# Medientechnik UNI Grassistraße
Angebotsaufforderung (GAEB 90, DA83)
Währung: EUR
Auftraggeber: N.A.

## Zusätzlicher Text
Begründung zur Produktfestlegung

Extron (Steuerung und Signalmanagement)
Im gesamten Universitätsumfeld ist eine Extron
Software im Einsatz, die es erlaubt, zentral auf die
einzelnen Steuerungen zuzugreifen.
Dies bietet die Möglichkeit der Überwachung der
einzelnen Steuerungen und Räume über eine einzige
Plattform.
Ermöglicht wird hierdurch standortübergreifende
Störungsmeldung- und behebung sowie das dedizierte
Senden von
Befehlen und umfassende Aufgabensteuerung (z.B.
Nachtabschaltung aller Räume).
Desweitern können tiefergreifende Fehlersuchen
(fehlende oder fehlerhafte Signalquellen) über
integrierte Module durchgeführt werden.
Neben den Steuerungen bietet der Hersteller auch
Komponenten zur Signalverarbeitung (z.B. Sender,
Empfänger, Matrizen) an,
die in dieser Überwachung integriert werden können.
Andere Hersteller bieten diese Funktion nicht in der
gleichen Tiefe auf der
gegebenen Plattform.
Die übliche und die zertifikatbasierte
Authentifizierung der Geräte im Netzwerk als auch das
UserManagement ist bei
Extron gegenüber Mitbewerbern deutlich stärker
ausgeprägt und wird von der hausinternen IT gefordert
(IT-Sicherheit, Zugang für externe Programmierer, VPN
Tunnel Fernwartung).
Aufgrund der verschiedenen Anforderungen ist hier auch
eine flexible Nutzung der Komponenten innerhalb der
Einrichtung notwendig.
Dies wird durch die Kompatibilität mit bestehenden
Installationen gewährleistet.
Diese Funktionen werden in der Einrichtung bereits
seit Jahren ausgiebig genutzt und sollen entsprechend
ausgebaut werden.
 Des Weiteren steht der Einrichtung hauseigenes
Personal zur Verfügung, welches mit der Technik
vertraut ist und einen eigenen
Service erbringen kann. Dies erlaubt es dem Institut
kurzfristig auf Anforderungen zu reagieren,
ohne externe Dienstleister beauftragen zu müssen.

 Sennheiser  (Mikrofonie)
Die derzeit Universitätsweit betriebenen
Drahtlosmikrofonsender und -empfänger sind kompatibel
zu dem System eines Herstellers.
Dies bietet dem Institut die Möglichkeit, diese
Komponenten vielseitig und flexibel einzusetzen, da
die Geräte untereinander kompatibel sind
und über die gleiche Infrastruktur (Sende- wie
Empfangsanlagen) zu betreiben sind.
Mitbewerberprodukte können aufgrund anderer
Frequenzabstände und Bandbreiten keinen interferenz-
und somit störungsfreien
Betrieb im gleichen Gebäude gewährleisten.
 Zusätzlich wird eine digitale und hochwertig
verschlüsselte Übertragung von der IT gefordert.

## Leistungsverzeichnis
Datum: 04.09.26

### Bereich 01 Hörsaal/Aula - Raum 1.11/1 und 1.11/2

**01.0002 Deckenhalterung**
Für nachfolgend beschriebene Beamer.
Liefern und montieren
Menge: 1,000 St

**01.0003 Integration Bestandsprojektor**
Bauseits beigestellten Bestandsprojektor Epson PU-1008W
inkl. Optik und Deckenhalterung im Bestand demontieren
und wieder
montieren und anschließen.
Menge: 1,000 St

**01.0004 Leinwand**
Elektrische Leinwand zur Deckenintegration ohne
schwarzen Rand,
Außenmaß: 204 x 320 cm,
Nutzmaß: 204 x 320 cm,
Format: 16:10,
Tuchsorte: Mattweiß,
Stabiles Stahlgehäuse mit umlaufendem L-Profil zum
Auflegen der Zwischendecke
Schneller, geräuscharmer Motor, links
Gehäusefarbe RAL 9016 weiß
inkl. Wandschalter,
schwer entflammbar nach DIN 4102-1 B2

liefern und montieren

Hersteller:
Typ:
Menge: 1,000 St

**01.0005 HDMI Sender mit Durchschleifausgang**
HDMI-Twisted Pair-Sender mit Durchschleifeingang, der
die Verteilung von Video- und
Steuerungssignalen über ein geschirmtes CATx-Kabel
unterstützt. Das Gerät muss über folgende
Merkmale verfügen:
Rackmontierbarer Sender zur Übertragung von HDMI mit
Embedded Audio und Steuerung
Videoeingang
Ein (1) Videoeingang für digitale Videosignale
Unterstützt HDMI-Spezifikationen, einschließlich
Datenraten bis zu 10,2 Gbps, Deep Color bis zu 12
Bit, 3D und verlustfreier HD-Audioformate
Automatische Kabelkompensation am digitalen Eingang bis
zu 30 m bei 1920x1200 mit 8 Bit Farbe
mit HDMI Pro-Kabeln von Extron
Automatische Kabelkompensation am digitalen Eingang bis
zu 15 m bei Auflösungen von 4K/30 und
2560x1600 bei 60 Hz mit HDMI Pro-Kabeln von Extron
Audioeingang
Digitales Embedded Audio am HDMI-Eingang
Steuerungseingänge
Kommunikationsanschlüsse zur AV-Gerätesteuerung
Eine bidirektionale RS-232-Durchleitung
Eine bidirektionale IR-Durchleitung
Videoausgang
gepufferter HDMI-Durchschliff für einen lokalen Monitor
oder zur Systemerweiterung
Anschlussmöglichkeit für DVI-Displays, die HDMI-
spezifische Formate nicht erkennen
Automatische Aktivierung oder Deaktivierung von
Embedded TMDS-Audio und InfoFrames
Automatische Einstellung des korrekten Farbraums
Bietet +5 V Gleichstrom, 250 mA am lokalen HDMI-Ausgang
Verbindungen
Unterstützt die Verbindung zwischen Sender und
Empfänger oder DTPT-fähigen ProduktenEin RJ-45-Twisted
Pair-Anschluss
Konfigurierbar zur Übertragung von digitalem Video und
Embedded Audio sowie bidirektionalen RS-
232- und IR-Signalen an ein HDBaseT-fähiges Display
Übertragung
Signalübertragungsdistanz von 70 m bei 1920x1200,
einschließlich HDTV 1080p/60 Hz und 2K, mit
einem geschirmten CATx-Kabel
Signalübertragungsdistanz von 40 m bei 2560x1600, 4K
bei 30 Hz und UHD mit einem geschirmten
CATx-Kabel
Unterstützt Video-, Audio- und Steuerungssignale über
ein geschirmtes CATx-Kabel
Unterstützt verlustfreie Embedded HD-Audioformate
Aktiv gepufferte DDC-Kanäle
Auflösungen
Computer- und Videoauflösungen bis zu 4K,
einschließlich 1080p/60 Deep Color
Digitale RGB- und YCbCr-Videoformate
Audio
Mehrere Embedded Audio-Formate
Verlustfreie Embedded HD-Audioformate
EDID
Automatisches EDID-Management zwischen den
angeschlossenen Geräten
Wählbare EDID-Daten von jedem angeschlossenen Display
Wählbare EDID-Daten von vorgespeicherten Dateien
Hält die ständige EDID-Kommunikation mit der
angeschlossenen Quelle aufrecht
HDCP
Das Gerät ist HDCP-konform
Authentifizierung und kontinuierliche Überprüfung des
HDCP-Schlüsselaustauschs mit den
angeschlossenen Zielgeräten
Authentifizierung und kontinuierliche Überprüfung des
HDCP-Schlüsselaustauschs mit dem
angeschlossenen Quellengerät
Optionale Deaktivierung der HDCP-Verarbeitung an der
HDMI-Eingangsverbindung, wenn
unverschlüsselte Inhalte durchgeleitet werden
Echtzeit-Überprüfung des HDCP-Status für jeden HDMI-
Eingang und -Ausgang
Über die LED-Leuchten auf dem Frontbedienfeld
Statusabfrage über USB-Verbindung
Kommunikation
Bidirektionale Durchleitung von RS-232-Kommunikation
bis zu 115200 Baud
Bidirektionale IR-Durchleitung
EDID- und HDCP-Übertragung
Stromversorgung
Möglichkeit zur Fernspeisung
Das Gerät kann lokal mit Strom versorgt werden
Steuerung/Konfiguration
Produkt-Konfiguration/Einrichtung mit einer Produkt-
Konfigurationssoftware über USB
Allgemeine Anforderungen
HDCP-konform
Kompatibel mit geschirmtem CATx-Twisted Pair-Kabel und
geschirmtem Extron XTP DTP 24-Twisted
Pair-Kabel
Unterstützung von HDMI-Spezifikationen, einschließlich
Datenraten bis zu 10,2 Gbps, Deep Color bis
zu 12 Bit, 3D und verlustfreier HD-Audioformate
Kann lokal oder aus der Ferne mit Strom versorgt werden
Unterstützt verlustfreie Embedded HD-Audioformate
Möglichkeit zur Verwendung von HDMI auf DVI-D-Kabeln
oder -Adaptern für DVI-D-Signale
Das Gerät hat ein flaches Gehäuse mit vielseitigen
Montageoptionen
Visuelle Anzeige für Signalpräsenz und Stromversorgung
Entspricht folgenden Betriebsbestimmungen
CE, c-UL, UL
CE, C-tick, FCC Klasse A, ICES, VCCI
liefern und montieren
zugrunde gelegtes Referenzprodukt: Extron DTP T HD2
4K330

Bei Angebot eines Alternativprodukts müssen oben
genannte Parameter
vollumfassend erfüllt sein.

Hersteller:
Typ:
Menge: 2,000 St

**01.0006 HDMI Sender**
HDMI-Twisted Pair-Sender zur Verteilung von Video-,
Audio- und Steuerungssignalen über
ein geschirmtes CATx-Kabel. Rackmontierbarer Sender für
HDMI, Audio und Steuerungssignale.
Videoeingänge
Ein (1) HDMI-Eingang für digitale Videosignale, der
Datenraten bis zu 10,2 Gbps, Deep Color bis zu 12 Bit,
3D, verlustfreie HD-Audioformate und CEC-Durchleitung
unterstützt
Audioeingänge
Digitales Audio am HDMI-Eingang
Separater Eingangsanschluss für analoges Stereo-Audio
Steuerung
Steuerung von AV-Geräten mit bidirektionaler RS-232-
und bidirektionaler IR-Durchleitung
Signalübertragung
Video, Audio und Steuerung über ein einziges
geschirmtes CATx-Kabel
Signalübertragungsdistanz von 100 m bei Auflösungen bis
zu 4K, UHD, 2560x1600 und 1080p bei 60 Hz
Unterstützt verlustfrei Embedded HD-Audioformate
Computer- und Videoauflösungen bis zu 4K einschließlich
1080p/60
RGB und digitale YCbCr-Videoformate
Audio
Durchleitung analoger Stereo-Audiosignale
Mehrere Audio- und verlustfreie Embedded HD-
Audioformate
HDCP
HDCP 2.3-konform mit Rückwärtskompatibilität
Kommunikation
Überträgt bidirektionale IR-Signale
Unterstützt die Übertragung von EDID und HDCP
Stromversorgung
Unterstützt Fernspeisung
Unterstützt ein lokales Netzteil
Allgemeines
Kompatibel mit geschirmtem CATx-Twisted Pair-Kabel und
speziell entwickeltem SF/UTP 24 AWG
475 MHz Twisted Pair-Kabel
2,5 cm hohes Metallgehäuse mit 1/4 Rackbreite
Anzeige von Signalpräsenz und Betriebsspannung
Erfüllt die Betriebsbestimmungen CE, c-UL, UL, CE, C-
Tick, FCC Klasse A, ICES, VCCI und die entsprechenden
Anforderungen der Richtlinien RoHS und WEEE
liefern und montieren
zugrunde gelegtes Referenzprodukt: Extron DTP HDMI 4K
330 Tx

Bei Angebot eines Alternativprodukts müssen oben
genannte Parameter
vollumfassend erfüllt sein.

Hersteller:
Typ:
Menge: 2,000 St

**01.0007 HDMI Empfänger**
HDMI-Twisted Pair-Empfänger zur Verteilung von Video-,
Audio- und Steuerungssignalen über ein
geschirmtes CATx-Kabel. Rackmontierbarer Empfänger für
HDMI, Audio und Steuerungssignale.
Videoausgänge
Ein (1) HDMI-Ausgang für digitale Videosignale mit oder
ohne Embedded Audio, der Datenraten bis
zu 10,2 Gbps, Deep Color bis zu 12 Bit, 3D,
verlustfreie HD-Audioformate und CEC-Durchleitung
unterstützt
Audioausgänge
Digitales Audio am HDMI-Ausgang
Separater Ausgangsanschluss für analoges Stereo-Audio
Steuerungsausgänge
Steuerung von AV-Geräten mit bidirektionaler RS-232-
und bidirektionaler IR-Durchleitung
Signalübertragung
Video, Audio und Steuerung über ein einziges
geschirmtes CATx-Kabel
Übertragungsdistanz von 100 m bei Auflösungen bis zu
4K, UHD, 2560x1600 und 1080p bei 60 Hz
Unterstützt verlustfrei Embedded HD-Audioformate
Computer- und Videoauflösungen bis zu 4K einschließlich
1080p/60
RGB und digitale YCbCr-Videoformate
Audio
Durchleitung analoger Stereo-Audiosignale
Mehrere Audio- und verlustfreie Embedded HD-
Audioformate
HDCP
HDCP 2.3-konform mit Rückwärtskompatibilität
Kommunikation
Bidirektionale Übertragung von RS-232 bis zu 115200
Baud
Überträgt bidirektionale IR-Signale
Unterstützt die Übertragung von EDID und HDCP
Stromversorgung
Unterstützt Fernspeisung
Unterstützt ein lokales Netzteil
Allgemeines
Kompatibel mit geschirmtem CATx-Twisted Pair-Kabel und
speziell entwickeltem SF/UTP 24 AWG
475 MHz Twisted Pair-Kabel
Anzeige von Signalpräsenz und Betriebsspannung
Erfüllt die Betriebsbestimmungen CE, c-UL, UL, CE, C-
Tick, FCC Klasse A, ICES, VCCI und die
entsprechenden Anforderungen der Richtlinien RoHS und
WEEE

liefern und montieren
zugrunde gelegtes Referenzprodukt: Extron DTP HDMI 4K
330 Rx
Bei Angebot eines Alternativprodukts müssen oben
genannte Parameter
vollumfassend erfüllt sein.
Hersteller:
Typ:
Menge: 3,000 St

**01.0008 Dante Interface**
Mit dem Analog Input Adapter lassen sich Line/Aux-
Level Signale von 2 analogen Audiokanälen in ein Dante
Audio-Netzwerk integrieren
und zum Zuspielen verwenden.
Dabei unterstützt er 16, 24 und 32-Bit PCM Audio mit
Abtastraten bis zu 96 kHz. bei einem ausgezeichneten
Dynamikbereich,
Rauschabstand und Klirrfaktor.
Technische Daten
Eingangsstecker: 6-pin Euroblock, 3.5 mm Klemme
Max. Eingangspegel: +4 dBu, / 0 dBu / 0 dBV / -10 dBV
Dynamikbereich: 108.5 dBA bei 1 kHz und +4 dBu
Frequenzgang: 20 Hz bis 20 kHz (-/+ 0.2 dB)
Eingangsimpedanz: 20 kOhm symmetrisch, 10 kOhm
unsymmetrisch
Sample-Raten: 44.1, 48, 88.2, 96 kHz
Dante Latenzzeit: 1, 2 oder 5 ms
Stromverbrauch (PoE Class1, 802.3af): < 2 Watt
Abmessungen: 151 x 54 x 38 mm
Gewicht: 145 g

liefern und montieren

Hersteller:
Typ:
Menge: 3,000 St

**01.0009 PTZ Kamera**
Es wird eine professionelle Schwenk-Neige-Zoom-Kamera
mit 1/2,3-Zoll CMOS-Sensor benötigt, damit eine hohe
4K UHD Videoqualität von bis zu 3840×2160/29.97P auch
bei ungünstigen Lichtverhältnissen gewährleistet
werden kann. Die Kamera soll über einen Bildprozessor
verfügen, der bei Bedarf auch eine hochwertige
Videoausgabe in geringerer Auflösung (Full HD
1920x1080) ermöglicht, um Bandbreite bei der
Übertragung oder Speicherplatz bei der Aufzeichnung zu
sparen. Ein mindestens 20fach optischer Zoom soll
horizontale Bildwinkel von 65,6° (Weitwinkel) bis 3,6°
(Tele-Zoom-Bereich) bzw. vertikale Bildwinkel von 39.
8° (Weitwinkel) bis 1,9° (Tele-Zoom-Bereich)
ermöglichen. Die Kamera muss zudem über
fortschrittliche und leise Antriebsmechanismen
verfügen, die eine reibungslose, gleichmässige und
präzise Steuerung der Schwenk- und Neigebewegungen
ermöglicht.
Zuverlässiger Autofokus: Damit Personen und Objekte
stets scharf abgebildet werden, soll die Kamera über
einen möglichst schnellen und zuverlässigen Autofokus
verfügen. Um zu vermeiden, dass die Kamera
versehentlich auf Objekte zwischen Sprecher und Kamera
fokussiert oder den Fokus auf eine Person verliert,
sollte die Kamera auch das Gesicht einer Person als
solches erkennen können und den Autofokus automatisch
nachführen (also auch wenn die Person sich im Raum
bewegt). Um bei Bedarf auch Nahaufnahmen von Objekten
zeigen zu können, sollte die Kamera auch im vollen
Zoombereich bei Abständen ab 60 cm automatisch
fokussieren können.
Automatische Verfolgung (Auto Tracking)1: Die Kamera
soll zudem die Möglichkeit bieten, die
Gesichtserkennung einzusetzen, um dem Hauptredner zu
folgen, während er sich auf der Bühne bewegt. Das
ideale Tracking-Setup lässt sich mit verschiedenen
Einstellungen, wie z.B. Kompositionsgröße, Tracking-
Empfindlichkeit, Ausschlusszonen, vorrangiger
Anzeigebereich und mehr erzielen.
Bildsensor
1/2,3-Zoll-Typ einlagiger CMOS-Sensor
Pixel effektiv
Ca. 8,29 MP (3.840 x 2.160)
Objektiv
f=3,67 -73,4 mm, F1.8 -2.8, 20fach optischer Zoom
8-Lamellen-Irisblende
Optischer Zoom
20fach optischer Zoom
Digitalzoom
20fach Digitalzoom
Brennweite
f=3,67 -73,4 mm, F1.8 -2.8, äquivalent KB-Vollformat:
4K UHD, ca. 29,3 (W) - 601 mm (T), Full HD, ca. 30,5
(W) -627 mm (T)
Bildwinkel
{4K UHD} Horizontal: 65,6 (W) -3,6°(T), Vertikal: 39,8
(W)-2,0°(T)
{Full HD} Horizontal: 63,5 (W) -3,4°(T), Vertikal: 38,
4°(W) -1,9°(T)
Verschlusszeiten
1/6 - 1/2.000 Sek. (die spezifischen Werte hängen von
der Bildfrequenz und Bildrate ab)
Irisblende
Manuelle/Automatische Blende
Gain
0,0 dB ¡« 33,0 dB
ND-Filter
Integriert (1/8 bei Maximum, Gradation ND)
Optischer Low Pass Filter
Weißabgleich
AUTO (AWB), Set A, Set B, Voreinstellungen (Tageslicht:
5.600 K*, Kunstlicht: 3.200 K*), Farbtemperatur-
Einstellung (2.000 K -15.000 K), manuell

Fokus
Fokus-Modus: Manuell, Kontinuierlicher AF
AF-Typ: Hybrid AF, Kontrast-AF
Gamma
Normal1 (Standard), Normal3 (BT.709)
Schwenken und Neigen
Schwenkbereich: Horizontal ±170°
Schwenkgeschwindigkeit: 0,2 - 300°/Sek.
Neigebereich: Vertikal -30° - +100°
Neigegeschwindigkeit: 0,2 - 170°/Sek.
Video-Ausgabeformat
HDMI
3.840 x 2.160: 29,97p, 25,00p, 23,98Pp (4:2:2 10 Bit)
1.920 x 1.080: 59,94p/59,94i, 50,00p/50,00i/25,00p, 29,
97p/23,98p (4:2:2 10 Bit) 1.280 x 720: 59,94p, 50,00p
(4:2:2 10 Bit)
1.280 x 720: 59,94p, 50,00p (4:2:2 10 Bit)
IP
3.840 x 2.160: 29,97 B/s, 14,99 B/s, 5,00 B/s (4:2:0 8
Bit)
1.920 x 1.080: 59,94 B/s, 29,97 B/s, 14,99 B/s, 5,00 B/
s (4:2:0 8 Bit)
1.280 x 720: 59,94 B/s, 29,97 B/s, 14,99 B/s, 5,00 B/s
(4:2:0 8 Bit)
640 x 360: 59,94 B/s, 29,97 B/s, 14,99 B/s, 5,00 B/s
(4:2:0 8 Bit)
-Wenn 59,94/50,00 Hz als Bildfrequenz gewählt wird,
kann das Format 3.840 x 2.160 nicht gewählt werden.
-Eine Bildrate, die die Bildfrequenz überschreitet,
kann nicht ausgewählt werden.
-JPEG hat ein festes Muster, das von der Bildfrequenz
abhängt (das Format ist fest und kann nicht ausgewählt
werden)
Auflösung: 1.280 x 720
Bei Bildfrequenz 59,94/50,00 Hz: 14,99 B/s, bei
Bildfrequenz 23,98 Hz: 11,99 B/s, bei Bildfrequenz 29,
97/25,00 Hz: 12,50 B/s
USB
Protokoll
XC (Original von Canon), RTSP/RTP, SRT, NDI|HX*, RTMP/
RTMPS, Standardkommunikation (seriell),
Standardkommunikation (IP)
*NDI ist ein Warenzeichen oder eingetragenes
Warenzeichen von NewTek, Inc. in den Vereinigten
Staaten und anderen Ländern.
Voreinstellung
Anzahl der Voreinstellungen: max. 100 (einschließlich
Grundstellung)

SCHNITTSTELLEN
Kommunikationssteuerung
LAN, Seriell, IR
Netzwerkanschluss
LAN x 1, RJ45, 1000Base-T
HDMI OUT Schnittstelle
HDMI Schnittstelle x 1, nur Ausgang
RS-422 Schnittstelle
RJ45 Schnittstelle x 1
MIC-Anschluss
ø 3,5-mm-Miniklinke (Stereo) (unsymmetrisch,
Steckernetzteil unterstützt)
Empfindlichkeit (MIC): -72 dBV (manuelle
Lautstärkemitte, Vollausschlag -18 dB)/1 kÙ oder mehr/
Att.: 20 dB
Empfindlichkeit (LINE): -10 dBV (manuelle
Lautstärkemitte, Vollausschlag -18 dB)/1 kÙ oder mehr
Versorgungsspannung: 2,4 V DC (Vorspannungswiderstand:
2,2 kÙ)
USB Anschluß
Typ-C (USB 3.1) x 1
Betriebsumgebung
Temperatur
0°C - 40°C
Relative Luftfeuchtigkeit
10% - 90% (ohne Kondensation)
Stromversorgung
PoE: PoE+ Stromversorgung über LAN-Anschluss (IEEE802.
3at kompatibel)
- PoE kann nicht verwendet werden
Externe Stromquelle: 24 V DC (unter Verwendung des
mitgelieferten AC-Adapters)
Stromverbrauch
PoE+ Eingang: ca.16,2 W* Max.
DC Eingang: ca. 15 W Max. (nur Gehäuse)
* Klasse 4 (25,5 W erforderlich) für
Stromversorgungsgeräte
Abmessungen (B x H x T)
Ca. 154 x 178 x 164 mm (ohne überstehende Teile)
Gewicht
Ca. 2,2 kg

liefern und montieren

Hersteller:
Typ:
Menge: 4,000 St

**01.0010 Wandhalterung PTZ Kamera**
Wandhalterung für die Montage der PTZ Kamera an einer
Wand
Anfertigung in Abstimmung mit dem Architekten,
Material Aluminium weiß beschichtet.

Liefern, einbauen und in Betrieb nehmen.
liefern und montieren

Hersteller:
Typ:
Menge: 2,000 St

**01.0011 NDI/USB Interface**
Professioneller, hardwarebasierter Konverter und
Umschalter zur Integration von IP-basierten
Kameras (AVoIP)
und netzwerkbasierten Audiosignalen in USB- und HDMI-
Umgebungen.
Das Gerät ermöglicht die direkte Anbindung von Netzwerk
-Streams an Unified Communications (UC)
Systeme,
Videokonferenz-Laptops oder Hardware-Codecs, ohne dass
dedizierte USB-Extenderstrecken
benötigt werden.
Video-Konvertierung & Streams: Konvertierung von IP-
Videostreams in standardisierte UVC-USB- und
HDMI-Signale.Unterstützung führender AVoIP-Standards:
NDI® / NDI® HX sowie RTSP.USB-
Videoausgabe:
Bis zu 1080p bei 30 Hz (MJPEG).Audio-Integration (Dante
& UAC):Integriertes 2x2 Dante-Audio-
Interface zur nativen
Verarbeitung von Netzwerkaudio.Bidirektionale
Audioübertragung via USB (UAC - USB Audio Class)
und HDMI-Audioauskopplung.
Treiberloser Betrieb (Plug-and-Play) unter Windows,
macOS und Linux.
Kompatibel mit allen gängigen Webkonferenz-Plattformen
(Microsoft Teams, Zoom, Webex etc.).
Konvertiert IP in USB und HDMI
NDI, NDI HX, RTSP
USB 1080p30 MJPEG-Videoausgabe (UVC)
UAC-Audio-I/O und HDMI Audio
Dante Audio (2x2 Audio interface)
Kamerasteuerung: Visca, PTZ, vor eingestellte Befehle
liefern und montieren
Hersteller:
Typ:
Menge: 2,000 St

**01.0012 Deckenmikrofon**
Deckenmikrofon zum Festeinbau mit drei verschiedenen
Installationsvarianten.
28 verbaute, dauerpolarisierte Kondensatorkapseln
setzen Beamforming-Technologie um.
Keine Kabel, Taster oder Mikrofone auf dem
Konferenztisch.
Einfache Integration in Plattendecke durch Kantenlänge
von 590 mm.

TECHNISCHE DATEN:

Abmessungen (L x B x H): 590 x 590 x 43 mm
Gewicht: 5670 g
 Audioausgänge: 1 x 3-polige Anschlussbuchse (passend
für Phoenix Contact MCVW 1.5-3-ST-3.81) 2 x Digital
Dante Network Audio (RJ-45 Primary and Secondary)
 Power/Netzwerk/Steuerung: 1 x RJ-45 Ethernet-Buchse
für PoE-Spannungsversorgung und Daten/Steuerung
Versorgungsspannung: 44 - 57 V DC PoE IEEE 802.3af
Class 3
Leistungsaufnahme: 8,8 W
Brandprüfung: UL 2043 getestet
Wandlerprinzip: dauerpolarisiertes
Kondensatormikrofon
Empfindlichkeit: 0 dBV/Pa (988 mV/Pa)
Signal- Rauschabstand: 83 dB(A)
Latenz: 4ms
Äquivalenter Ersatzrauschpegel: 11 dB(A)
Anzahl KE 10-237 Mikrofonkapseln: 28
Richtcharakteristik: Beam Pattern
Max. Schalldruckpegel: 104 dB SPL
Dynamikumfang: 93 dB(A)

 Umgebungsbedingungen

Temperatur: Betrieb: 0 - 40 °C, Lagerung: -10 - 60
°C
Relative Luftfeuchte: 20 - 95 %, nicht kondensierend

liefern und montieren

zugrunde gelegtes Referenzprodukt: Sennheiser
Teamconnect Ceiling 2
Bei Angebot eines Alternativprodukts müssen oben
genannte Parameter
vollumfassend erfüllt sein.

Hersteller:
Typ:
Menge: 2,000 St

**01.0013 Deckenmikrofon Einbaurahmen**
Passender Deckeneinbaurahmen für das zuvor aufgeführte
Deckenmikrofon
zum Einbau in eine Rasterdecke

liefern und montieren

zugrunde gelegtes Referenzprodukt: Sennheiser SL CM EB
625
Bei Angebot eines Alternativprodukts müssen oben
genannte Parameter
vollumfassend erfüllt sein.

Hersteller:
Typ:
Menge: 2,000 St

**01.0014 Deckenmikrofon**
Deckenmikrofon mit automatischem, adaptivem Beamforming
LEISTUNGSMERKMALE:
Deckenmikrofon zum Festeinbau mit drei verschiedenen
Installationsvarianten.
15 verbaute, dauerpolarisierte Kondensatorkapseln
setzen Beamforming-Technologie um.
Keine Kabel, Taster oder Mikrofone auf dem
Konferenztisch.
TECHNISCHE DATEN:
Abmessungen (Ø x H): 407 x 46 mm
Gewicht: max. 4,9 kg
Audioausgänge: 1 x 3-polige Anschlussbuchse (passend
für Phoenix Contact MCVW
1.5-3-ST-3.81) 1 x Digital Dante Network Audio (RJ-45)
Netzwerk/Steuerung: 1 x RJ-45 Ethernet-Buchse für PoE-
Spannungsversorgung und
Daten/Steuerung
Versorgungsspannung: PoE IEEE 802.3af Class 3 oder PoE
IEEE 802.3at / Type 2 / Class 4
(wenn kaskadiert)
Leistungsaufnahme: ca. 8 W
Brandprüfung: UL 2043 getestet
Sicherheitszertifizierung IEC/EN 62368-1
(einschließlich UL 2043-Prüfung und Konformität)
Wandlerprinzip: dauerpolarisiertes Kondensatormikrofon
Audio Übertragungsbereich 100 Hz - 16.000 Hz
Empfindlichkeit: 0 dBV/Pa (1020 mV/Pa)
Signal- Rauschabstand: 77 dB(A)
Äquivalenter Ersatzrauschpegel: 17 dB(A)
Anzahl Mikrofonkapseln: 15
Richtcharakteristik: Beam Pattern
Max. Schalldruckpegel: 98 dB SPL
Dynamikumfang: 81 dB(A)
Umgebungsbedingungen
Temperatur: Betrieb: 0 - 40 °C, Lagerung: -10 - 60 °C
Relative Luftfeuchte: 20 - 95 %, nicht kondensierend

liefern und montieren

zugrunde gelegtes Referenzprodukt: Sennheiser
TeamConnect Ceiling Medium Plus
Bei Angebot eines Alternativprodukts müssen oben
genannte Parameter
vollumfassend erfüllt sein.

Hersteller:
Typ:
Menge: 1,000 St

**01.0015 Drahtloses Mikrofon Set**
Kabelloses Taschen-Basis-Set, bestehend aus:

1x 2-Kanal-Empfänger, halbe Rackbreite (9,5 Zoll)
 Bis zu 88 MHz Schaltbandbreite
 PoE IEEE 802.3af Klasse 0
 Äquidistanter Kanalabstand: 146 Kanäle im Standard-
Modus; 293 Kanäle im Link-Density-Modus
 Netzwerkfähig für die Steuerung mit dem Sennheiser
Control Cockpit/Mediensteuerungssystem durch eine
Reihe von Drittanbieter-Modulen
 Übersichtliche und einfach zu bedienende Benutzer-
Oberfläche mit OLED-Display
 Ethernet-Verbindung (IPv4 und IPv6)
 Sichere AES-256-Verschlüsselung
 Externes Netzteil 12 V / 1 A
 Ganzmetallgehäuse

1x Handsender
10 mW HF-Leistung mit einem Arbeitsbereich von bis
zu 100 m Ladekontakte für geräteinternes Laden mit
CHG 70N-C
Permanentes E-Ink-Display - Parameter bleiben auf
dem Bildschirm sichtbar, auch wenn das Gerät nicht
eingeschaltet ist
Programmierbare Stummschalttaste am EW-DX SKM-S
passen Sie das Gerät an Ihre professionellen
Anforderungen an
Funktionstasten - Steuerung aller Sendereinstellungen
direkt über das Handmikrofon
Verlängerte Laufzeit mit Lithium-Ionen-Akkus - bis zu
12 Stunden Betriebszeit
Standard-Kapselschnittstelle - kompatibel mit einer
breiten Palette von Sennheiser- und Neumann-Kapseln
Trimmfunktion für den Mikrofoneingang
Metallgehäuse

1x Taschensender
3,5-mm-Klinkenstecker
10 mW HF-Leistung mit einem Arbeitsbereich von bis zu
100 m
Ladekontakte für geräteinternes Laden mit CHG 70N-C
Permanentes E-Ink-Display - Parameter bleiben auf
dem Bildschirm sichtbar, auch wenn das Gerät nicht
eingeschaltet ist
Programmierbare Stummschalttaste - passen Sie das
Gerät an Ihre professionellen Anforderungen an
Verlängerte Laufzeit mit Lithium-Ionen-Akkus - bis zu
12 Stunden Betriebszeit
Trimmfunktion für den Mikrofoneingang
Metallgehäuse

2x Akkupack

liefern und montieren

zugrunde gelegtes Referenzprodukt: Sennheiser EW-DX SK-
SKM-S BASE SET
Bei Angebot eines Alternativprodukts müssen oben
genannte Parameter
vollumfassend erfüllt sein.

 Hersteller:
Typ:
Menge: 2,000 Stck

**01.0016 Mikrofonkapsel**
Mikrofonmodul mit den hervorragenden akustischen
Eigenschaften des drahtgebundenen Gesangsmikrofons
e945. Seine exzellente Rückkopplungsfestigkeit wird
durch
gleichmäßige Richtcharakteristik (Superniere) erreicht
und sorgt für besonders starke Präsenz des Gesangs auch
unter lauten Bühnenbedingungen.

Wandlerprinzip dynamisch
Empfindlichkeit 1.6 mV/Pa
Schalldruckpegel 154 dB SPL
Richtcharakteristik Superniere

liefern und montieren

zugrunde gelegtes Referenzprodukt: SennheiserMMD945 BK
Bei Angebot eines Alternativprodukts müssen oben
genannte Parameter
vollumfassend erfüllt sein.

 Hersteller:
Typ:
Menge: 2,000 Stck

**01.0017 Headset**
Hochwertiges dauerpolarisiertes Kondensatormikrofon
mit Nierencharakteristik für den professionellen
Einsatz. Der einstellbare Nackenbügel ist besonders unauffällig und
angenehm zu tragen.

Modulares Gesamtsystem in dem alle Bestandteile
beliebig austauschbar und kombinierbar sind
Hohe Rückkopplungssicherheit
In Mikrofonkapsel integrierter Wind- und Poppschutz
Individuell einstellbar für jede Kopfform
Verdrehsicherer Mikrofonarm ( Ø ca. 2 mm) kann sowohl
links als auch rechts befestigt werden (abnehmbarer Clip)
Flexible Schwanenhalssektion
Anschlusskabel sind tauschbar
Befestigungsclip für Mikrofonarm ist austauschbar
Alle Metallteile des Bügels und des Mikrofonarms sind
PVD-beschichtet
Farbe beige

liefern und montieren

zugrunde gelegtes Referenzprodukt: Sennheiser HSP4
Bei Angebot eines Alternativprodukts müssen oben
genannte Parameter
vollumfassend erfüllt sein.

 Hersteller:
Typ:
Menge: 2,000 Stck

**01.0018 Ladegerät**
2-fach Akkuladegerät

Leistungsmerkmale
robustes Gehäuse; zwei Ladeschächte zur Aufnahme der
Hand- &
Taschensender, und der systemspezifischen Akkupacks
Besonderer Ladekomfort durch Schnell-Ladung;
Automatische
Fehlererkennung;
LAN-Anschluß, POE bei Einzelbetrieb
Kaskadierung von bis Ladegeräten möglich, dann
Speisung über 12 V DC;
Steuerung und Überwachung über Systemsoftware und
Anwendungen von Drittanbietern
Lieferung inkl. Netzteil,

Technische Daten
Ausgangsspannung: ca. 2 x 2,9 V;
Temperaturbereich (Betrieb): 0 - 40 °C;
2 Stunden Ladezeit (0 ~ 80 %), 3 Stunden bis 100 %
Abmessungen: ca.75 x 30 x 60;
Gewicht: max 120 g;

liefern und montieren

zugrunde gelegtes Referenzprodukt: Sennheiser EW-DX
CHG 70N-C +PSU Kit
Bei Angebot eines Alternativprodukts müssen oben
genannte Parameter
vollumfassend erfüllt sein.

 Hersteller:
Typ:
Menge: 2,000 Stck

**01.0019 Audio DSP**
Digitaler Audio-Matrixprozessor mit 12 analogen Mono-
Eingängen für Mikrofon- oder Linepegel-
Signale und 8 analogen Mono-Linepegel-Ausgängen für
Signalrouting und management.
Digitaler Audio-Matrixprozessor mit 12 Eingängen, 8
Ausgängen, Acoustic Echo Cancellation,
DanteT-Audiovernetzung, digitalem Audio-
Erweiterungsanschluss, Automix-Funktion mit acht
Gruppen, 64 Bit-Fließkomma-DSP-System, USB-
Audioschnittstelle für bis zu vier Kanäle, Makros,
konfigurierbaren 8x4 Aux-Eingängen/Ausgängen, 16
virtuellen Verarbeitungsschleifen, bis zu acht
Audiodatei-Playern, Support für Audiobedienfelder und
24 Bit/48 kHz-Audiokonvertern
Eingänge
Zwölf analoge Mono-Mikrofon/Line-Eingänge
Eingangsverstärkung von -18 dB bis +80 dB in 0,1 dB-
Schritten, pro Eingang einstellbar
+48 V-Phantomspeisung für die ersten acht Eingänge
Analog-Digital-Umwandlung mit 48 kHz/24 Bit
Ausgänge
Acht Mono-Linepegel-Ausgänge
Ausgangsdämpfung von 0 dB bis -100 dB in 0,1 dB-
Schritten
Digital-Analog-Umwandlung mit 48 kHz/24 Bit
DSP-Prozessor
64-Bit-Fließkomma-DSP-System
Maximale, deterministische Latenz von 3,2 ms vom
Eingang zum Ausgang
Zusätzliche deterministische Latenz von 1,3 ms mit
Virtual-Path-Routing
Zusätzliche deterministische Latenz von 12 ms mit AEC
Audiogerät - Eingang zu Ausgang
Analog In zu Analog Out Signal-Rausch-Verhältnis > 107
dB, 20 Hz bis 20 kHz max.
Ausgangsleistung, ungewichtet
Klirrfaktor von weniger als 0,01 %, 20 Hz bis -20 kHz,
bei maximalem Ausgangspegel
Konfigurationssoftware
PC-Konfigurationssoftware zur Steuerung des
festgelegten DSP-Aufbaus
Live-Modus zur Steuerung der Parameter in Echtzeit ohne
Kompilierung und Hochladen von Dateien
Emulationsmodus zur Offline-Konfiguration
Ein einziges Fenster zur Anzeige von allen Ein- und
Ausgängen, Verarbeitungs-Blöcken und Routing
Ausschneiden-, Kopieren- und Einfügen-Funktion für die
Verarbeitungsblöcke
Bibliothek mit vorgefertigten Prozessoreinstellungen,
benutzerdefinierbare Parameter
Mit Hauptgruppen können Elemente desselben Typs in
einer einzigen Steuerungsschnittstelle
zusammengelegt werden
Begrenzungseinstellungen für dier oberen und unteren
Kontrollgrenzen der Hauptgruppen
Presets aller Einstellungen für Verarbeitungsblöcke,
Pegel oder Audio-Routing
Diese Presets können für das gesamte System oder
ausgewählte E/As, Mischpunkte und DSP-Blöcke
gesichert werdenFenster mit Pegelskala (Meter Bridge)
zur Echtzeit-Messung alle Ein- und Ausgänge
Navigation der Konfigurationssoftware über die Tastatur
Konfiguration und Dateispeicherung von mehreren
miteinander verbundenen oder vernetzten
Prozessoren in einer einzigen Konfigurationssitzung
Aux-Eingänge/Ausgänge
8 Aux-Eingänge als File Player und USB-Audio-
Verbindungen konfigurierbar
4 Aux-Ausgänge für USB-Audioverbindungen
Erweiterungsanschluss
Digitaler Audioerweiterungsanschluss zum
bidirektionalen Signalrouting zwischen zwei verbundenen

Prozessoren mit einer Latenz unter einer Millisekunde
16 eingehende und 8 ausgehende Signale
Unkomprimiertes, digitales Audio, 48 kHz/24 Bit
Automixer
Automixer-Gruppenauswahl in jede der acht Gruppen
Automixer mit Noise-Gate- und Gain-Sharing-Modus
Prioritätsmodi für das zuletzt aktive Mikrofon und das
Mikrofon des Vorsitzenden
Maximale Anzahl der offenen Mikrofone von 1 bis 12
Mikrofone
Gate-Schwellenwert und einstellbarer Abschalt-Wert für
Kanäle mit Noise-Gate
Echtzeit-Messung der Automix-Parameter in einem Fenster
angezeigt
Gate-Status-Anzeige aller Kanäle einer Automixer-Gruppe
AEC (Acoustic Echo Cancellation)-Verarbeitung
Zwölf unabhängige AEC-Kanäle
Echtzeit-Messung der ERL-, ERLE- und TER-Pegel
Echtzeit-Anzeige von "far end", "near end" und
Konvergenz
20 dB wählbare Rauschunterdrückung für jeden AEC-Kanal
Nichtlineare Verarbeitung (NLP), Echo-Reduzierung bei
zwei Sprechern und Unterdrückung von
Hintergrundgeräuschen für jeden AEC-Kanal
AEC-Halllänge: > 200 ms
AEC-Konvergenzrate: 60 dB pro Sekunde
Dante-Audionetzwerk
48 eingehende und 24 ausgehende Kanäle
Acht eingehende Kanäle können zur Verarbeitung der
Eingangskanäle zurückgeleitet werden und
ersetzen den analogen Eingang
Primäre und redundante Dante-Audionetzwerke
Interner Gigabit-Switch mit vier Anschlüssen
Unkomprimiertes digitales Audio bei 48 kHz/24 Bit
Wählbare Latenz von 0,25, 0,50, 1,0, 2,0 oder 5,0 ms
Steuerung
Überwachung und Steuerung über Ethernet mit Standard-
TCP/IP-Protokollen
Bidirektionales RS-232
Audio-Steuerungsanschluss für Audiobedienfelder
USB-B-Mini-Anschluss zur Softwaresteuerung
Steuerung mit SIS (Simple Instruction Set)-Befehlen
über RS-232, Ethernet oder USB
8 Sätze von je 3 konfigurierbaren digitalen E/A-
Anschlüssen
Gerätevorderseite
Grüne LED-Leuchte zur Anzeige der Betriebsspannung
Konfiguration über USB-B-Minibuchse
Grüne LEDs für Erweiterungsanschluss, LAN-Anschluss und
USB-Audio
Grüne LEDs zur Anzeige der Signalpräsenz am Eingang und
Ausgang
Rote LEDs warnen bei Eingangs- und Ausgangs-
Übersteuerung
Geräterückseite
12 Eingänge an 3,5 mm-Schraubklemmleisten
8 Ausgänge an 3,5 mm-Schraubklemmleisten
Digitale 4x4-Audioschnittstelle über USB B-Mini-
Anschluss
8 digitale Eingänge und 16 digitale Ausgänge an 3,5 mm-
Schraubklemmleisten
Bidirektionaler RS-232-Anschluss an 3,5 mm-
Schraubklemmleiste
RJ-45-Erweiterungsanschluss
Ethernet-Host-Anschluss über eine RJ-45-Buchse
Audio-Steuerungsanschluss über eine 3,5 mm-
Schraubklemmleiste
Allgemeines
Internes Universal-Netzteil für 100-240 V Wechselstrom
Rackmontierbares, 1 HE hohes Metallgehäuse mit voller
Rackbreite
Lüfterlose Kühlung
Betriebsbestimmungen einschließlich CE, c-UL, CE, C-
Tick, FCC Klasse A, ICES, VCCI, RoHS und
WEEE
liefern und montieren
zugrunde gelegtes Referenzprodukt: Extron DMP 128 Plus
C AT
Bei Angebot eines Alternativprodukts müssen oben
genannte Parameter
vollumfassend erfüllt sein.
Hersteller:
Typ:
Menge: 1,000 Stck

**01.0020 Präsentationsumschalter**
Umschalter für Video, Audio und USB.
Technische Daten
A/V-Eingänge: 2x HDMI-Buchse
A/V-Ausgänge: 1x HDMI Buchse
Bidirektional: 1x USB-Typ C (A/V-Eingang, 60 W Laden,
  USB (Host))
  2x USB-Typ B-3.2-Buchse (Host)
  2x USB-Typ A-3.2-Buchse (Device)
Auflösung:  2160p60 @4:4:4-fähig für alle
  Eingänge, Ausgänge und die interne
  Verarbeitung
Steuerung:  1x RJ45(f), kompatibel zur Mediensteuerung
Funktionen:  automatisches EDID-Management;
  HDCP 2.3-kompatibel;
  Schalten von einem der 3 A/V- Eingänge auf
  den A/V-Ausgang;
  beliebige, vom aktiven HDMI-Eingang
  unabhängige Zuordnung der USB-Device-
  Anschlüsse zu einem Host-Anschluss
Spannungsvers.: 230VAC, 50 Hz
Abmessungen: max. 19", halbe Rackbreite, ca. 150 mm
tief

 liefern und montieren

zugrunde gelegtes Referenzprodukt: Extron UCS SW 313
Bei Angebot eines Alternativprodukts müssen oben
genannte Parameter
vollumfassend erfüllt sein.

Hersteller:
Typ:
Menge: 2,000 Stk

**01.0021 Wandlautsprecher**
Passiver 2-Wege-Lautsprecher im skalierbaren
Linienstrahler-Gehäuse mit erweiterter
Tieftonwiedergabe.

Der passive 2-Wege-Lautsprecher im längenskalierbaren
Linienstrahler-Gehäuse ist mit zwei 4" Tieftönern,
einem 0,75" Kalottenhochtöner und zwei Passivmembranen
ausgestattet. Damit verfügt er ohne zusätzlichen
Subwoofer über eine druckvolle Tieftonwiedergabe und
einen Übertragungsbereich von 44 Hz bis 20 kHz. Seine
nominale Belastbarkeit beträgt 100 W (200 W Programm,
400 W Peak) bei einer Nennimpedanz von 4 Ohm. Er
erzielt einen maximalen Schalldruckpegel von 107 dB.
Das breite Abstrahlverhalten beträgt 140° x 60°. Damit
eignet er sich für eine Vielzahl an Anwendungen und
Entfernungen bis ca. 10 Meter.
Das Lautsprechersystem hat ein leichtes
Aluminiumgehäuse mit abgerundeten Seiten, schwarz oder
weiß pulverbeschichtet. Bei Bedarf kann das Gehäuse
auch in Sonderfarben aus den Katalogen RAL Classic,
NCS und Pantone oder mit fotorealistischen Oberflächen
beschichtet werden. Das ballwurfsichere Frontgitter
ist ebenfalls in Gehäusefarbe lackiert. Die
Gehäuselänge kann bei Bedarf flexibel auf die
Anwendung angepasst werden.
Mit den Standardabmessungen von 133 x 655 x 128 mm
beträgt das Gewicht nur 4,8 kg. Eine durchgehende T-
Nut auf der Gehäuserückweite ermöglicht maximale
Flexibilität bei der Montage.

Zum Betrieb ist eine entsprechende Systemendstufe mit
korrektem Speaker-Preset notwendig.

Technische Daten: Scale-2
Elektroakustische Merkmale
Akustikdesignkompakter 2-Wegelautsprecher mit
erweiterter Tieftonwiedergabe
Bestückung2 x 4" Tieftöner / 0,75"
Kalottenhochtöner / 2 x Passivmembran
Belastbarkeit (nominal){1}100 W
Belastbarkeit (Programm){2}200 W
Belastbarkeit (Peak){3}400 W
Maximaler Schalldruck107 dB
Übertragungsbereich{8}44 Hz - 20 kHz
Nennabstrahlwinkel (h x v){6}140° x 60°
Nennimpedanz4 Ohm

Ausstattungsmerkmale
GehäuseAluminiumgehäuse, pulverbeschichtet
Schutzgitterballwurfsicheres Stahlgitter,
pulverbeschichtet
MontagepunkteT-Nut, durchgehend auf Rückseite
Anschlüsse2 × 2-pol Phönix-Klemme
Lagerfarbenschwarz oder weiß pulverbeschichtet
FrontdesignFrontgitter in Gehäusefarbe
Abmessungen (B x H x T)133 x 655 x 128 mm
Gewicht{7}4,8 kg

 liefern und montieren

Hersteller:
Typ:
Menge: 4,000 Stk

**01.0022 Wandhalter T-Nut**
Wandhalter für Lautsprecher
Dreh- und neigbar, für Lautsprecher mit T-Nut,
Farbe: RAL 9016
 liefern und montieren.

Hersteller:
Typ:
Menge: 4,000 Stk

**01.0023 Deckeneinbaulautsprecher**
80 Watt 8 Ohm 2-Wege Lautsprechersystem mit passiver
Frequenzweiche für den Deckeneinbau.
Bestückt mit 8" Polypropylen Membrane Tieftöner und 0,
86" Seidenkalotten Hochtöner.
Der Lautsprecher verfügt über 70/100 V Übertrager mit
niedriger Sättigung und 8 Ohm-Bypass.
Ausgeführt als geschlossenes System mit einem
Gehäusetopf aus feuerverzinktem Stahlblech.
Frontabdeckung aus gelochtem und pulverbeschichtetem
Stahlblech.
Die Lautsprecherfront besteht aus weißem UV-
beständigem Polymer.
Der Lautsprecher wird mit vier selbst herausdrehenden
Klemmbacken in der Decke montiert.
Eine integrierte Öse zur Befestigung eines
Sicherungsseils ist an der Rückseite montiert.
Verkabelung kann vorinstalliert werden. Zugentlastete,
feuergeschützte steckbare Anschlüsse mit
Durchschleifoption zu weiteren Lautsprechersystemen.
Ein Drehschalter für die Leistungsanpassung ist von
der
Lautsprecherfront aus bedienbar.
UL1480 und UL 2043 zertifiziert.

Mitgeliefertes Zubehör:
- C-Metallring als Einbauzarge für GK-Decken
- Abfangschienen (1 Paar) für 60cm Rasterdecken
  aus Mineralfaserplatte
- steckbare Euroblock-Schraubklemmen

Technische Daten:

 Komponenten: 8" Tieftöner, 0,86" Hochtöner
Übertragungsbereich: 52 Hz - 20 kHz (-10 dB)
Belastbarkeit: 80 W (8 Ohm)
Empfindlichkeit: 89 dB SPL (1W/1m)
Abstrahlbereich: 100°
Max. Dauerschallpegel: 108 dB SPL
Max. Schallpegel: 114 dB SPL
Nominelle Impedanz: 8 Ohm (Übertrager Bypass)
Übertrager: 70 V: 60W, 30W, 15W, 7,5W, 3,8W
100 V: 60W, 30W, 15W, 7,5W
Anschluss: Schraubklemme
Abmessungen: 316 mm Durchmesser
288 mm Einbautief
285 mm Deckenausschnitt
Gewicht: 5,2 kg
Farbe UKFD:weiß (RAL 9010)

 liefern und montieren

Hersteller:
Typ:
Menge: 2,000 Stk

**01.0024 DSP-Matrix-Endstufe**
Digitale 4-kanalige DSP-Endstufe mit Netzwerkanbindung
Netzwerkfähige DSP-gesteuerte Digitalendstufe mit 4
Eingangskanälen
und 4 Ausgangskanälen.
Fernsteuerung und Überwachung mittels PC und
Steuerungssoftware möglich.
Technische Daten:
Ausgangsleistung: 4x65 W/4 Ohm, 4x35 W/8 Ohm
Minimale Lastimpedanz: 3 Ohm
Eingangskanäle: 4
Verstärkerausgänge: 4
DSP-Routing (Matrix): 4x4
Frequenzgang: 20 Hz-20 kHz
Dynamikbereich: >120 dB
Fernsteuerung: RS-485 basiertes Steuerungsnetzwerk, USB
-C,
Leistungsaufnahme: Maximum (RMS) 65 W
Wärmeabgabe: max. 15 W
Abmessungen (B x H x T): 1 HE
Controller
Digitale Signalprozessoren: 1
Unabhängige Limiter: 20
Selektives 3-Band-Limiting: bass/mid/high
Eingang:  Digital - DanteT
FIR-Filter:  ja
Input Gain:  -80 dB - +12 dB
Routing Gain: -80 dB - +12 dB
Output Gain:  -80 dB - +12 dB
EQ:  8 x je 10 vollparametrische Filter,
Systemlatenz: Dante +0,6 ms
Anschlüsse und Bedienelemente
Netzanschluss: 1 x Kaltgerätestecker
Schaltkontakt 1 und 2: 1 x Phoenix 3-pol
RS-485 basiertes
Steuerungsnetzwerk
Steuerung: 1x Phoenix 3-pol,
  1x USB-C config
Eingänge:  4x DanteT Digitaleingang über 1 x RJ-45
100BASE-TX
  Ethernet, 1 x Eingang über RJ-45 für
digitale
  AES/EBU-Signale und Steuersignale
Ausgänge: 4x Lautsprecherausgang über Phoenix 8-pol
liefern und montieren

Hersteller:
Typ:
Menge: 2,000 St

**01.0025 Integration Netzwerkswitch**
Bauseits beigestellten Netzwerk Switch Cisco Catalyst
C1200-24P-4X

montieren und anschließen.
Menge: 2,000 St

**01.0026 Patchfeld symm.,1HE, Kat.6A (Medienmöbel)**
19 Zoll Patchfeld, symmetrisch
 ·eine Höheneinheit
·24 x 8
·Kategorie 6 Index A tiefgestellt DIN EN 50173-1
·Link-Klasse E Index A tiefgestellt DIN EN 50173-1
·Potentialausgleich DIN EN 50310 (VDE 0800-2-310)
 Inkl. Schneiden und Auflegen von ca. 20 Stück Kat7
Kabeln.

liefern und installieren.
Menge: 2,000 St

**01.0027 Integration beigestellter PC/Monitor**
Bauseits beigestellten PC/Monitor

montieren und anschließen.
Menge: 2,000 St

**01.0028 Seminarraumpult**
Seminarraumpult
Technische Daten:
ca. Maße (BxHxT): ca. 700 x 1050 x 600 mit Rollen
Korpus:  Auswahl nach Standard Dekor
Beschichtung: Standard HPL-Beschichtung, kein Ant-
Finger-Print
Farbe:  Abstimmung mit AG
Deckplatte:  abgeschrägt mit Abrutschstop an
  Vorderkante
Schubkasten: 1 Stück
Tür:  1 Stück unter Schubkasten mit Schloss
  (Typ: Häfele )
Revisionsöffnungen:  3 Stück mit Schloss (Typ: Häfele 0002) an
  Seitenwänden und Rückwand
Lüftungsgitter: 4 Stück
Rollen:  4 Stück, davon 2 Stück lenk- und arretierbar
  (Rednerseite) und 2 Stück starr
  (Publikumsseite) mit ausreichender
  Tragkraft
internes Rack: 2 Stück 19" Schienen in Höhe der Tür, 10
  cm zurückgesetzt (Bezug: Türinnenseite),
  verfügbare HE: 8
Taster:  1 Stück Resettaster hinter Tür frei
  zugänglich
Aussparungen: 1 Stück für Durchführung "Anschlusskabelsatz Seminarraumpult" in der rechten,
  hinteren Ecke des Bodens (Draufsicht,
  "hinten" entspricht der Rtg. Publikum) mit
  Gummitülle zum Kabelschutz, Ø max.
  30mm;
  1 Stück, passend für "19" Anschlussfeld
  Seminarraumpult" in der rechten, hinteren
  Ecke der Deckplatte (Draufsicht, "hinten"
  entspricht der Rtg. Publikum) rechteckig;
  1 Stück, passend für "Tischtank
  Seminarraumpult" in der linken, hinteren
  Ecke der Deckplatte (Draufsicht, "hinten"
  entspricht der Rtg. Publikum) rechteckig;
Folgende Leistungen sind innerhalb dieser Position
anzubieten:
 ·Integration aller Technik gemäß WMP
·Abfangen aller in Phönix-Steckern eingeschraubten
Adern mit Kabelbindern an den Phönix-Steckern
·Verkabelung aller Technik
·permanente Beschriftung aller Netzteile
·wartungsfreundliche Kabelverlegung des
"Systemkabelsatz Seminarraumpult"
·Anschluss und Abfangen des "Anschlusskabelsatz
Seminarraumpult" im "Seminarraumpult"
·Realisierung der Spannungsversorgung, sodass Teile
der Medientechnik bei Bedarf über die Mediensteuerung
mit einem zu liefernden Stromschütz stromlos
geschaltet werden können; Dauerhafte Stromversorgung
des "Mediensteuerungscontroller", "Switch" und
"Anschlussfeld Seminarraumpult"
·Zuleitung der Spannungsversorgung des Pultes über
einen "Reset-Taster" (Öffner, 230V), sodass im
Bedarfsfall die gesamte Technik des "Seminarraumpult"
stromlos geschaltet werden kann
·Lieferung des "Seminarraumpult" nach vollständiger
Vormontage
·Funktionstest der verbauten Technik

Diese Position beinhaltet jegliches für die Ausführung
der Leistungen dieser Position benötigte Material.
Die Freigabe der Werkplanung des "Seminarraumpult"
durch den Medientechnikplaner ist vor der Ausführung
einzuholen.
Hierfür ist ein Zeichungsunterlage zur Prüfung zu
erstellen.

 liefern und montieren

 Hersteller:
Typ:
Menge: 2,000 Stk

**01.0029 Tischanschlussfeld**
Tischanschlussfeld mit passenden Aufbaugehäuse,
bestückt mit den Anschlüssen:
1x USB-C
1x HDMI
1x USB-A 3.0

 liefern und auf dem Pult montieren

zugrunde gelegtes Referenzprodukt: Extron SMB211 +
SP173
Bei Angebot eines Alternativprodukts müssen oben
genannte Parameter
vollumfassend erfüllt sein.

 Hersteller:
Typ:
Menge: 2,000 Stk

**01.0030 Touchpanel**
Ein 8-Zoll-kapazitives Touchscreen zum Umschalten und
Steuern von AV-Geräten
Tisch-8-Zoll-Touchscreen für AV- und Steuerungssysteme
Einem 8-Zoll-LCD-Touchscreen, der bis zu 16,7
Millionen Farben und eine Auflösung von 1280 x 800
Pixeln unterstützt.
Das Gerät verfügt über kratz- und schmutzabweisendes
Corning® Gorilla Glass®.
Das Gerät unterstützt Extron IP Link Pro xi-
Steuerungsprozessoren.
Das Gerät verfügt über eingebaute, nach unten
gerichtete Lautsprecher, die so konfiguriert werden
können, dass sie Audio- und Tastenrückmeldungen
ausgeben.
Das Gerät verfügt über eine RJ-45-Buchse (weiblich) an
der Gehäuserückseite, die 10/100/1000Base-T, Halb-/
Vollduplex und automatische Erkennung für LAN- oder
WAN-Verbindungen unterstützt. Links und rechts neben
der Buchse befinden sich LEDs zur Anzeige von
Verbindungsstatus und Aktivität, die bei
Netzwerkproblemen helfen. Zudem unterstützt das Gerät
PoE (Power over Ethernet), 802.3af.
Das Gerät verfügt über einen einzelnen High-Speed-USB-
2.0-Typ-C-Anschluss an der Rückseite des Gehäuses.
Das Gerät unterstützt Erweiterungsports über einen USB-
C-Adapter in Verbindung mit einer LinkLizenz für den
TLP-Steuerungsprozessor oder kann extern mit Strom
versorgt werden.
Insgesamt zwei integrierte RGB-LED-Statusleuchten -
eine mittig unten vorne am Gehäuse und die zweite
mittig oben rückseitig am Gehäuse, beide
konfigurierbar und programmierbar.
Ein integrierter Bewegungssensor im oberen Rahmen der
Touch-Oberfläche ermöglicht es, das Panel aus dem
Ruhemodus zu aktivieren oder per Software so
einzurichten, dass es eine beliebige Anzahl von
Aktionen auslöst.
Ein Lichtsensor an der rechten Seite des Rahmens der
Touch-Oberfläche passt die Hintergrundbeleuchtung des
LCD-Bildschirms automatisch an das verfügbare
Umgebungslicht an.
Das Gerät verfügt über eine Menütaste an der
Unterseite des Gehäuses, die sich hinter einer
abnehmbaren Klappe befindet. Zur Konfiguration von
Einstellungen wie IP-Adresse und Lautstärke können
entsprechende Parameter vorgenommen werden.
Das Gerät verfügt über eine Multifunktionstaste an der
Unterseite des Gehäuses, die sich hinter einer
abnehmbaren Klappe befindet und das Zurücksetzen des
Geräts oder seiner Kommunikationseigenschaften
ermöglicht.
Das Gerät unterstützt die folgenden Protokolle: DHCP,
DNS, HTTP, HTTPS (Umleitung), ICMP, IEEE 802.1X, IPv4,
NTP, SFTP, SMTP, SNMP, SSH, SSL, TLS, TCP/IP, UDP/IP
Das Gerät verfügt mindestens über folgenden Speicher:
SDRAM
4 GB
Flash
64 GB
Das Gerät verfügt über native Unterstützung für H.264-
Streaming-Formate, sodass das Touchpanel Live-
Streaming-Videos von einer IP-Kamera oder einem
Streaming-Encoder wie den Produkten der Extron SMP-
oder SME-Serie anzeigen kann.
Das Gerät kann über einen HTML5- und JavaScriptfähigen Webbrowser oder alternativ über ein iOS- oder
Android-basiertes Gerät als sekundären Steuerungspunkt
gesteuert werden.
Das Gerät unterstützt eine LinkLicense für den TLP-
Steuerungsprozessor, die Folgendes ermöglicht:
32 Secure Platform Devices (SPD)
8 TouchLink- Panels
TLCA2-Adapter
12 Netzwerk-Tastenfelder (NBP)
Gerät in schwarzer Ausführung
Montageanforderungen
Das Gerät kann auf einer Tischplatte platziert werden
und lässt sich mithilfe der Gewindebohrungen an der
Unterseite des Touchpanels und den vom Benutzer
bereitgestellten Schrauben befestigen.
Das Gerät unterstützt Schwenkfunktionen über einen
optionalen Schwenkadapter.
Das Gerät muss gewichtet sein und einen optimierten
Betrachtungswinkel von 65° aufweisen.
Softwareanforderungen
Die Benutzeroberfläche kann mit der GUI-Designer-
Software von Extron erstellt werden.
Das Gerät kann nur mit Extrons Global Configurator
Plus oder Professional bzw. mit Extrons ControlScript
Deployment Utility konfiguriert oder programmiert
werden.
Die Konfiguration bzw. Programmierung muss von einem
von Extron autorisierten Benutzer durchgeführt werden.
Die Konfiguration und die Einstellungen des Geräts
werden mit der Toolbelt-Software von Extron verwaltet.
Sicherheitsanforderungen
Das Gerät unterstützt SFTP und SSH für die sichere
Kommunikation zwischen dem Steuerungsprozessor und dem
TouchLink Pro Touchpanel.
Das Gerät unterstützt SFTP und SSH für die sichere
Kommunikation zwischen dem Steuerungsprozessor und der
Konfigurations- oder Programmiersoftware.
Das Gerät bietet die Möglichkeit, die Administrator-
und Benutzerdaten zu ändern.
Das Gerät unterstützt Sicherheitsupdates, um die
Netzwerkstabilität zu gewährleisten.
Für dieses Gerät ist die Installation eines SSL-
Zertifikats (Secure Socket Layer) erforderlich, um die
Vertraulichkeit des Systems und die Datenintegrität zu
gewährleisten.
Das Gerät unterstützt die Installation eines vom
Eigentümer bereitgestellten Zertifikats mit folgenden
Eigenschaften:
Die Zertifikate beinhalten x.509-Unterstützung.
Zertifikate beinhalten den Austausch öffentlicher und
privater Schlüssel.
Zertifikate unterstützen die PEM-Kodierung
Muss den regulatorischen Bestimmungen entsprechen
CE, cU, UL, -Tick, FCC Klasse A, ICES, VCCI, RoHS,
UKCA, WEEE

 liefern und montieren

zugrunde gelegtes Referenzprodukt: Extron TLP Pro 835T
Bei Angebot eines Alternativprodukts müssen oben
genannte Parameter
vollumfassend erfüllt sein.

 Hersteller:
Typ:
Menge: 2,000 St

**01.0031 Mediensteuerungscontroller**
Ethernetfähiger Steuerungsprozessor zur Steuerung,
Überwachung und Fehlerbehebung von AV-Geräten aus der
Ferne
Anschlüsse zur Steuerung des AV-Systems
Ein bidirektionaler RS-232-Anschluss an einer 3-poligen
Schraubklemmleiste
Ein bidirektionaler RS-232/RS-422/RS-485-Anschluss an
einer 5-poligen Schraubklemmleiste
Ein serieller/IR-Anschluss an einer 2-poligen
Schraubklemmleiste: IR (mithilfe eines IR-Emitters)
oder unidirektionales RS-232
Zwei Niederspannungs-Relais an einer 3-poligen
Schraubklemmleiste
Vier digitale E/As an einer 5-poligen
Schraubklemmleiste
Ein digitaler Bus-Anschluss an einer 4-poligen
Schraubklemmleiste
Ein Anschluss zur Fernsteuerung der Lautstärke,
einstellbar von 0 bis +10 V DC
Eine RJ-45-Buchse: 1000Base-T zur Verbindung mit einem
LAN oder WAN
IR-Empfänger zur Erstellung von IR-Treibern durch die
Erfassung von IR-Befehlen
Speicher
1 GB SDRAM
8 GB Flash
Sicherheit
SSH, SFTP, HTTPS, 802.1X
Die Administrator- und Benutzer-Anmeldedaten können
geändert werden
Secure Socket Layer (SSL)-Zertifikat
Software
Konfiguration oder Programmierung über eine PC-basierte
Konfigurationssoftware oder eine Python-basierte
Programmiersoftware
Das Gerät wird über ein PC-basiertes Hilfsprogramm
eingerichtet
Unterstützt eine webbasierte Anwendung für AV-
Bestandsmanagement
Kann über ein PC-basiertes Hilfsprogramm, welches HTML5
und JavaScript unterstützt, gesteuert werden
Montage
1 HE hohes Metallgehäuse mit 1/4 Rackbreite
Allgemeines
Energieeffizientes externes 12 V DC, 1 A-Netzteil im
Lieferumfang enthalten
inkl. mit LinkLicense

liefern und montieren

zugrunde gelegtes Referenzprodukt: Extron IPCP Pro 250
xi
Bei Angebot eines Alternativprodukts müssen oben
genannte Parameter
vollumfassend erfüllt sein.

Hersteller:
Typ:
Menge: 1,000 St

**01.0032 Netzeinschaltgerät**
Remote steuerbares und messendes Netzeinschaltgerät
mit 8 Schutzkontakt-Anschlüssen.
Das Gerät ermöglicht das Schalten und die Strommessung
von angeschlossenen Geräten,
deren Daten über ein TCP/IP-Netzwerk zugreifbar sind.
Das Netzeinschaltgerät ist in IT-Infrastrukturen
und insbesondere in 19 Zoll-Serverschränken einsetzbar.
Zur Überwachung der Umgebung können
kombinierte Sensoren (Temperatur, relative Luftfeuchte
und Luftdruck) an die beiden vorhandenen
RJ45-Sensoranschlüsse angeschlossen werden. Das Gerät
kann dank standardisierter Protokolle
wie HTTP/HTTPS, Telnet, MQTT, RADIUS und Modbus TCP
mit einer Mediensteuerung bzw. einem
Server gesteuert werden oder in eine Monitoring-
Software integriert werden.

Auf der Geräterückseite befinden sich 8 Lastausgänge
mit Schutzkontaktanschluss (max. 16 A),
die jeweils separat mit einer Schaltleistung von 3,68
kW schaltbar sind. Die Ausgänge lassen sich
ereignis-basiert durch voreingestellte Sensor-
Schwellenwerte sowie durch programmierte Zeitpläne
schalten.
Der Schaltzustand und Einschaltverzögerungen (0.9999
Sekunden) sind für jeden Power Port frei einstellbar.
Ein automatisierter Reboot kann durch die integrierte
Watchdog-Funktion (ICMP/TCP) individuell
pro Ausgang eingestellt werden.

Stromspitzen werden durch automatische Latenzzeiten
von einer Sekunde zwischen dem Schalten
mehrerer Ausgänge verhindert. Zudem beugen spezielle
High-Inrush-Relais dem Verschweißen der
Relaiskontakte bei Einschaltstromspitzen vor, in dem
sie kurzfristig Ströme von bis zu 80 A aushalten.
Der integrierte Überspannungsschutz (OVP, Overvoltage
Protection) verhindert eine Beschädigung des
Geräts und angeschlossener Verbraucher (max. L-N, N/L-
PE 10 kA).

Über helle LED-Displays können die relevanten
Zustandsinformationen und der Status der Ausgänge
(on/off) direkt am Gerät abgelesen werden. Dies
erlaubt einen schnellen Überblick über Gesamtstrom,
IP-Adressen und Sensorwerte.

Über einen RJ45-Netzwerkanschluss ist ein Fernzugriff
auf den Webserver des Gerätes möglich.
Darüber hinaus lässt sich das Netzeinschaltgerät über
eine kostenlos verfügbare Mobilgeräte-App von
unterwegs kontrollieren und steuern. Des Weiteren
werden gängige Sicherheitsstandards unterstützt (IPv6,
SSL, SNMPv3).

Anschlüsse
 1 Netzanschluss (IEC C20, max. 16 A, 230 V)
 8x Lastausgänge (Schutzkontakt Typ F, max. 16 A)
 1 Netzwerkanschluss RJ45 (10/100 Mbit/s)
 1 serielle Schnittstelle RS232 (Sub-D, 9-polig)
 2 Sensoreingänge (RJ45) für optionale Sensoren

Technische Daten
 19 Zoll Einbau mittels integrierter
Befestigungslaschen, 1 HE
 Abmessungen (LxHxT): 43,9 x 4,4 x 17,8 cm (ohne
Befestigungslaschen)
 Gewicht: ca. 2.2 kg
 Maximaler Strom (gesamt): 16 A
 Maximaler Strom (je Port): 16 A
 Betriebstemperatur: 0-50 °C
 Lagertemperatur: -20 - 70 °C
 Relative Luftfeuchtigkeit: 0 - 95 % (nicht
kondensierend)
 High-Inrush Relais: Typ. 16 A, 30 A bis zu 4s und 80A
bis zu 20ms
 Schaltleistung pro Lastausgang: 3,68 kW
 Überspannungsschutz: Typ 3, max. L-N, N/L-PE 10 kA

Schaltfunktion: Pro Lastausgang
Messfunktion: Gesamtmessung am Eingang des Geräts
Messgrößen: Spannung (V), Strom (A), Frequenz (Hz),
Phasenwinkel (°), Wirkleistung (W), Blindleistung (Var)
, Scheinleistung (VA), Powerfaktor (PF), Energie (kWh)
Display / Anzeige: 4-stelliges rotes LED-Display zur
Anzeige von Gesamtstrom, IP-Adresse, Sensorwerten und
Fehlermeldungen; Klartextanzeigen (on/off) für den
Zustand der Ausgänge; drei LED-Indikatoren für den
Zustand von Gerät, Stromversorgung und
Überspannungsschutz
Unterstützte Protokolle: SNMPv1, v2c, v3; HTTP, HTTPS;
SSL, STARTTLS; TLS 1.1, 1.2, 1.3; Syslog; TCP/IP v4,
IPv6; DHCP, Telnet, Radius, Modbus TCP, MQTT 3.1.1
Gehäusematerial: Stahlblech verzinkt und
pulverbeschichtet, schwarz,
Materialstärke: 1,25 mm

liefern und montieren

Hersteller:
Typ:
Menge: 2,000 St

**01.0033 Schwerhörigenanlage**
Schwerhörigenanlage mit Bluetooth 5.3
Auracast-Sender für Reichweiten über 100 m.
Symmetrische analoge Mikrofon-/Line-Eingänge,
die Mono-, Stereo- oder Dual-Mono-Konfigurationen
unterstützen.
PoE wird über eine Ethernet-Verbindung verwaltet.
Steuerung über Netzwerk von einem PC.
Verwendet Audio über IP und das Dante®-Protokoll.
Symmetrischer Line-Ausgang und USB-C
für eine optionale Stromversorgung. Programmierbar mit
einer Software über Ethernet.
Technische Daten:
Bluetooth-Version: 5.3
Arbeitsfrequenz: 2400 - 2482 MHz
Betriebsart: Auracast-kompatibel,nur Übertragung
Support-Codec: LC3
Maximale Ausgangsleistung: 10 dBm (Europa)
Verschlüsselung: 256 bit AES, AES128-CCM (4-16 Zeichen)
Unterstützte Formate: Mono oder Stereo
PoE: IEEE 802.3af
USB-C:5V PD-kompatibel
Energieverbrauch: USB-C: 5 V, 370 mA (1,85 W), PoE: 48
V, 53 mA (2,54 W)
Montage: Abnehmbare Wandhalterung
Audio-Eingänge: 2x Mic/Line, symmetrisch mit Phantom-
Power (Euroblock)
Digital-Audio: Dante mit PoE
Audio-Ausgang: 1x Line-Out, symmetrisch(Euroblock)
Reichweite: min.100 m
Repeater-Modus: zur Vergrößerung der
Reichweite und gleichzeitigen
Übertragung an mehrereänger

liefern und montieren

Hersteller:
Typ:
Menge: 2,000 St

**01.0034 Auracast Empfänger**
Professioneller Auracast-Empfänger für Reichweiten
über 100 m. Er erfüllt die weltweiten Standards für
Barrierefreiheit.
Er liefert hochwertiges Audio mit geringer Latenz.
OLED-Display zur Anzeige des Wiedergabekanals, der
verfügbaren Kanäle,
des Akkustands mit Restlaufzeit, der Signalstärke, der
Lautstärke, Ladestatus. Programmierung über Software
per Docking Station.
Die intuitiven seitlich angebrachten Taster für
Lautstärke und An/Aus Schalter erleichtern die
Bedienung.
Der Empfänger verfügt über zwei 3,5 mm Ausgangsbuchsen
für den Anschluss von Ohrhörern, Kopfhörern oder
Nackenschlaufen für Hörgeräte mit Telefonspule, so
dass sich zwei Benutzer einen Empfänger teilen können.
Ein OLED-Display auf der Vorderseite zeigt den
Kanalnamen, den Batteriestatus und die Ladeanzeige an.
Der Lithium-Polymer-Akku ermöglicht ein schnelles
Aufladen und eine längere Laufzeit über USB oder Lade-
Kontakte.

Bluetooth-Version: 5.3
Arbeitsfrequenz: 2400 - 2482 MHz
Betriebsart: Auracast
Verschlüsselung: 256 bit AES, AES128-CCM (4-16
Zeichen)
Unterstützte Formate: Mono oder Stereo
Latenz: 29 - 45 ms, abhängig von der Abtastrate
und Mono/Stereo
Anschlüsse: 2x 3,5 mm TRRS für Kopfhörer und
Neckloops
Impedanz: 32 Ohm
Stromversorgung: USB-C PD-kompatibel oder
Dockingstation (5 V, 500 mA)
Akkulaufzeit: 20 Stunden im Dauerbetrieb
Ladezeit: max. 4 Stunden
Abmessungen: 90 mm x 54 mm x 23 mm (H x B x T) mit
Gürtelclip
Farbe: Schwarz

 liefern und montieren

Hersteller:
Typ:
Menge: 4,000 St

**01.0035 Induktive Hörschlaufe**
Passende induktive Hörschleife für den zuvor
angebotenen Auracast Empfänger
Frequenzgang: 20 Hz - 15 kHz (+/- 3d B ref 1 kHz)
Impedanz: 3 - 6 Ohm bei 1 kHz
Eingangsempfindlichkeit: Magnetische Feldstärke 380
mVeff bei 1 kHz erzeugt 400 mA/m
Maximale Eingangsleistung: 1 W
Anschlüsse: 3,5 mm Stereo (TRS)
Länge des Schleifenkabels: 81,3 cm
Länge der Kabelführung: 55,9 cm
Farbe: Schwarz

 liefern und montieren

Hersteller:
Typ:
Menge: 4,000 St

**01.0036 Ladeschale Auracast Empfänger**
Ladestation für professionelle Auracast-Empfänger für
Wand und Deckenmontage mit 4 Steckplätzen. Die
Ladeschale besitzt einen Netzwerkanschluss, mit dem
die Empfängerkonfigurationen gespeichert werden kann.
Dadurch ist eine zentralisierte Verwaltung,
Programmierung und Konfiguration möglich.

Port Geschwindigkeit: 100 Mbit
IP-Adresse: DHCP, statisch oder link-local
Protokolle: mDNS, UDP (Unicast), RTP (Multicast),
RTCP (Multicast)
Sicherheit: UDP-Kommunikation AES256-GCM
Tasten: Kopier- und Statustasten, versenkte
Neustart- und Werksreset-Tasten
Setup/Programmierung: per Software über Ethernet
LEDs: Kopier-LED (rot) und Status-LED (gelb),
siehe Handbuch für Zustände
Stromversorgungseingang: 100-240 VAC, 50-60 Hz
Stromversorgungsausgang: 12 VDC, 4,0 A, 48 W
Stromversorgungsstecker: 5,5 mm
Farbe: Schwarz
Abmessungen: 50 mm x 192 mm x 150 mm
Gewicht: 0,65 kg

 liefern und montieren

Hersteller:
Typ:
Menge: 1,000 St

**01.0037 mobiles Interaktives Touchdisplay**
Interaktives 4K-Großformatdisplay (98 Zoll) mit Google
EDLA-Zertifizierung
Lieferung, betriebsfertige Montage und Konfiguration
eines interaktiven Großformat-Touchdisplays (IFPD) für
den professionellen Einsatz im Bildungs- oder
Konferenzbereich. Das Display muss für den Dauerbetrieb
(24/7) ausgelegt sein und über ein gehärtetes,
entspiegeltes Sicherheitsglas verfügen.
Das angebotene System muss folgende technische
Mindestkriterien erfüllen oder übertreffen:
1. Display & Bildqualität:
Bildschirmdiagonale: Mindestens 97,5 Zoll (ca. 247,7
cm)Panel-Technologie: IPS oder gleichwertig mit LED-
HintergrundbeleuchtungPhysikalische Auflösung: 3.840 x
2.160 Pixel (4K UHD) im nativen Format 16:9Helligkeit:
Mindestens 500 cd/m² (typisch)Betrachtungswinkel:
Horizontal/Vertikal 178° / 178°Oberflächenbehandlung:
Anti-Glare-Beschichtung (Entspiegelt), Härtegrad
mindestens 7HLaminierung: Zero-Gap Air Bonding
(vollständige Reduzierung des Luftspalts zwischen Glas
und Panel zur Minimierung von Parallaxeneffekten)2.
Touch- & Schreibsystem: Touch-Technologie: Infrarot-
Technologie der neuesten Generation (z. B. PureTouch-
IR?)Touchpunkte: Mindestens 40 gleichzeitige
Berührungspunkte (davon mind. 32
Schreibpunkte)Genauigkeit: Maximale Abweichung von ±1
mmReaktionszeit (Touch): = 5 msBedienung: Mit Fingern,
Handschuhen und passiven Stiften (Differenzierung
zwischen Stiftspitze, Finger und Handfläche zur
Löschfunktion muss unterstützt werden)3. Integriertes
System & Software: Zertifizierung: Google EDLA-
Zertifizierung (Enterprise Device License Agreement)
zwingend erforderlich für den direkten, nativen Zugriff
auf den Google Play Store, Google Workspace und
Microsoft 365 ohne externen PC.Betriebssystem: Android
14 oder neuerHardware-Ausstattung: Mindestens Octa-Core
-Prozessor, 8 GB RAM und 128 GB interner
SpeicherIntegrierte Tools: Whiteboard-Software,
Webbrowser, Dateimanager sowie native Tools für
kabellose Bildschirmübertragung (Unterstützung für
AirPlay, Chromecast, Miracast, Windows und macOS)4.
Konnektivität & Schnittstellen: Video-Eingänge:
Mindestens 2x HDMI (4K @60Hz), 1x DisplayPortVideo-
Ausgänge: Mindestens 1x HDMI (4K @60Hz)USB-C
Anschlüsse: Mindestens 1x USB-C mit Unterstützung für
Video, Audio, Touch-Rückkanal und Ladefunktion (Power
Delivery mit min. 65W bis zu 100W)Daten- & Peripherie-
Ports: Mindestens 4x USB-A (3.0), analoge/digitale
Audio-Ausgänge, 1x OPS-Slot (Standard-Slot nach Intel-
Spezifikation)Netzwerk: Dual-Port-Gigabit-Ethernet (2x
RJ45 LAN) mit internem Switch, integriertes Wi-Fi 6E
(2.4GHz / 5GHz / 6GHz) und Bluetooth 5.0 oder höher5.
Audio & Sensorik: Lautsprecher: Integriertes Stereo-
Soundsystem mit mindestens 2 x 20 Watt
LeistungSensoren: Integrierter PIR-Bewegungssensor
(Präsenzerkennung zur automatischen
Aktivierung/Energiesparfunktion) sowie ein
Umgebungslichtsensor zur automatischen
Helligkeitsanpassung6. Sonstiges & Zubehör: Garantie:
Mindestens 3 Jahre Herstellergarantie (idealerweise Vor
-Ort-Austauschservice)Zubehör im Lieferumfang:
mindestens 4 passive Touch-Stifte, Fernbedienung,
Halterung für eine optionale Webcam.Fahrbares,
motorisiertes Pylonen-HubsystemFahrbares, motorisiertes
Pylonen-Hubsystem für vorgenanntes
GroßformatdisplayLieferung, betriebsfertige Montage und
Installation eines mobilen, elektrisch
höhenverstellbaren Doppelsäulen-Pylonensystems
(Rollwagen) zur Aufnahme von interaktiven
Großformatdisplays. Das System muss speziell für den
flexiblen und sicheren Einsatz in Bildungs- und
Konferenzräumen ausgelegt sein.Das angebotene System
muss folgende technische Mindestkriterien erfüllen oder
übertreffen: 1. Konstruktion & Tragfähigkeit: Bauweise:
Stabiles Doppelsäulen-Design auf einem fahrbaren
Untergestell.Kompatibilität: Geeignet für Displays von
mindestens 55 Zoll bis 98 Zoll im Standard (optional
erweiterbar bis 105 Zoll über optionale
Adapter).Traglast: Maximale Gewichtsbelastbarkeit von
mindestens 120 kg.Montageschnittstelle: Universelle
integrierte Bildschirmhalterung, die VESA-Muster von
min. 200 x 200 mm bis zu 800 x 600 mm nativ
unterstützt.2. Elektrische Höhenverstellung &
Sicherheit: Hubweg: Motorisierter, stufenloser und
geräuscharmer Vertikal-Hub von mindestens 950
mm.Höhenbereich: Die Bildschirmmitte muss in einem
Bereich von ca. 850 mm bis 1.800 mm flexibel
einstellbar sein.Sicherheitsfunktion: Integrierter Anti
-Kollisionsschutz (automatischer Stopp und minimales
Zurückfahren bei Widerstand während der Auf- oder
Abwärtsbewegung) zur Vermeidung von Personen- oder
Sachschäden.3. Steuerung &
Ergonomie: Steuerungsoptionen: Über ein im Lieferumfang
enthaltenes, kabelgebundenes Bedienpad (Control
Pad).Zusatzkriterium: Das Hubsystem muss eine direkte,
softwareseitige Steuerung über die Benutzeroberfläche
eines kompatiblen interaktiven Touch-Displays (per
USB/Steuerkabel) unterstützen.4. Mobilität &
Kabelmanagement: Laufrollen: Mindestens vier
omnidirektionale 4-Zoll-Leichtlaufräder (100 mm), davon
mindestens zwei mit Feststellbremse. Die Räder müssen
geräuschdämpfend ausgeführt sein (Muting-Funktion), um
Bodenunebenheiten leise zu überfahren.Kabelmanagement:
Integrierte Kabelführungen innerhalb oder entlang der
Säulen zur sicheren, geschützten Verlegung aller
systemrelevanten Leitungen.Zubehör im Lieferumfang:
Kundenspezifischer Kabelsatz (Stromversorgung, USB,
Verbindungskabel für Display-Steuerung).5. Abmessungen
& Aufbau: Produktabmessungen (B x H x T): ca. 1.036 x
8501.800 x 738 mmMontagefreundlichkeit: Leichtes
Systemgewicht (Eigengewicht ca. 41 kg) mit optimierter
Schnellmontage-Struktur.Fabrikat/Typ: iiyama ProLite
TE9813A-B2AG oder gleichwertiger Art.Fabrikat/Typ:
iiyama MD-CAR2031-B1 oder gleichwertiger Art.liefern
und montierenDisplay Hersteller:
Typ:Pylonensystem Hersteller:  Typ:
Menge: 1,000 St

### Bereich 02 Besprechungsraum 104 3.OG

**02.0001 Interaktives Touchdisplay**
Interaktives 4K-Großformatdisplay (98 Zoll) mit Google
EDLA-Zertifizierung
Lieferung, betriebsfertige Montage und Konfiguration
eines interaktiven Großformat-Touchdisplays (IFPD) für
den professionellen Einsatz im Bildungs- oder
Konferenzbereich. Das Display muss für den Dauerbetrieb
(24/7) ausgelegt sein und über ein gehärtetes,
entspiegeltes Sicherheitsglas verfügen.
Das angebotene System muss folgende technische
Mindestkriterien erfüllen oder übertreffen:
1. Display & Bildqualität:
Bildschirmdiagonale: Mindestens 97,5 Zoll (ca. 247,7
cm)Panel-Technologie: IPS oder gleichwertig mit LED-
HintergrundbeleuchtungPhysikalische Auflösung: 3.840 x
2.160 Pixel (4K UHD) im nativen Format 16:9Helligkeit:
Mindestens 500 cd/m² (typisch)Betrachtungswinkel:
Horizontal/Vertikal 178° / 178°Oberflächenbehandlung:
Anti-Glare-Beschichtung (Entspiegelt), Härtegrad
mindestens 7HLaminierung: Zero-Gap Air Bonding
(vollständige Reduzierung des Luftspalts zwischen Glas
und Panel zur Minimierung von Parallaxeneffekten)2.
Touch- & Schreibsystem: Touch-Technologie: Infrarot-
Technologie der neuesten Generation (z. B. PureTouch-
IR?)Touchpunkte: Mindestens 40 gleichzeitige
Berührungspunkte (davon mind. 32
Schreibpunkte)Genauigkeit: Maximale Abweichung von ±1
mmReaktionszeit (Touch): = 5 msBedienung: Mit Fingern,
Handschuhen und passiven Stiften (Differenzierung
zwischen Stiftspitze, Finger und Handfläche zur
Löschfunktion muss unterstützt werden)3. Integriertes
System & Software: Zertifizierung: Google EDLA-
Zertifizierung (Enterprise Device License Agreement)
zwingend erforderlich für den direkten, nativen Zugriff
auf den Google Play Store, Google Workspace und
Microsoft 365 ohne externen PC.Betriebssystem: Android
14 oder neuerHardware-Ausstattung: Mindestens Octa-Core
-Prozessor, 8 GB RAM und 128 GB interner
SpeicherIntegrierte Tools: Whiteboard-Software,
Webbrowser, Dateimanager sowie native Tools für
kabellose Bildschirmübertragung (Unterstützung für
AirPlay, Chromecast, Miracast, Windows und macOS)4.
Konnektivität & Schnittstellen: Video-Eingänge:
Mindestens 2x HDMI (4K @60Hz), 1x DisplayPortVideo-
Ausgänge: Mindestens 1x HDMI (4K @60Hz)USB-C
Anschlüsse: Mindestens 1x USB-C mit Unterstützung für
Video, Audio, Touch-Rückkanal und Ladefunktion (Power
Delivery mit min. 65W bis zu 100W)Daten- & Peripherie-
Ports: Mindestens 4x USB-A (3.0), analoge/digitale
Audio-Ausgänge, 1x OPS-Slot (Standard-Slot nach Intel-
Spezifikation)Netzwerk: Dual-Port-Gigabit-Ethernet (2x
RJ45 LAN) mit internem Switch, integriertes Wi-Fi 6E
(2.4GHz / 5GHz / 6GHz) und Bluetooth 5.0 oder höher5.
Audio & Sensorik: Lautsprecher: Integriertes Stereo-
Soundsystem mit mindestens 2 x 20 Watt
LeistungSensoren: Integrierter PIR-Bewegungssensor
(Präsenzerkennung zur automatischen
Aktivierung/Energiesparfunktion) sowie ein
Umgebungslichtsensor zur automatischen
Helligkeitsanpassung6. Sonstiges & Zubehör: Zubehör im
Lieferumfang: Passgenaue Wandhalterung (Unterstützung
VESA 800 x 600 mm), mindestens 4 passive Touch-Stifte,
Fernbedienung, Halterung für eine optionale
Webcam.Garantie: Mindestens 3 Jahre Herstellergarantie
(idealerweise Vor-Ort-Austauschservice).Fabrikat/Typ:
iiyama ProLite TE9813A-B2AG oder gleichwertiger
Art.liefern und montierenHersteller: Typ:
Menge: 1,000 Stk

**02.0002 Tafelanlage Pylonengestell mit 2 Tafelflügeln, für Boden-Wandmontage**
Tafelanlage
Pylonengestell mit 2 Tafelflügeln (4 Tafelflächen),
für Boden-Wandmontage

Manuell höhenverstellbare Displayhalterung für
ausgeschriebenes Display, mit Aufnahme der
beidseitig angebrachten Tafelflächen.

Eigenschaften Halterung

Säulenpaar aus stangengepressten, natureloxierten
Aluprofilen
manuell höhenverstellbar (doppelte Gasdruckfeder)
Display und Tafelflügel vertikal laufend
Boden-Wandmontage
bei Leichtbauwänden wird ein Spezialmontagesatz
benötigt
Gesamtbreite max. 420cm
Länge der Pylonen max. 225 cm

Eigenschaften Displayhalterung

zur Montage an Säulenpaar, Tragrahmen vor den Säulen
vertikal verschiebbar
Verschweißter und verwindungsfreier Metalltragrahmen
aus hochwertigem Stahl
verdeckte Kabelführung hinter dem Display mittels einer
Energieführungskette zur sicheren Aufnahme von
Kabelüberlängen insbesondere bei Hubausgleich
Aushebelschutz für Display
Traglast mind. 150 kg
geeignet für die Montage eines 98" Displays

Eigenschaften Tafelblätter

zwei am Tragrahmen angebrachte, klappbare Tafelblätter
Tafelflächen sind beidseitig beschreibbar, sodass diese
sowohl im geöffneten als auch im geschlossenen Zustand
benutzbar sind
Die Größe beider Tafelblätter ist dem interaktiven
Display angepasst, im geschlossenem Zustand verdecken
sie jeweils eine Hälfte des Displays
Ausführung: 4x Tafelfläche Stahlemaille weiß, ohne
Lineatur, magnethaftend, mit Whiteboardmarkern
beschreibbar
Schreibflächen schraublos eingefasst mit abgerundeten
Aluminiumrahmen und Sicherheitsecken, zusätzlich mit
Silikon abgedichtet
Schmutzauffangrinne an den 2 Tafelflügeln aus
natureloxiertem Aluminium mit seitlichen
Sicherheitskappen
Die Tafelblätter sind am Tragrahmen befestigt, und
dürfen nicht im Gehäuse des Displays angeschraubt
werden

Die Tafelanlage muss nach DIN EN 14434 gefertigt
werden. (Zertifikat über die gesamte Anlage muss dem
Angebot beigelegt werden!)
Alle Kanten sind gerundet oder gefasst herzustellen,
gemäß GUV-SR2001 Richtlinien für Schulen.

In der Position enthalten ist ein "Starterset" mit vier
Whiteboard-Markern, Stifthalter, einem Wischer,
Reinigungsmittel, Magneten sowie das Material zur
Montage an einer Massivwand.

Liefern und an Wand montieren.

Hersteller:
Typ:
Menge: 1,000 Stk

**02.0003 Drahtloses BYOD-Präsentationssystem**
Drahtloses BYOD-Präsentationssystem (Kompaktklasse)
Lieferung, betriebsfertige Montage und Konfiguration
eines kompakten, hardwarebasierten Systems zur
drahtlosen Bildschirmübertragung (Bring Your Own Device
 BYOD). Das System muss für den professionellen Einsatz
in Konferenz- und Schulungsräumen konzipiert sein und
eine kabellose, App-freie Übertragung von Inhalten von
Laptops, Tablets und Smartphones auf ein zentrales
Display ermöglichen.
Das angebotene System muss folgende technische
Mindestkriterien erfüllen oder übertreffen:
1. Konnektivität & Betriebssystem-Kompatibilität:
Drahtlose Protokolle: Native, simultane Unterstützung
von AirPlay, Google Chromecast und Miracast (inklusive
MS-MICE für Windows-Infrastrukturen).Software-Freiheit:
Die Übertragung muss vollständig ohne Installation von
Apps, Software-Treibern oder die Nutzung von USB-
Dongles/Buttons möglich sein.Plattformunabhängigkeit:
Volle Unterstützung für die Betriebssysteme iOS,
iPadOS, Android, Windows, macOS und Chrome OS.2.
Bilddarstellung & Leistung: Ausgabeauflösung: HDMI-
Ausgang mit nativer Unterstützung von bis zu 4K UHD
(3840 x 2160 Pixel) bei 60 Frames pro Sekunde
(fps).Simultane Darstellung: Gleichzeitige Anzeige von
mindestens 2 unterschiedlichen Bildschirmen/Geräten im
Split-Screen-Modus.Touch-Back-Funktion: Unterstützung
von Touch-Back (Interactive Touch), um ein verbundenes
Windows- oder macOS-Gerät direkt über den Touchscreen
des Hauptdisplays (z. B. iiyama 98") steuern zu
können.3. Netzwerkintegration &
Sicherheit: Sicherheitsarchitektur: Linux-basiertes,
geschlossenes Betriebssystem (kein Android-basiertes
System) zum Schutz vor Malware und unbefugten
Zugriffen.Verschlüsselung: Unterstützung moderner
Sicherheits- und Verschlüsselungsstandards (z. B. IEEE
802.1X, HTTPS).Netzwerktrennung: Das System muss über
ein konfigurierbares Sicherheitskonzept verfügen, das
eine strikte, physische oder logische Trennung zwischen
internem Firmen-/Schulnetzwerk und einem separaten Gast
-Netzwerk ermöglicht.Zentrales Management: Kostenlose
Software-Lösung zur zentralen Verwaltung, Konfiguration
und Firmware-Aktualisierung (voweg planbar) mehrerer
Einheiten im Netzwerk.4. Hardware-Schnittstellen &
Gehäuse: Video-Ausgang: Mindestens 1x HDMI 2.0
(Out).Peripherie-Anschlüsse: Mindestens 2x USB (zur
Touch-Rückführung oder Peripherie-Anbindung).Netzwerk:
1x Gigabit-Ethernet (RJ45) mit Unterstützung von Power
over Ethernet (PoE / PoE+) zur Stromversorgung direkt
über das Netzwerkkabel.Wireless: Integriertes Dual-Band
Wi-Fi (2.4 GHz und 5 GHz) mit Unterstützung von Access-
Point-Modus, Stations-Modus oder simultanem
Betrieb.Bauform: Ultrakompaktes Gehäuse, geeignet für
die versteckte Montage direkt hinter dem Display oder
in einer Medienbox.Fabrikat/Typ: WolfVision Cynap Pure
Mini oder gleichwertiger Art.Hersteller:Typ:
Menge: 1,000 Stk

### Bereich 03 Seminarraum 07 2.OG

**03.0001 Interaktives Touchdisplay**
Interaktives 4K-Großformatdisplay (98 Zoll) mit Google
EDLA-Zertifizierung
Lieferung, betriebsfertige Montage und Konfiguration
eines interaktiven Großformat-Touchdisplays (IFPD) für
den professionellen Einsatz im Bildungs- oder
Konferenzbereich. Das Display muss für den Dauerbetrieb
(24/7) ausgelegt sein und über ein gehärtetes,
entspiegeltes Sicherheitsglas verfügen.
Das angebotene System muss folgende technische
Mindestkriterien erfüllen oder übertreffen:
1. Display & Bildqualität:
Bildschirmdiagonale: Mindestens 97,5 Zoll (ca. 247,7
cm)Panel-Technologie: IPS oder gleichwertig mit LED-
HintergrundbeleuchtungPhysikalische Auflösung: 3.840 x
2.160 Pixel (4K UHD) im nativen Format 16:9Helligkeit:
Mindestens 500 cd/m² (typisch)Betrachtungswinkel:
Horizontal/Vertikal 178° / 178°Oberflächenbehandlung:
Anti-Glare-Beschichtung (Entspiegelt), Härtegrad
mindestens 7HLaminierung: Zero-Gap Air Bonding
(vollständige Reduzierung des Luftspalts zwischen Glas
und Panel zur Minimierung von Parallaxeneffekten)2.
Touch- & Schreibsystem: Touch-Technologie: Infrarot-
Technologie der neuesten Generation (z. B. PureTouch-
IR?)Touchpunkte: Mindestens 40 gleichzeitige
Berührungspunkte (davon mind. 32
Schreibpunkte)Genauigkeit: Maximale Abweichung von ±1
mmReaktionszeit (Touch): = 5 msBedienung: Mit Fingern,
Handschuhen und passiven Stiften (Differenzierung
zwischen Stiftspitze, Finger und Handfläche zur
Löschfunktion muss unterstützt werden)3. Integriertes
System & Software: Zertifizierung: Google EDLA-
Zertifizierung (Enterprise Device License Agreement)
zwingend erforderlich für den direkten, nativen Zugriff
auf den Google Play Store, Google Workspace und
Microsoft 365 ohne externen PC.Betriebssystem: Android
14 oder neuerHardware-Ausstattung: Mindestens Octa-Core
-Prozessor, 8 GB RAM und 128 GB interner
SpeicherIntegrierte Tools: Whiteboard-Software,
Webbrowser, Dateimanager sowie native Tools für
kabellose Bildschirmübertragung (Unterstützung für
AirPlay, Chromecast, Miracast, Windows und macOS)4.
Konnektivität & Schnittstellen: Video-Eingänge:
Mindestens 2x HDMI (4K @60Hz), 1x DisplayPortVideo-
Ausgänge: Mindestens 1x HDMI (4K @60Hz)USB-C
Anschlüsse: Mindestens 1x USB-C mit Unterstützung für
Video, Audio, Touch-Rückkanal und Ladefunktion (Power
Delivery mit min. 65W bis zu 100W)Daten- & Peripherie-
Ports: Mindestens 4x USB-A (3.0), analoge/digitale
Audio-Ausgänge, 1x OPS-Slot (Standard-Slot nach Intel-
Spezifikation)Netzwerk: Dual-Port-Gigabit-Ethernet (2x
RJ45 LAN) mit internem Switch, integriertes Wi-Fi 6E
(2.4GHz / 5GHz / 6GHz) und Bluetooth 5.0 oder höher5.
Audio & Sensorik: Lautsprecher: Integriertes Stereo-
Soundsystem mit mindestens 2 x 20 Watt
LeistungSensoren: Integrierter PIR-Bewegungssensor
(Präsenzerkennung zur automatischen
Aktivierung/Energiesparfunktion) sowie ein
Umgebungslichtsensor zur automatischen
Helligkeitsanpassung6. Sonstiges & Zubehör: Zubehör im
Lieferumfang: Passgenaue Wandhalterung (Unterstützung
VESA 800 x 600 mm), mindestens 4 passive Touch-Stifte,
Fernbedienung, Halterung für eine optionale
Webcam.Garantie: Mindestens 3 Jahre Herstellergarantie
(idealerweise Vor-Ort-Austauschservice).Fabrikat/Typ:
iiyama ProLite TE9813A-B2AG oder gleichwertiger
Art.liefern und montierenHersteller: Typ:
Menge: 1,000 Stk

**03.0002 Tafelanlage Pylonengestell mit 2 Tafelflügeln, für Boden-Wandmontage**
Tafelanlage
Pylonengestell mit 2 Tafelflügeln (4 Tafelflächen),
für Boden-Wandmontage

Manuell höhenverstellbare Displayhalterung für
ausgeschriebenes Display, mit Aufnahme der
beidseitig angebrachten Tafelflächen.

Eigenschaften Halterung

Säulenpaar aus stangengepressten, natureloxierten
Aluprofilen
manuell höhenverstellbar (doppelte Gasdruckfeder)
Display und Tafelflügel vertikal laufend
Boden-Wandmontage
bei Leichtbauwänden wird ein Spezialmontagesatz
benötigt
Gesamtbreite max. 420cm
Länge der Pylonen max. 225 cm

Eigenschaften Displayhalterung

zur Montage an Säulenpaar, Tragrahmen vor den Säulen
vertikal verschiebbar
Verschweißter und verwindungsfreier Metalltragrahmen
aus hochwertigem Stahl
verdeckte Kabelführung hinter dem Display mittels einer
Energieführungskette zur sicheren Aufnahme von
Kabelüberlängen insbesondere bei Hubausgleich
Aushebelschutz für Display
Traglast mind. 150 kg
geeignet für die Montage eines 98" Displays

Eigenschaften Tafelblätter

zwei am Tragrahmen angebrachte, klappbare Tafelblätter
Tafelflächen sind beidseitig beschreibbar, sodass diese
sowohl im geöffneten als auch im geschlossenen Zustand
benutzbar sind
Die Größe beider Tafelblätter ist dem interaktiven
Display angepasst, im geschlossenem Zustand verdecken
sie jeweils eine Hälfte des Displays
Ausführung: 4x Tafelfläche Stahlemaille weiß, ohne
Lineatur, magnethaftend, mit Whiteboardmarkern
beschreibbar
Schreibflächen schraublos eingefasst mit abgerundeten
Aluminiumrahmen und Sicherheitsecken, zusätzlich mit
Silikon abgedichtet
Schmutzauffangrinne an den 2 Tafelflügeln aus
natureloxiertem Aluminium mit seitlichen
Sicherheitskappen
Die Tafelblätter sind am Tragrahmen befestigt, und
dürfen nicht im Gehäuse des Displays angeschraubt
werden

Die Tafelanlage muss nach DIN EN 14434 gefertigt
werden. (Zertifikat über die gesamte Anlage muss dem
Angebot beigelegt werden!)
Alle Kanten sind gerundet oder gefasst herzustellen,
gemäß GUV-SR2001 Richtlinien für Schulen.

In der Position enthalten ist ein "Starterset" mit vier
Whiteboard-Markern, Stifthalter, einem Wischer,
Reinigungsmittel, Magneten sowie das Material zur
Montage an einer Massivwand.

Liefern und an Wand montieren.

Hersteller:
Typ:
Menge: 1,000 Stk

**03.0003 Wandlautsprecher**
Passiver 2-Wege-Lautsprecher im skalierbaren
Linienstrahler-Gehäuse mit erweiterter
Tieftonwiedergabe.

Der passive 2-Wege-Lautsprecher im längenskalierbaren
Linienstrahler-Gehäuse ist mit zwei 4" Tieftönern,
einem 0,75" Kalottenhochtöner und zwei Passivmembranen
ausgestattet. Damit verfügt er ohne zusätzlichen
Subwoofer über eine druckvolle Tieftonwiedergabe und
einen Übertragungsbereich von 44 Hz bis 20 kHz. Seine
nominale Belastbarkeit beträgt 100 W (200 W Programm,
400 W Peak) bei einer Nennimpedanz von 4 Ohm. Er
erzielt einen maximalen Schalldruckpegel von 107 dB.
Das breite Abstrahlverhalten beträgt 140° x 60°. Damit
eignet er sich für eine Vielzahl an Anwendungen und
Entfernungen bis ca. 10 Meter.
Das Lautsprechersystem hat ein leichtes
Aluminiumgehäuse mit abgerundeten Seiten, schwarz oder
weiß pulverbeschichtet. Bei Bedarf kann das Gehäuse
auch in Sonderfarben aus den Katalogen RAL Classic,
NCS und Pantone oder mit fotorealistischen Oberflächen
beschichtet werden. Das ballwurfsichere Frontgitter
ist ebenfalls in Gehäusefarbe lackiert. Die
Gehäuselänge kann bei Bedarf flexibel auf die
Anwendung angepasst werden.
Mit den Standardabmessungen von 133 x 655 x 128 mm
beträgt das Gewicht nur 4,8 kg. Eine durchgehende T-
Nut auf der Gehäuserückweite ermöglicht maximale
Flexibilität bei der Montage.

Zum Betrieb ist eine entsprechende Systemendstufe mit
korrektem Speaker-Preset notwendig.

Technische Daten: Scale-2
Elektroakustische Merkmale
Akustikdesignkompakter 2-Wegelautsprecher mit
erweiterter Tieftonwiedergabe
Bestückung2 x 4" Tieftöner / 0,75"
Kalottenhochtöner / 2 x Passivmembran
Belastbarkeit (nominal){1}100 W
Belastbarkeit (Programm){2}200 W
Belastbarkeit (Peak){3}400 W
Maximaler Schalldruck107 dB
Übertragungsbereich{8}44 Hz - 20 kHz
Nennabstrahlwinkel (h x v){6}140° x 60°
Nennimpedanz4 Ohm

Ausstattungsmerkmale
GehäuseAluminiumgehäuse, pulverbeschichtet
Schutzgitterballwurfsicheres Stahlgitter,
pulverbeschichtet
MontagepunkteT-Nut, durchgehend auf Rückseite
Anschlüsse2 × 2-pol Phönix-Klemme
Lagerfarbenschwarz oder weiß pulverbeschichtet
FrontdesignFrontgitter in Gehäusefarbe
Abmessungen (B x H x T)133 x 655 x 128 mm
Gewicht{7}4,8 kg

 liefern und montieren

Hersteller:
Typ:
Menge: 2,000 Stk

**03.0004 Wandhalter T-Nut**
Wandhalter für Lautsprecher
Dreh- und neigbar, für Lautsprecher mit T-Nut,
Farbe: RAL 9016
 liefern und montieren.

Hersteller:
Typ:
Menge: 2,000 Stk

**03.0005 Deckeneinbaulautsprecher**
80 Watt 8 Ohm 2-Wege Lautsprechersystem mit passiver
Frequenzweiche für den Deckeneinbau.
Bestückt mit 8" Polypropylen Membrane Tieftöner und 0,
86" Seidenkalotten Hochtöner.
Der Lautsprecher verfügt über 70/100 V Übertrager mit
niedriger Sättigung und 8 Ohm-Bypass.
Ausgeführt als geschlossenes System mit einem
Gehäusetopf aus feuerverzinktem Stahlblech.
Frontabdeckung aus gelochtem und pulverbeschichtetem
Stahlblech.
Die Lautsprecherfront besteht aus weißem UV-
beständigem Polymer.
Der Lautsprecher wird mit vier selbst herausdrehenden
Klemmbacken in der Decke montiert.
Eine integrierte Öse zur Befestigung eines
Sicherungsseils ist an der Rückseite montiert.
Verkabelung kann vorinstalliert werden. Zugentlastete,
feuergeschützte steckbare Anschlüsse mit
Durchschleifoption zu weiteren Lautsprechersystemen.
Ein Drehschalter für die Leistungsanpassung ist von
der
Lautsprecherfront aus bedienbar.
UL1480 und UL 2043 zertifiziert.

Mitgeliefertes Zubehör:
- C-Metallring als Einbauzarge für GK-Decken
- Abfangschienen (1 Paar) für 60cm Rasterdecken
  aus Mineralfaserplatte
- steckbare Euroblock-Schraubklemmen

Technische Daten:

 Komponenten: 8" Tieftöner, 0,86" Hochtöner
Übertragungsbereich: 52 Hz - 20 kHz (-10 dB)
Belastbarkeit: 80 W (8 Ohm)
Empfindlichkeit: 89 dB SPL (1W/1m)
Abstrahlbereich: 100°
Max. Dauerschallpegel: 108 dB SPL
Max. Schallpegel: 114 dB SPL
Nominelle Impedanz: 8 Ohm (Übertrager Bypass)
Übertrager: 70 V: 60W, 30W, 15W, 7,5W, 3,8W
100 V: 60W, 30W, 15W, 7,5W
Anschluss: Schraubklemme
Abmessungen: 316 mm Durchmesser
288 mm Einbautief
285 mm Deckenausschnitt
Gewicht: 5,2 kg
Farbe UKFD:weiß (RAL 9010)

 liefern und montieren

Hersteller:
Typ:
Menge: 2,000 Stk

**03.0006 DSP-Matrix-Endstufe**
Digitale 4-kanalige DSP-Endstufe mit Netzwerkanbindung
Netzwerkfähige DSP-gesteuerte Digitalendstufe mit 4
Eingangskanälen und 4 Ausgangskanälen.
Fernsteuerung und Überwachung mittels PC und
Steuerungssoftware möglich.
Technische Daten:
Ausgangsleistung: 4x65 W/4 Ohm, 4x35 W/8 Ohm
Minimale Lastimpedanz: 3 Ohm
Eingangskanäle: 4
Verstärkerausgänge: 4
DSP-Routing (Matrix): 4x4
Frequenzgang: 20 Hz-20 kHz
Dynamikbereich: >120 dB
Fernsteuerung: RS-485 basiertes Steuerungsnetzwerk, USB
-C,
Leistungsaufnahme: Maximum (RMS) 65 W
Wärmeabgabe: max. 15 W
Abmessungen (B x H x T): 1 HE
Controller
Digitale Signalprozessoren: 1
Unabhängige Limiter: 20
Selektives 3-Band-Limiting: bass/mid/high
Eingang: Digital - DanteT
FIR-Filter: ja
Input Gain:  -80 dB - +12 dB
Routing Gain: -80 dB - +12 dB
Output Gain: -80 dB - +12 dB
EQ: 8 x je 10 vollparametrische Filter,
Systemlatenz: Dante +0,6 ms
Anschlüsse und Bedienelemente
Netzanschluss: 1 x Kaltgerätestecker
Schaltkontakt 1 und 2: 1 x Phoenix 3-pol
RS-485 basiertes Steuerungsnetzwerk
Steuerung: 1x Phoenix 3-pol,
  1x USB-C config
Eingänge:  4 x DanteT Digitaleingang über 1 x RJ-45
100BASE-TX
  Ethernet, 1 x Eingang über RJ-45 für
digitale
  AES/EBU-Signale und Steuersignale
Ausgänge:  4x Lautsprecherausgang über Phoenix 8-pol
liefern und montieren

Hersteller:
Typ:
Menge: 1,000 St

**03.0007 PTZ Kamera**
Es wird eine professionelle Schwenk-Neige-Zoom-Kamera
mit 1/2,3-Zoll CMOS-Sensor benötigt, damit eine hohe
4K UHD Videoqualität von bis zu 3840×2160/29.97P auch
bei ungünstigen Lichtverhältnissen gewährleistet
werden kann. Die Kamera soll über einen Bildprozessor
verfügen, der bei Bedarf auch eine hochwertige
Videoausgabe in geringerer Auflösung (Full HD
1920x1080) ermöglicht, um Bandbreite bei der
Übertragung oder Speicherplatz bei der Aufzeichnung zu
sparen. Ein mindestens 20fach optischer Zoom soll
horizontale Bildwinkel von 65,6° (Weitwinkel) bis 3,6°
(Tele-Zoom-Bereich) bzw. vertikale Bildwinkel von 39.
8° (Weitwinkel) bis 1,9° (Tele-Zoom-Bereich)
ermöglichen. Die Kamera muss zudem über
fortschrittliche und leise Antriebsmechanismen
verfügen, die eine reibungslose, gleichmässige und
präzise Steuerung der Schwenk- und Neigebewegungen
ermöglicht.
Zuverlässiger Autofokus: Damit Personen und Objekte
stets scharf abgebildet werden, soll die Kamera über
einen möglichst schnellen und zuverlässigen Autofokus
verfügen. Um zu vermeiden, dass die Kamera
versehentlich auf Objekte zwischen Sprecher und Kamera
fokussiert oder den Fokus auf eine Person verliert,
sollte die Kamera auch das Gesicht einer Person als
solches erkennen können und den Autofokus automatisch
nachführen (also auch wenn die Person sich im Raum
bewegt). Um bei Bedarf auch Nahaufnahmen von Objekten
zeigen zu können, sollte die Kamera auch im vollen
Zoombereich bei Abständen ab 60 cm automatisch
fokussieren können.
Automatische Verfolgung (Auto Tracking)1: Die Kamera
soll zudem die Möglichkeit bieten, die
Gesichtserkennung einzusetzen, um dem Hauptredner zu
folgen, während er sich auf der Bühne bewegt. Das
ideale Tracking-Setup lässt sich mit verschiedenen
Einstellungen, wie z.B. Kompositionsgröße, Tracking-
Empfindlichkeit, Ausschlusszonen, vorrangiger
Anzeigebereich und mehr erzielen.
Bildsensor
1/2,3-Zoll-Typ einlagiger CMOS-Sensor
Pixel effektiv
Ca. 8,29 MP (3.840 x 2.160)
Objektiv
f=3,67 -73,4 mm, F1.8 -2.8, 20fach optischer Zoom
8-Lamellen-Irisblende
Optischer Zoom
20fach optischer Zoom
Digitalzoom
20fach Digitalzoom
Brennweite
f=3,67 -73,4 mm, F1.8 -2.8, äquivalent KB-Vollformat:
4K UHD, ca. 29,3 (W) - 601 mm (T), Full HD, ca. 30,5
(W) -627 mm (T)
Bildwinkel
{4K UHD} Horizontal: 65,6 (W) -3,6°(T), Vertikal: 39,8
(W)-2,0°(T)
{Full HD} Horizontal: 63,5 (W) -3,4°(T), Vertikal: 38,
4°(W) -1,9°(T)
Verschlusszeiten
1/6 - 1/2.000 Sek. (die spezifischen Werte hängen von
der Bildfrequenz und Bildrate ab)
Irisblende
Manuelle/Automatische Blende
Gain
0,0 dB ¡« 33,0 dB
ND-Filter
Integriert (1/8 bei Maximum, Gradation ND)
Optischer Low Pass Filter
Weißabgleich
AUTO (AWB), Set A, Set B, Voreinstellungen (Tageslicht:
5.600 K*, Kunstlicht: 3.200 K*), Farbtemperatur-
Einstellung (2.000 K -15.000 K), manuell

Fokus
Fokus-Modus: Manuell, Kontinuierlicher AF
AF-Typ: Hybrid AF, Kontrast-AF
Gamma
Normal1 (Standard), Normal3 (BT.709)
Schwenken und Neigen
Schwenkbereich: Horizontal ±170°
Schwenkgeschwindigkeit: 0,2 - 300°/Sek.
Neigebereich: Vertikal -30° - +100°
Neigegeschwindigkeit: 0,2 - 170°/Sek.
Video-Ausgabeformat
HDMI
3.840 x 2.160: 29,97p, 25,00p, 23,98Pp (4:2:2 10 Bit)
1.920 x 1.080: 59,94p/59,94i, 50,00p/50,00i/25,00p, 29,
97p/23,98p (4:2:2 10 Bit) 1.280 x 720: 59,94p, 50,00p
(4:2:2 10 Bit)
1.280 x 720: 59,94p, 50,00p (4:2:2 10 Bit)
IP
3.840 x 2.160: 29,97 B/s, 14,99 B/s, 5,00 B/s (4:2:0 8
Bit)
1.920 x 1.080: 59,94 B/s, 29,97 B/s, 14,99 B/s, 5,00 B/
s (4:2:0 8 Bit)
1.280 x 720: 59,94 B/s, 29,97 B/s, 14,99 B/s, 5,00 B/s
(4:2:0 8 Bit)
640 x 360: 59,94 B/s, 29,97 B/s, 14,99 B/s, 5,00 B/s
(4:2:0 8 Bit)
-Wenn 59,94/50,00 Hz als Bildfrequenz gewählt wird,
kann das Format 3.840 x 2.160 nicht gewählt werden.
-Eine Bildrate, die die Bildfrequenz überschreitet,
kann nicht ausgewählt werden.
-JPEG hat ein festes Muster, das von der Bildfrequenz
abhängt (das Format ist fest und kann nicht ausgewählt
werden)
Auflösung: 1.280 x 720
Bei Bildfrequenz 59,94/50,00 Hz: 14,99 B/s, bei
Bildfrequenz 23,98 Hz: 11,99 B/s, bei Bildfrequenz 29,
97/25,00 Hz: 12,50 B/s
USB
Protokoll
XC (Original von Canon), RTSP/RTP, SRT, NDI|HX*, RTMP/
RTMPS, Standardkommunikation (seriell),
Standardkommunikation (IP)
*NDI ist ein Warenzeichen oder eingetragenes
Warenzeichen von NewTek, Inc. in den Vereinigten
Staaten und anderen Ländern.
Voreinstellung
Anzahl der Voreinstellungen: max. 100 (einschließlich
Grundstellung)

SCHNITTSTELLEN
Kommunikationssteuerung
LAN, Seriell, IR
Netzwerkanschluss
LAN x 1, RJ45, 1000Base-T
HDMI OUT Schnittstelle
HDMI Schnittstelle x 1, nur Ausgang
RS-422 Schnittstelle
RJ45 Schnittstelle x 1
MIC-Anschluss
ø 3,5-mm-Miniklinke (Stereo) (unsymmetrisch,
Steckernetzteil unterstützt)
Empfindlichkeit (MIC): -72 dBV (manuelle
Lautstärkemitte, Vollausschlag -18 dB)/1 kÙ oder mehr/
Att.: 20 dB
Empfindlichkeit (LINE): -10 dBV (manuelle
Lautstärkemitte, Vollausschlag -18 dB)/1 kÙ oder mehr
Versorgungsspannung: 2,4 V DC (Vorspannungswiderstand:
2,2 kÙ)
USB Anschluß
Typ-C (USB 3.1) x 1
Betriebsumgebung
Temperatur
0°C - 40°C
Relative Luftfeuchtigkeit
10% - 90% (ohne Kondensation)
Stromversorgung
PoE: PoE+ Stromversorgung über LAN-Anschluss (IEEE802.
3at kompatibel)
- PoE kann nicht verwendet werden
Externe Stromquelle: 24 V DC (unter Verwendung des
mitgelieferten AC-Adapters)
Stromverbrauch
PoE+ Eingang: ca.16,2 W* Max.
DC Eingang: ca. 15 W Max. (nur Gehäuse)
* Klasse 4 (25,5 W erforderlich) für
Stromversorgungsgeräte
Abmessungen (B x H x T)
Ca. 154 x 178 x 164 mm (ohne überstehende Teile)
Gewicht
Ca. 2,2 kg

liefern und montieren

Hersteller:
Typ:
Menge: 2,000 St

**03.0008 Wandhalterung PTZ Kamera**
Wandhalterung für die Montage der PTZ Kamera an einer
Wand
Anfertigung in Abstimmung mit dem Architekten,
Material Aluminium weiß beschichtet.

Liefern, einbauen und in Betrieb nehmen.
liefern und montieren

Hersteller:
Typ:
Menge: 1,000 St

**03.0009 NDI/USB Interface**
Professioneller, hardwarebasierter Konverter und
Umschalter zur Integration von IP-basierten Kameras
(AVoIP)
und netzwerkbasierten Audiosignalen in USB- und HDMI-
Umgebungen.
Das Gerät ermöglicht die direkte Anbindung von
Netzwerk-Streams an Unified Communications (UC)
Systeme,
Videokonferenz-Laptops oder Hardware-Codecs, ohne dass
dedizierte USB-Extenderstrecken benötigt werden.
Video-Konvertierung & Streams: Konvertierung von IP-
Videostreams in standardisierte UVC-USB- und
HDMI-Signale.Unterstützung führender AVoIP-Standards:
NDI® / NDI® HX sowie RTSP.USB-Videoausgabe:
Bis zu 1080p bei 30 Hz (MJPEG).Audio-Integration
(Dante & UAC):Integriertes 2x2 Dante-Audio-Interface
zur nativen
Verarbeitung von Netzwerkaudio.Bidirektionale
Audioübertragung via USB (UAC - USB Audio Class) und
HDMI-Audioauskopplung.
Treiberloser Betrieb (Plug-and-Play) unter Windows,
macOS und Linux.
Kompatibel mit allen gängigen Webkonferenz-Plattformen
(Microsoft Teams, Zoom, Webex etc.).
Konvertiert IP in USB und HDMI
NDI, NDI HX, RTSP
USB 1080p30 MJPEG-Videoausgabe (UVC)
UAC-Audio-I/O und HDMI Audio
Dante Audio (2x2 Audio interface)
Kamerasteuerung: Visca, PTZ, vor eingestellte Befehle

liefern und montieren

Hersteller:
Typ:
Menge: 1,000 St

**03.0010 Deckenmikrofon**
Deckenmikrofon zum Festeinbau mit drei verschiedenen
Installationsvarianten.
28 verbaute, dauerpolarisierte Kondensatorkapseln
setzen Beamforming-Technologie um.
Keine Kabel, Taster oder Mikrofone auf dem
Konferenztisch.
Einfache Integration in Plattendecke durch Kantenlänge
von 590 mm.

TECHNISCHE DATEN:

Abmessungen (L x B x H): 590 x 590 x 43 mm
Gewicht: 5670 g
 Audioausgänge: 1 x 3-polige Anschlussbuchse (passend
für Phoenix Contact MCVW 1.5-3-ST-3.81) 2 x Digital
Dante Network Audio (RJ-45 Primary and Secondary)
 Power/Netzwerk/Steuerung: 1 x RJ-45 Ethernet-Buchse
für PoE-Spannungsversorgung und Daten/Steuerung
Versorgungsspannung: 44 - 57 V DC PoE IEEE 802.3af
Class 3
Leistungsaufnahme: 8,8 W
Brandprüfung: UL 2043 getestet
Wandlerprinzip: dauerpolarisiertes
Kondensatormikrofon
Empfindlichkeit: 0 dBV/Pa (988 mV/Pa)
Signal- Rauschabstand: 83 dB(A)
Latenz: 4ms
Äquivalenter Ersatzrauschpegel: 11 dB(A)
Anzahl KE 10-237 Mikrofonkapseln: 28
Richtcharakteristik: Beam Pattern
Max. Schalldruckpegel: 104 dB SPL
Dynamikumfang: 93 dB(A)

 Umgebungsbedingungen

Temperatur: Betrieb: 0 - 40 °C, Lagerung: -10 - 60
°C
Relative Luftfeuchte: 20 - 95 %, nicht kondensierend

liefern und montieren

zugrunde gelegtes Referenzprodukt: Sennheiser
Teamconnect Ceiling 2
Bei Angebot eines Alternativprodukts müssen oben
genannte Parameter
vollumfassend erfüllt sein.

Hersteller:
Typ:
Menge: 1,000 St

**03.0011 Deckenmikrofon Einbaurahmen**
Passender Deckeneinbaurahmen für das zuvor aufgeführte
Deckenmikrofon
zum Einbau in eine Rasterdecke

liefern und montieren

zugrunde gelegtes Referenzprodukt: Sennheiser SL CM EB
625
Bei Angebot eines Alternativprodukts müssen oben
genannte Parameter
vollumfassend erfüllt sein.

Hersteller:
Typ:
Menge: 1,000 St

**03.0012 Mediensteuerung mit integriertem Anschlussfeld**
Ethernetfähiger, 3 Gang großer Controller mit
Tastenfeld zur Steuerung, Überwachung und Wartung
angeschlossener AV-Geräte und AV-Systeme aus der Ferne
Tastenfeld
Zehn zweifarbige, hintergrundbeleuchtete LED-Tasten
Leuchten bei Aktivität weiß oder rot und können blinken
Die Tasten können sowohl hell als auch gedimmt leuchten
Die Tastenkappen können zur individuellen Beschriftung
abgenommen werden
Ein Drehregler zur Steuerung von Audiopegeln
Acht vertikal angeordnete weiße LEDS zur Anzeige des
Audiopegels
Öffnung für bis zu vier einfache AV-Anschlussmodule
für zusätzliche AV-Anschlüsse
Steuerungs-Anschlüsse
Zwei bidirektionale RS 232-Anschlüsse an 3-poligen 3,5
mm-Schraubklemmleisten
Ein IR-Anschluss an einer 2 poligen Schraubklemmleiste
Über diesen Anschluss können zwei Geräte mit einem
dualen IR-Emitter gesteuert werden
Ein Anschluss zur Fernsteuerung der Lautstärke an
einer 3-poligen Schraubklemmleiste mit einem
einstellbaren Ausgabebereich von 0-10 V Gleichstrom
Ein digitaler Anschluss an einer 2 poligen
Schraubklemmleiste
Zwei Niederspannungs-Relais an einer 3-poligen
Schraubklemmleiste
Eine 12 V-Schraubklemmleiste zur Stromversorgung des
Produkts mit einem optionalen Netzteil
Eine RJ-45-Buchse: 10/100/1000Base-T zur Verbindung
mit einem LAN oder WAN, Unterstützung für PoE (Power
over Ethernet) 802.3af
Speicher
SDRAM: 512 MB
Flash: 512 MB
Netzwerksicherheit
SSH
SFTP
HTTPS
Die Administrator- und Benutzer-Anmeldedaten können
geändert werden
Ein Secure Socket Layer (SSL)-Zertifikat gewährleistet
Systemvertraulichkeit und Datenintegrität
Software
Die Gerätekonfiguration erfolgt ausschließlich über
eine benutzerfreundliche, PC-basierte
Konfigurationssoftware, die Folgendes unterstützt:
Bis zu 4 / 8 über Ethernet steuerbare AV-Geräte
Erstellung von Zeitplänen und Überwachungskonditionen
Erstellung von E-Mail-Benachrichtigungen
Unterstützt eine webbasierte Anwendung für AV-
Bestandsmanagement zur Verwaltung, Überwachung und
Steuerung von AV-Geräten
Kann über einen Browser, der HTML5 und JavaScript oder
Silverlight unterstützt, oder ein iOS- oder Androidbasiertes Gerät als sekundäre Steuerungsstelle bedient
werden
Montage
Kann direkt in eine Wand, ein Pult oder eine andere
ebene Fläche montiert und mit dem mitgelieferten
Klemmrahmen und der Hardware gesichert werden
Kann mit einem optionalen Aufputzgehäuse an eine Wand
montiert werden
Allgemeines
Magnetisch befestigte Frontblenden in Schwarz und Weiß
im Lieferumfang enthalten
Konfiguriert mit folgenden Anschlüssen:
1x USB-C
1x HDMI
1x USB-A 3.0
2x Blindplatte

liefern und montieren

zugrunde gelegtes Referenzprodukt: Extron MLC Plus 200
AAP
Bei Angebot eines Alternativprodukts müssen oben
genannte Parameter
vollumfassend erfüllt sein.

Hersteller:
Typ:
Menge: 1,000 St

**03.0013 Auftischgehäuse**
Fünf Gang großer Montagerahmen mit einer Öffnung für
bis zu vier einfache AV Anschlussmodule.
Das schwarze Gehäuse kann passende US Gang-
Tastenfelder zum Umschalten und Steuern von AV-Geräten
aufnehmen. Diese können mit passenden AV-
Anschlussmodulen kombiniert werden. Es kann mit
Schrauben oder einem optionalen Tischmontageset in
Pulte oder Tischplatten montiert werden.
Gehäuse
Das Gehäuse kann auf Oberflächen oder Möbeln
einschließlich Pulten und Tischplatten montiert werden
Das Gehäuse besitzt 4 Löcher zur Montage in/an Möbeln
und kann mit Holzschrauben montiert werden
Das Gehäuse unterstützt kompatible (optionale) Adapter
zur Tischmontage
Das Gehäuse ist aus Metall mit Seitenabdeckungen aus
Kunststoff
Das Gehäuse ist in Schwarz erhältlich
Das Gehäuse hat Öffnungen zur Kabeldurchführung
Eine Öffnung zur Kabeldurchführung auf der Rückseite
Die Öffnung ist 10 mm hoch und reicht über die ganze
Breite des Gehäuses
Abgedeckt mit einem Kunststoffstreifen, der bei Bedarf
entfernt werden kann
Zugentlastungshülse aus Metall inklusive
Drei Öffnungen zur Kabeldurchführung auf der
Unterseite
Abmessung pro Öffnung: 32 mm x 33 mm
Allgemeines
Gehäuseabmessungen: 258 mm W x 112 mm H x 111 mm D
Das Gehäuse hat einen Frontwinkel von 25° horizontal
Das Gehäuse besitzt Reibbeläge aus Gummi, die die
Einheit während der Nutzung stabilisieren und die
Tischoberfläche schützen
Das Gehäuse entspricht folgenden Versandbestimmungen:
Produktgewicht 0,5 kg
Schwingung: ISTA 1A in Karton (Vorschrift der
International Safe Transit Association)
Entspricht folgenden Betriebsbestimmungen:
Erfüllt die entsprechenden Anforderungen der
Richtlinien RoHS, WEEE
CE-konform
Farbe schwaru oder weiß

liefern und montieren

zugrunde gelegtes Referenzprodukt: Extron SMB 115
Bei Angebot eines Alternativprodukts müssen oben
genannte Parameter
vollumfassend erfüllt sein.

Hersteller:
Typ:
Menge: 1,000 St

**03.0014 Dante Interface**
Mit dem Analog Input Adapter lassen sich Line/Aux-
Level Signale von 2 analogen Audiokanälen in ein Dante
Audio-Netzwerk integrieren
und zum Zuspielen verwenden.
Dabei unterstützt er 16, 24 und 32-Bit PCM Audio mit
Abtastraten bis zu 96 kHz.bei einem ausgezeichneten
Dynamikbereich,
Rauschabstand und Klirrfaktor.
Technische Daten
Eingangsstecker: 6-pin Euroblock, 3.5 mm Klemme
Max. Eingangspegel: +4 dBu, / 0 dBu / 0 dBV / -10 dBV
Dynamikbereich: 108.5 dBA bei 1 kHz und +4 dBu
Frequenzgang: 20 Hz bis 20 kHz (-/+ 0.2 dB)
Eingangsimpedanz: 20 kOhm symmetrisch, 10 kOhm
unsymmetrisch
Sample-Raten: 44.1, 48, 88.2, 96 kHz
Dante Latenzzeit: 1, 2 oder 5 ms
Stromverbrauch (PoE Class1, 802.3af): < 2 Watt
Abmessungen: 151 x 54 x 38 mm
Gewicht: 145 g

liefern und montieren

Hersteller:
Typ:
Menge: 1,000 St

**03.0015 Audio DSP**
Digitaler Audio-Matrixprozessor mit 6 analogen Mono-
Eingängen für Mikrofon- oder Linepegel-Signale und 4
analogen Mono-Linepegel-Ausgängen für Signalrouting
und management
Digitaler Audio-Matrixprozessor mit 6 Eingängen, 4
Ausgängen mit Acoustic Echo Cancellation, 32x16 Dante®-
Audiovernetzung, digitalem Audio-Erweiterungsanschluss,
Automixer-Funktion mit acht Gruppen, 64 Bit-
Fließkomma-DSP-System, USB-Audioschnittstelle, Makros,
konfigurierbaren 8x8 Aux-Eingängen/Ausgängen, 16
virtuellen Verarbeitungsschleifen, bis zu acht
Audiodatei-Playern, 24 Bit/48 kHz-Audio-Konvertern und
Unterstützung von Audiobedienfeldern
Eingänge
Sechs analoge Mono-Mikrofon/Line-Eingänge an 3,5 mm-
Schraubklemmleisten
Eingangsverstärkung von -18 dB bis +80 dB in 0,1 dB-
Schritten, einstellbar pro Eingang
48 V-Phantomspeisung an sechs analogen Eingängen
Alternativer Eingang vom Dante-Audionetzwerk oder
Erweiterungseingang an die Mikrofon/Line-Eingänge 1-6
Analog-Digital-Umwandlung mit 48 kHz/24 Bit
Ausgänge
Vier symmetrische/unsymmetrische Mono-Linepegel-
Ausgänge an 3,5 mm-Schraubklemmleisten
Ausgangsdämpfung von 0 dB bis -100 dB in 0,1 dB-
Schritten
Digital-Analog-Umwandlung mit 48 kHz/24 Bit
DSP-Prozessor
64-Bit-Fließkomma-DSP-System
Mit dem Matrix-Mischer können alle Eingänge und
virtuellen Busse (Returns) getrennt zu einem bzw.
allen Ausgängen oder virtuellen Bussen (Sends)
geleitet werden
6 Kanäle mit AEC (Acoustic Echo Cancellation)
Maximale, deterministische Latenz von 3,2 ms vom
Eingang zum Ausgang
Zusätzliche deterministische Latenz von 12 ms mit AEC
Audiogerät - Eingang zu Ausgang
Analog In zu Analog Out Signal-Rausch-Verhältnis > 107
dB, 20 Hz bis 20 kHz, bei max. symmetrischer
Ausgangsleistung, ungewichtet
Klirrfaktor von weniger als 0,01 %, 20 Hz - 20 kHz,
bei maximalem Ausgangspegel
Konfigurationssoftware
PC-basierte Konfigurations-Software
Live-Modus zur Steuerung der Parameter in Echtzeit
ohne Kompilierung
Emulationsmodus zur Offline-Konfiguration
Ein einziges, scrollbares Fenster zur Anzeige von:
allen Ein- und Ausgängen, Audioverarbeitungs-Blöcken,
Routing, Mischstellen sowie virtuellen Verbindungen
Einrichtung und Konfiguration digitaler
Audioverarbeitungsfunktionen, einschließlich, aber
nicht beschränkt auf: Filter (Hochpass, Tiefpass,
Tiefen, Höhen, dynamische Loudness, parametrischer und
Notch-EQ), Dynamikverarbeitung (AGC, Kompressor,
Limiter, Noise Gate), Verzögerungsverarbeitung,
Ducking- und adaptive Verstärkungsverarbeitung,
Unterdrückung von Rückkopplungen, Automixer und
mehrere Verstärkungsstufen
Ausschneiden-, Kopieren- und Einfügen-Funktion für die
Verarbeitungsblöcke
Matrix-Routing mit Verstärkungseinstellung pro
Koppelpunkt zwischen Eingängen, Ausgängen, Aux-
Eingängen, Aux-Ausgängen, virtuellen Sendepfaden,
virtuellen Rückpfaden sowie Erweiterungs-Eingängen und
-Ausgängen
Bibliothek mit vorgefertigten Prozessoreinstellungen
für Eingänge und Ausgänge mit benutzerdefinierbaren
Parametern
Mit Hauptgruppen können Verstärkungs- und
Stummschaltungs-Elemente desselben Typs in einer
einzigen Steuerungsschnittstelle zusammengelegt werden
Begrenzungseinstellungen zur Definition der oberen und
unteren Kontrollgrenzen der Hauptgruppen zur
Verwendung mit einer externen Steuerung
Voreinstellungen zum Abruf jeder Einstellung der
Verarbeitungsblöcke, Pegeleinstellung oder Audio-
Routing
Echtzeit-Messung der Pegel
Fenster mit Pegelskala (Meter Bridge) zur Echtzeit-
Messung aller Eingangs- und Ausgangskanäle mit
Übersteuerungsanzeige im Live-Modus
Navigation der Konfigurationssoftware über die Tastatur
Speichern von Dateien im Live- und Emulationsmodus
Hochladen der Konfigurationsdatei im Live-Modus
Konfiguration und Dateispeicherung von mehreren
miteinander verbundenen oder vernetzten Prozessoren in
einer einzigen Konfigurationssitzung
Aux-Eingänge/Ausgänge
8 Aux-Eingänge als File Player und USB-Audio
konfigurierbar
8 Aux-Ausgänge für USB-Audioverbindungen
Erweiterungsanschluss
Digitaler Audio-Erweiterungsanschluss zum
bidirektionalen Signalrouting
16 eingehende und 8 ausgehende Signale
Unkomprimiertes, digitales Audio mit 48 kHz und 24 Bit-
Auflösung
Automixer
Automixer-Gruppenauswahl in jede der acht Gruppen
Automixer mit Noise-Gate- und Gain-Sharing-Modus
Prioritätsmodi für das zuletzt aktive Mikrofon und das
Mikrofon des Vorsitzenden
Maximale Anzahl der offenen Mikrofone von 1 bis 12
Mikrofone
Gate-Schwellenwert und einstellbarer Abschalt-
Schwellenwert
Einstellbare Parameter für die Eingriffs-, Halte- und
Freigabezeit
Echtzeit-Messung von Signalpegeln, Gate-Status und
Gate-Ziel-Schwellenwert
Globale Übersicht mit Gate-Status-Anzeige
AEC(Acoustic Echo Cancellation)-Verarbeitung
Sechs unabhängige AEC-Kanäle
Bis zu 20 dB wählbare Rauschunterdrückung für jeden
AEC-Kanal
Erweiterte Steuerung für eine nichtlineare
Verarbeitung, Echo-Reduzierung bei zwei Sprechern und
Unterdrückung von Hintergrundgeräuschen für jeden AEC-
Kanal
AEC-Halllänge von über 200 ms
AEC-Konvergenzrate von bis zu 60 dB pro Sekunde
Dante-Audionetzwerk
32 eingehende und 16 ausgehende Kanäle über ein
lokales Netzwerk (LAN) mit Standard-Internetprotokollen
Primäre und redundante Dante-Audionetzwerke
Interner Gigabit-Switch mit zwei RJ-45-Anschlüssen zur
Unterstützung von Dante-Audionetzwerk-Verbindungen
Unkomprimiertes digitales Audio mit einer Abtastrate
von 48 kHz und 24 Bit-Auflösung
Wählbare deterministische Latenz von bis zu 5,0 ms
Steuerung
RJ-45-Buchse zur Fernüberwachung und -steuerung über
Ethernet
Support für bidirektionales RS-232 an 3,5 mm-
Schraubklemmleisten
Audio-Steuerungsanschluss für Audiobedienfelder
USB B-Minibuchse zur Softwaresteuerung (PC-Audio)
Fernsteuerung über externes Steuerungssystem via RS-
232, Ethernet oder USB
6 Sets von je 2 konfigurierbaren, digitalen E/A-
Anschlüssen an Schraubklemmleisten, die externe
Trigger erfassen und darauf reagieren können
Gerätevorderseite
Grüne LED-Leuchte zur Anzeige der Betriebsspannung
USB B-Minibuchse als Konfigurationsanschluss
Grüne LEDs zur Anzeige der Signalpräsenz am Eingang
und Ausgang
Rote LEDs warnen bei Eingangs- und Ausgangs-
Übersteuerung
Allgemeines
Internes Universalnetzteil mit IEC-Buchse und
internationalen 100 240 V Wechselstrom-Standards
Rackmontierbares, 1 HE hohes Metallgehäuse mit halber
Rackbreite
Betriebsbestimmungen
Sicherheitsbestimmungen CE, c-UL und UL
Konformität CE, C-Tick, FCC Klasse A, ICES und VCCI
RoHS und WEEE

liefern und montieren

zugrunde gelegtes Referenzprodukt: Extron DMP 64 Plus
C AT
Bei Angebot eines Alternativprodukts müssen oben
genannte Parameter
vollumfassend erfüllt sein.

Hersteller:
Typ:
Menge: 1,000 Stck

**03.0016 USB 2.0 CAT Extender**
Extender-Paar für USB-Verbindung mit CAT 5e/6-Kabeln
auf bis zu 50 m zu verlängern
Leistungsmerkmale:
USB 2.0-Protokollerweiterung auf bis zu 480Mbps
(abwärtskompatibel mit USB1.1)
Reichweite von bis zu 50m mit CAT5e/6-Kabeln
USB-B-Eingang bei TX, 2x USB-A 2.0 Geräteanschlüsse
bei RX
Unidirektionale Stromversorgung von der Empfängerseite
Kompaktes Profigehäuse
liefern und montieren

Hersteller:
Typ:
Menge: 2,000 St

**03.0017 Präsentationsumschalter**
Umschalter für Video, Audio und USB.
Technische Daten
A/V-Eingänge: 2x HDMI-Buchse
A/V-Ausgänge: 1x HDMI Buchse
Bidirektional: 1x USB-Typ C (A/V-Eingang, 60 W Laden,
  USB (Host))
  2x USB-Typ B-3.2-Buchse (Host)
  2x USB-Typ A-3.2-Buchse (Device)
Auflösung:  2160p60 @4:4:4-fähig für alle
  Eingänge, Ausgänge und die interne
  Verarbeitung
Steuerung:  1x RJ45(f), kompatibel zur Mediensteuerung
Funktionen:  automatisches EDID-Management;
  HDCP 2.3-kompatibel;
  Schalten von einem der 3 A/V- Eingänge auf
  den A/V-Ausgang;
  beliebige, vom aktiven HDMI-Eingang
  unabhängige Zuordnung der USB-Device-
  Anschlüsse zu einem Host-Anschluss
Spannungsvers.: 230VAC, 50 Hz
Abmessungen: max. 19", halbe Rackbreite, ca. 150 mm
tief

 liefern und montieren

zugrunde gelegtes Referenzprodukt: Extron UCS SW 313
Bei Angebot eines Alternativprodukts müssen oben
genannte Parameter
vollumfassend erfüllt sein.

Hersteller:
Typ:
Menge: 1,000 Stk

**03.0018 HDMI Sender**
HDMI-Twisted Pair-Sender zur Verteilung von Video-,
Audio- und Steuerungssignalen über ein geschirmtes
CATx-Kabel. Rackmontierbarer Sender für HDMI, Audio
und Steuerungssignale.
Videoeingänge
Ein (1) HDMI-Eingang für digitale Videosignale, der
Datenraten bis zu 10,2 Gbps, Deep Color bis zu 12 Bit,
3D, verlustfreie HD-Audioformate und CEC-Durchleitung
unterstützt
Audioeingänge
Digitales Audio am HDMI-Eingang
Separater Eingangsanschluss für analoges Stereo-Audio
Steuerung
Steuerung von AV-Geräten mit bidirektionaler RS-232-
und bidirektionaler IR-Durchleitung
Signalübertragung
Video, Audio und Steuerung über ein einziges
geschirmtes CATx-Kabel
Signalübertragungsdistanz von 100 m bei Auflösungen
bis zu 4K, UHD, 2560x1600 und 1080p bei 60 Hz
Unterstützt verlustfrei Embedded HD-Audioformate
Computer- und Videoauflösungen bis zu 4K
einschließlich 1080p/60
RGB und digitale YCbCr-Videoformate
Audio
 Durchleitung analoger Stereo-Audiosignale
Mehrere Audio- und verlustfreie Embedded HD-
Audioformate
HDCP
HDCP 2.3-konform mit Rückwärtskompatibilität
Kommunikation
Überträgt bidirektionale IR-Signale
Unterstützt die Übertragung von EDID und HDCP
Stromversorgung
Unterstützt Fernspeisung
Unterstützt ein lokales Netzteil
Allgemeines
Kompatibel mit geschirmtem CATx-Twisted Pair-Kabel und
speziell entwickeltem SF/UTP 24 AWG 475 MHz Twisted
Pair-Kabel
2,5 cm hohes Metallgehäuse mit 1/4 Rackbreite
Anzeige von Signalpräsenz und Betriebsspannung
Erfüllt die Betriebsbestimmungen CE, c-UL, UL, CE, C-
Tick, FCC Klasse A, ICES, VCCI und die entsprechenden
Anforderungen der Richtlinien RoHS und WEEE

liefern und montieren

zugrunde gelegtes Referenzprodukt: Extron DTP HDMI 4K
330 Tx
Bei Angebot eines Alternativprodukts müssen oben
genannte Parameter
vollumfassend erfüllt sein.

Hersteller:
Typ:
Menge: 1,000 St

**03.0019 HDMI Empfänger**
HDMI-Twisted Pair-Empfänger zur Verteilung von Video-,
Audio- und Steuerungssignalen über ein geschirmtes
CATx-Kabel. Rackmontierbarer Empfänger für HDMI,
Audio und Steuerungssignale.
Videoausgänge
Ein (1) HDMI-Ausgang für digitale Videosignale mit
oder ohne Embedded Audio, der Datenraten bis zu 10,2
Gbps, Deep Color bis zu 12 Bit, 3D, verlustfreie HD-
Audioformate und CEC-Durchleitung unterstützt
Audioausgänge
Digitales Audio am HDMI-Ausgang
Separater Ausgangsanschluss für analoges Stereo-Audio
Steuerungsausgänge
Steuerung von AV-Geräten mit bidirektionaler RS-232-
und bidirektionaler IR-Durchleitung
Signalübertragung
Video, Audio und Steuerung über ein einziges
geschirmtes CATx-Kabel
Übertragungsdistanz von 100 m bei Auflösungen bis zu
4K, UHD, 2560x1600 und 1080p bei 60 Hz
Unterstützt verlustfrei Embedded HD-Audioformate
Computer- und Videoauflösungen bis zu 4K
einschließlich 1080p/60
RGB und digitale YCbCr-Videoformate
Audio
Durchleitung analoger Stereo-Audiosignale
Mehrere Audio- und verlustfreie Embedded HD-
Audioformate
HDCP
HDCP 2.3-konform mit Rückwärtskompatibilität
Kommunikation
Bidirektionale Übertragung von RS-232 bis zu 115200
Baud
Überträgt bidirektionale IR-Signale
Unterstützt die Übertragung von EDID und HDCP
Stromversorgung
Unterstützt Fernspeisung
Unterstützt ein lokales Netzteil
Allgemeines
Kompatibel mit geschirmtem CATx-Twisted Pair-Kabel und
speziell entwickeltem SF/UTP 24 AWG 475 MHz Twisted
Pair-Kabel
Anzeige von Signalpräsenz und Betriebsspannung
Erfüllt die Betriebsbestimmungen CE, c-UL, UL, CE, C-
Tick, FCC Klasse A, ICES, VCCI und die entsprechenden
Anforderungen der Richtlinien RoHS und WEEE

liefern und montieren

zugrunde gelegtes Referenzprodukt: Extron DTP HDMI 4K
330 Rx
Bei Angebot eines Alternativprodukts müssen oben
genannte Parameter
vollumfassend erfüllt sein.

Hersteller:
Typ:
Menge: 1,000 St

**03.0020 Schwerhörigenanlage**
Schwerhörigenanlage mit Bluetooth 5.3
Auracast-Sender für Reichweiten über 100 m.
Symmetrische analoge Mikrofon-/Line-Eingänge,
die Mono-, Stereo- oder Dual-Mono-Konfigurationen
unterstützen.
PoE wird über eine Ethernet-Verbindung verwaltet.
Steuerung über Netzwerk von einem PC.
Verwendet Audio über IP und das Dante®-Protokoll.
Symmetrischer Line-Ausgang und USB-C
für eine optionale Stromversorgung. Programmierbar mit
einer Software über Ethernet.
Technische Daten:
Bluetooth-Version: 5.3
Arbeitsfrequenz: 2400 - 2482 MHz
Betriebsart: Auracast-kompatibel,nur Übertragung
Support-Codec: LC3
Maximale Ausgangsleistung: 10 dBm (Europa)
Verschlüsselung: 256 bit AES, AES128-CCM (4-16 Zeichen)
Unterstützte Formate: Mono oder Stereo
PoE: IEEE 802.3af
USB-C:5V PD-kompatibel
Energieverbrauch: USB-C: 5 V, 370 mA (1,85 W), PoE: 48
V, 53 mA (2,54 W)
Montage: Abnehmbare Wandhalterung
Audio-Eingänge: 2x Mic/Line, symmetrisch mit Phantom-
Power (Euroblock)
Digital-Audio: Dante mit PoE
Audio-Ausgang: 1x Line-Out, symmetrisch(Euroblock)
Reichweite: min.100 m
Repeater-Modus: zur Vergrößerung der
Reichweite und gleichzeitigen
Übertragung an mehrere Empfänger
liefern und montieren
Hersteller:
Typ:
Menge: 1,000 St

**03.0021 Integration Netzwerkswitch**
Bauseits beigestellten Netzwerk Switch Cisco Catalyst
C1200-24P-4X

montieren und anschließen.
Menge: 1,000 St

**03.0022 Patchfeld symm.,1HE, Kat.6A (Medienmöbel)**
19 Zoll Patchfeld, symmetrisch
 ·eine Höheneinheit
·24 x 8
·Kategorie 6 Index A tiefgestellt DIN EN 50173-1
·Link-Klasse E Index A tiefgestellt DIN EN 50173-1
·Potentialausgleich DIN EN 50310 (VDE 0800-2-310)
 Inkl. Schneiden und Auflegen von ca. 20 Stück Kat7
Kabeln.

Liefern und installieren.
Menge: 1,000 St

**03.0023 Integration beigestellter PC/Monitor**
Bauseits beigestellten PC/Monitor

montieren und anschließen.
Menge: 1,000 St

**03.0024 Seminarraumpult**
Seminarraumpult
Technische Daten:
ca. Maße (BxHxT): ca. 700 x 1050 x 600 mit Rollen
Korpus:  Auswahl nach Standard Dekor
Beschichtung: Standard HPL-Beschichtung, kein Ant-
Finger-Print
Farbe:  Abstimmung mit AG
Deckplatte:  abgeschrägt mit Abrutschstop an
Vorderkante
Schubkasten: 1 Stück
Tür:  1 Stück unter Schubkasten mit Schloss (Typ:
Häfele )
Revisionsöffnungen:  3 Stück mit Schloss (Typ: Häfele
0002) an Seitenwänden und Rückwand
Lüftungsgitter: 4 Stück
Rollen:  4 Stück, davon 2 Stück lenk- und arretierbar
(Rednerseite) und 2 Stück star, (Publikumsseite) mit
ausreichender Tragkraft
internes Rack: 2 Stück 19" Schienen in Höhe der Tür,
10cm zurückgesetzt (Bezug: Türinnenseite),
verfügbare HE: 8
Taster:  1 Stück Resettaster hinter Tür frei zugänglich
Aussparungen: 1 Stück für Durchführung "Anschlusskabelsatz Seminarraumpult" in der rechten, hinteren
Ecke des Bodens (Draufsicht,  "hinten" entspricht der
Rtg. Publikum) mit Gummitülle zum Kabelschutz, Ø
max.30mm;
1 Stück, passend für "19" Anschlussfeld
Seminarraumpult" in der rechten, hinteren Ecke der
Deckplatte (Draufsicht, "hinten"
 entspricht der Rtg. Publikum) rechteckig;
 1 Stück, passend für "Tischtank Seminarraumpult" in
der linken, hinteren Ecke der Deckplatte (Draufsicht,
"hinten" entspricht der Rtg. Publikum) rechteckig;
Folgende Leistungen sind innerhalb dieser Position
anzubieten:
· Integration aller Technik gemäß WMP
· Abfangen aller in Phönix-Steckern eingeschraubten
Adern mit Kabelbindern an den Phönix-Steckern
· Verkabelung aller Technik
· permanente Beschriftung aller Netzteile
· wartungsfreundliche Kabelverlegung des
"Systemkabelsatz Seminarraumpult"
· Anschluss und Abfangen des "Anschlusskabelsatz
Seminarraumpult" im "Seminarraumpult"
· Realisierung der Spannungsversorgung, sodass Teile
der Medientechnik bei Bedarf über die Mediensteuerung
mit einem zu liefernden Stromschütz stromlos geschaltet
werden können; Dauerhafte Stromversorgung des
"Mediensteuerungscontroller", "Switch" und
"Anschlussfeld Seminarraumpult"
· Zuleitung der Spannungsversorgung des Pultes über
einen "Reset-Taster" (Öffner, 230V), sodass im
Bedarfsfall die gesamte Technik des "Seminarraumpult"
stromlos geschaltet werden kann
· Lieferung des "Seminarraumpult" nach vollständiger
Vormontage
· Funktionstest der verbauten Technik

Diese Position beinhaltet jegliches für die Ausführung
der Leistungen dieser Position benötigte Material. Die
Freigabe der Werkplanung des "Seminarraumpult"
durch den Medientechnikplaner ist vor der Ausführung
einzuholen.
Hierfür ist ein Zeichungsunterlage zur Prüfung zu
erstellen.

 liefern und montieren

 Hersteller:
Typ:
Menge: 1,000 Stk

**03.0025 Netzeinschaltgerät**
Remote steuerbares und messendes Netzeinschaltgerät
mit 8 Schutzkontakt-Anschlüssen.
Das Gerät ermöglicht das Schalten und die Strommessung
von angeschlossenen Geräten,
deren Daten über ein TCP/IP-Netzwerk zugreifbar sind.
Das Netzeinschaltgerät ist in IT-Infrastrukturen
und insbesondere in 19 Zoll-Serverschränken einsetzbar.
Zur Überwachung der Umgebung können
kombinierte Sensoren (Temperatur, relative Luftfeuchte
und Luftdruck) an die beiden vorhandenen
RJ45-Sensoranschlüsse angeschlossen werden. Das Gerät
kann dank standardisierter Protokolle
wie HTTP/HTTPS, Telnet, MQTT, RADIUS und Modbus TCP
mit einer Mediensteuerung bzw. einem
Server gesteuert werden oder in eine Monitoring-
Software integriert werden.

Auf der Geräterückseite befinden sich 8 Lastausgänge
mit Schutzkontaktanschluss (max. 16 A),
die jeweils separat mit einer Schaltleistung von 3,68
kW schaltbar sind. Die Ausgänge lassen sich
ereignis-basiert durch vor eingestellte Sensor-
Schwellenwerte sowie durch programmierte Zeitpläne
schalten.
Der Schaltzustand und Einschaltverzögerungen (0.9999
Sekunden) sind für jeden Power Port frei einstellbar.
Ein automatisierter Reboot kann durch die integrierte
Watchdog-Funktion (ICMP/TCP) individuell
pro Ausgang eingestellt werden.

Stromspitzen werden durch automatische Latenzzeiten
von einer Sekunde zwischen dem Schalten
mehrerer Ausgänge verhindert. Zudem beugen spezielle
High-Inrush-Relais dem Verschweißen der
Relaiskontakte bei Einschaltstromspitzen vor, in dem
sie kurzfristig Ströme von bis zu 80 A aushalten.
Der integrierte Überspannungsschutz (OVP, Overvoltage
Protection) verhindert eine Beschädigung des
Geräts und angeschlossener Verbraucher (max. L-N, N/L-
PE 10 kA).

Über helle LED-Displays können die relevanten
Zustandsinformationen und der Status der Ausgänge
(on/off) direkt am Gerät abgelesen werden. Dies
erlaubt einen schnellen Überblick über Gesamtstrom,
IP-Adressen und Sensorwerte.

Über einen RJ45-Netzwerkanschluss ist ein Fernzugriff
auf den Webserver des Gerätes möglich.
Darüber hinaus lässt sich das Netzeinschaltgerät über
eine kostenlos verfügbare Mobilgeräte-App von
unterwegs kontrollieren und steuern. Des Weiteren
werden gängige Sicherheitsstandards unterstützt (IPv6,
SSL, SNMPv3).

Anschlüsse
 1 Netzanschluss (IEC C20, max. 16 A, 230 V)
 8x Lastausgänge (Schutzkontakt Typ F, max. 16 A)
 1 Netzwerkanschluss RJ45 (10/100 Mbit/s)
 1 serielle Schnittstelle RS232 (Sub-D, 9-polig)
 2 Sensoreingänge (RJ45) für optionale Sensoren

Technische Daten
 19 Zoll Einbau mittels integrierter
Befestigungslaschen, 1 HE
 Abmessungen (LxHxT): 43,9 x 4,4 x 17,8 cm (ohne
Befestigungslaschen)
 Gewicht: ca. 2.2 kg
 Maximaler Strom (gesamt): 16 A
 Maximaler Strom (je Port): 16 A
 Betriebstemperatur: 0-50 °C
 Lagertemperatur: -20 - 70 °C
 Relative Luftfeuchtigkeit: 0 - 95 % (nicht
kondensierend)
 High-Inrush Relais: Typ. 16 A, 30 A bis zu 4s und 80A
bis zu 20ms
 Schaltleistung pro Lastausgang: 3,68 kW
 Überspannungsschutz: Typ 3, max. L-N, N/L-PE 10 kA

Schaltfunktion: Pro Lastausgang
Messfunktion: Gesamtmessung am Eingang des Geräts
Messgrößen: Spannung (V), Strom (A), Frequenz (Hz),
Phasenwinkel (°), Wirkleistung (W), Blindleistung (Var)
, Scheinleistung (VA), Powerfaktor (PF), Energie (kWh)
Display / Anzeige: 4-stelliges rotes LED-Display zur
Anzeige von Gesamtstrom, IP-Adresse, Sensorwerten und
Fehlermeldungen; Klartextanzeigen (on/off) für den
Zustand der Ausgänge; drei LED-Indikatoren für den
Zustand von Gerät, Stromversorgung und
Überspannungsschutz
Unterstützte Protokolle: SNMPv1, v2c, v3; HTTP, HTTPS;
SSL, STARTTLS; TLS 1.1, 1.2, 1.3; Syslog; TCP/IP v4,
IPv6; DHCP, Telnet, Radius, Modbus TCP, MQTT 3.1.1
Gehäusematerial: Stahlblech verzinkt und
pulverbeschichtet, schwarz,
Materialstärke: 1,25 mm

liefern und montieren

Hersteller:
Typ:
Menge: 1,000 St

### Bereich 04 Seminarraum 11 2.OG

**04.0001 Interaktives Touchdisplay**
Interaktives 4K-Großformatdisplay (98 Zoll) mit Google
EDLA-Zertifizierung
Lieferung, betriebsfertige Montage und Konfiguration
eines interaktiven Großformat-Touchdisplays (IFPD) für
den professionellen Einsatz im Bildungs- oder
Konferenzbereich. Das Display muss für den Dauerbetrieb
(24/7) ausgelegt sein und über ein gehärtetes,
entspiegeltes Sicherheitsglas verfügen.
Das angebotene System muss folgende technische
Mindestkriterien erfüllen oder übertreffen:
1. Display & Bildqualität:
Bildschirmdiagonale: Mindestens 97,5 Zoll (ca. 247,7
cm)Panel-Technologie: IPS oder gleichwertig mit LED-
HintergrundbeleuchtungPhysikalische Auflösung: 3.840 x
2.160 Pixel (4K UHD) im nativen Format 16:9Helligkeit:
Mindestens 500 cd/m² (typisch)Betrachtungswinkel:
Horizontal/Vertikal 178° / 178°Oberflächenbehandlung:
Anti-Glare-Beschichtung (Entspiegelt), Härtegrad
mindestens 7HLaminierung: Zero-Gap Air Bonding
(vollständige Reduzierung des Luftspalts zwischen Glas
und Panel zur Minimierung von Parallaxeneffekten)2.
Touch- & Schreibsystem: Touch-Technologie: Infrarot-
Technologie der neuesten Generation (z. B. PureTouch-
IR?)Touchpunkte: Mindestens 40 gleichzeitige
Berührungspunkte (davon mind. 32
Schreibpunkte)Genauigkeit: Maximale Abweichung von ±1
mmReaktionszeit (Touch): = 5 msBedienung: Mit Fingern,
Handschuhen und passiven Stiften (Differenzierung
zwischen Stiftspitze, Finger und Handfläche zur
Löschfunktion muss unterstützt werden)3. Integriertes
System & Software: Zertifizierung: Google EDLA-
Zertifizierung (Enterprise Device License Agreement)
zwingend erforderlich für den direkten, nativen Zugriff
auf den Google Play Store, Google Workspace und
Microsoft 365 ohne externen PC.Betriebssystem: Android
14 oder neuerHardware-Ausstattung: Mindestens Octa-Core
-Prozessor, 8 GB RAM und 128 GB interner
SpeicherIntegrierte Tools: Whiteboard-Software,
Webbrowser, Dateimanager sowie native Tools für
kabellose Bildschirmübertragung (Unterstützung für
AirPlay, Chromecast, Miracast, Windows und macOS)4.
Konnektivität & Schnittstellen: Video-Eingänge:
Mindestens 2x HDMI (4K @60Hz), 1x DisplayPortVideo-
Ausgänge: Mindestens 1x HDMI (4K @60Hz)USB-C
Anschlüsse: Mindestens 1x USB-C mit Unterstützung für
Video, Audio, Touch-Rückkanal und Ladefunktion (Power
Delivery mit min. 65W bis zu 100W)Daten- & Peripherie-
Ports: Mindestens 4x USB-A (3.0), analoge/digitale
Audio-Ausgänge, 1x OPS-Slot (Standard-Slot nach Intel-
Spezifikation)Netzwerk: Dual-Port-Gigabit-Ethernet (2x
RJ45 LAN) mit internem Switch, integriertes Wi-Fi 6E
(2.4GHz / 5GHz / 6GHz) und Bluetooth 5.0 oder höher5.
Audio & Sensorik: Lautsprecher: Integriertes Stereo-
Soundsystem mit mindestens 2 x 20 Watt
LeistungSensoren: Integrierter PIR-Bewegungssensor
(Präsenzerkennung zur automatischen
Aktivierung/Energiesparfunktion) sowie ein
Umgebungslichtsensor zur automatischen
Helligkeitsanpassung6. Sonstiges & Zubehör: Zubehör im
Lieferumfang: Passgenaue Wandhalterung (Unterstützung
VESA 800 x 600 mm), mindestens 4 passive Touch-Stifte,
Fernbedienung, Halterung für eine optionale
Webcam.Garantie: Mindestens 3 Jahre Herstellergarantie
(idealerweise Vor-Ort-Austauschservice).Fabrikat/Typ:
iiyama ProLite TE9813A-B2AG oder gleichwertiger
Art.liefern und montierenHersteller: Typ:
Menge: 1,000 Stk

**04.0002 Tafelanlage Pylonengestell mit 2 Tafelflügeln, für Boden-Wandmontage**
Tafelanlage
Pylonengestell mit 2 Tafelflügeln (4 Tafelflächen),
für Boden-Wandmontage

Manuell höhenverstellbare Displayhalterung für
ausgeschriebenes Display, mit Aufnahme der
beidseitig angebrachten Tafelflächen.

Eigenschaften Halterung

Säulenpaar aus stangengepressten, natureloxierten
Aluprofilen
manuell höhenverstellbar (doppelte Gasdruckfeder)
Display und Tafelflügel vertikal laufend
Boden-Wandmontage
bei Leichtbauwänden wird ein Spezialmontagesatz
benötigt
Gesamtbreite max. 420cm
Länge der Pylonen max. 225 cm

Eigenschaften Displayhalterung

zur Montage an Säulenpaar, Tragrahmen vor den Säulen
vertikal verschiebbar
Verschweißter und verwindungsfreier Metalltragrahmen
aus hochwertigem Stahl
verdeckte Kabelführung hinter dem Display mittels einer
Energieführungskette zur sicheren Aufnahme von
Kabelüberlängen insbesondere bei Hubausgleich
Aushebelschutz für Display
Traglast mind. 150 kg
geeignet für die Montage eines 98" Displays

Eigenschaften Tafelblätter

zwei am Tragrahmen angebrachte, klappbare Tafelblätter
Tafelflächen sind beidseitig beschreibbar, sodass diese
sowohl im geöffneten als auch im geschlossenen Zustand
benutzbar sind
Die Größe beider Tafelblätter ist dem interaktiven
Display angepasst, im geschlossenem Zustand verdecken
sie jeweils eine Hälfte des Displays
Ausführung: 4x Tafelfläche Stahlemaille weiß, ohne
Lineatur, magnethaftend, mit Whiteboardmarkern
beschreibbar
Schreibflächen schraublos eingefasst mit abgerundeten
Aluminiumrahmen und Sicherheitsecken, zusätzlich mit
Silikon abgedichtet
Schmutzauffangrinne an den 2 Tafelflügeln aus
natureloxiertem Aluminium mit seitlichen
Sicherheitskappen
Die Tafelblätter sind am Tragrahmen befestigt, und
dürfen nicht im Gehäuse des Displays angeschraubt
werden

Die Tafelanlage muss nach DIN EN 14434 gefertigt
werden. (Zertifikat über die gesamte Anlage muss dem
Angebot beigelegt werden!)
Alle Kanten sind gerundet oder gefasst herzustellen,
gemäß GUV-SR2001 Richtlinien für Schulen.

In der Position enthalten ist ein "Starterset" mit vier
Whiteboard-Markern, Stifthalter, einem Wischer,
Reinigungsmittel, Magneten sowie das Material zur
Montage an einer Massivwand.

Liefern und an Wand montieren.

Hersteller:
Typ:
Menge: 1,000 Stk

**04.0003 Wandlautsprecher**
Passiver 2-Wege-Lautsprecher im skalierbaren
Linienstrahler-Gehäuse mit erweiterter
Tieftonwiedergabe.

Der passive 2-Wege-Lautsprecher im längenskalierbaren
Linienstrahler-Gehäuse ist mit zwei 4" Tieftönern,
einem 0,75" Kalottenhochtöner und zwei Passivmembranen
ausgestattet. Damit verfügt er ohne zusätzlichen
Subwoofer über eine druckvolle Tieftonwiedergabe und
einen Übertragungsbereich von 44 Hz bis 20 kHz. Seine
nominale Belastbarkeit beträgt 100 W (200 W Programm,
400 W Peak) bei einer Nennimpedanz von 4 Ohm. Er
erzielt einen maximalen Schalldruckpegel von 107 dB.
Das breite Abstrahlverhalten beträgt 140° x 60°. Damit
eignet er sich für eine Vielzahl an Anwendungen und
Entfernungen bis ca. 10 Meter.
Das Lautsprechersystem hat ein leichtes
Aluminiumgehäuse mit abgerundeten Seiten, schwarz oder
weiß pulverbeschichtet. Bei Bedarf kann das Gehäuse
auch in Sonderfarben aus den Katalogen RAL Classic,
NCS und Pantone oder mit fotorealistischen Oberflächen
beschichtet werden. Das ballwurfsichere Frontgitter
ist ebenfalls in Gehäusefarbe lackiert. Die
Gehäuselänge kann bei Bedarf flexibel auf die
Anwendung angepasst werden.
Mit den Standardabmessungen von 133 x 655 x 128 mm
beträgt das Gewicht nur 4,8 kg. Eine durchgehende T-
Nut auf der Gehäuserückweite ermöglicht maximale
Flexibilität bei der Montage.

Zum Betrieb ist eine entsprechende Systemendstufe mit
korrektem Speaker-Preset notwendig.

Technische Daten: Scale-2
Elektroakustische Merkmale
Akustikdesignkompakter 2-Wegelautsprecher mit
erweiterter Tieftonwiedergabe
Bestückung2 x 4" Tieftöner / 0,75"
Kalottenhochtöner / 2 x Passivmembran
Belastbarkeit (nominal){1}100 W
Belastbarkeit (Programm){2}200 W
Belastbarkeit (Peak){3}400 W
Maximaler Schalldruck107 dB
Übertragungsbereich{8}44 Hz - 20 kHz
Nennabstrahlwinkel (h x v){6}140° x 60°
Nennimpedanz4 Ohm

Ausstattungsmerkmale
GehäuseAluminiumgehäuse, pulverbeschichtet
Schutzgitterballwurfsicheres Stahlgitter,
pulverbeschichtet
MontagepunkteT-Nut, durchgehend auf Rückseite
Anschlüsse2 × 2-pol Phönix-Klemme
Lagerfarbenschwarz oder weiß pulverbeschichtet
FrontdesignFrontgitter in Gehäusefarbe
Abmessungen (B x H x T)133 x 655 x 128 mm
Gewicht{7}4,8 kg

 liefern und montieren

Hersteller:
Typ:
Menge: 2,000 Stk

**04.0004 Wandhalter T-Nut**
Wandhalter für Lautsprecher
Dreh- und neigbar, für Lautsprecher mit T-Nut,
Farbe: RAL 9016
 liefern und montieren.

Hersteller:
Typ:
Menge: 2,000 Stk

**04.0005 Deckeneinbaulautsprecher**
80 Watt 8 Ohm 2-Wege Lautsprechersystem mit passiver
Frequenzweiche für den Deckeneinbau.
Bestückt mit 8" Polypropylen Membrane Tieftöner und 0,
86" Seidenkalotten Hochtöner.
Der Lautsprecher verfügt über 70/100 V Übertrager mit
niedriger Sättigung und 8 Ohm-Bypass.
Ausgeführt als geschlossenes System mit einem
Gehäusetopf aus feuerverzinktem Stahlblech.
Frontabdeckung aus gelochtem und pulverbeschichtetem
Stahlblech.
Die Lautsprecherfront besteht aus weißem UV-
beständigem Polymer.
Der Lautsprecher wird mit vier selbst herausdrehenden
Klemmbacken in der Decke montiert.
Eine integrierte Öse zur Befestigung eines
Sicherungsseils ist an der Rückseite montiert.
Verkabelung kann vorinstalliert werden. Zugentlastete,
feuergeschützte steckbare Anschlüsse mit
Durchschleifoption zu weiteren Lautsprechersystemen.
Ein Drehschalter für die Leistungsanpassung ist von
der
Lautsprecherfront aus bedienbar.
UL1480 und UL 2043 zertifiziert.

Mitgeliefertes Zubehör:
- C-Metallring als Einbauzarge für GK-Decken
- Abfangschienen (1 Paar) für 60cm Rasterdecken
  aus Mineralfaserplatte
- steckbare Euroblock-Schraubklemmen

Technische Daten:

 Komponenten: 8" Tieftöner, 0,86" Hochtöner
Übertragungsbereich: 52 Hz - 20 kHz (-10 dB)
Belastbarkeit: 80 W (8 Ohm)
Empfindlichkeit: 89 dB SPL (1W/1m)
Abstrahlbereich: 100°
Max. Dauerschallpegel: 108 dB SPL
Max. Schallpegel: 114 dB SPL
Nominelle Impedanz: 8 Ohm (Übertrager Bypass)
Übertrager: 70 V: 60W, 30W, 15W, 7,5W, 3,8W
100 V: 60W, 30W, 15W, 7,5W
Anschluss: Schraubklemme
Abmessungen: 316 mm Durchmesser
288 mm Einbautief
285 mm Deckenausschnitt
Gewicht: 5,2 kg
Farbe UKFD:weiß (RAL 9010)

 liefern und montieren

Hersteller:
Typ:
Menge: 2,000 Stk

**04.0006 DSP-Matrix-Endstufe**
Digitale 4-kanalige DSP-Endstufe mit Netzwerkanbindung
Netzwerkfähige DSP-gesteuerte Digitalendstufe mit 4
Eingangskanälen und 4 Ausgangskanälen.
Fernsteuerung und Überwachung mittels PC und
Steuerungssoftware möglich.
Technische Daten:
Ausgangsleistung: 4x65 W/4 Ohm, 4x35 W/8 Ohm
Minimale Lastimpedanz: 3 Ohm
Eingangskanäle: 4
Verstärkerausgänge: 4
DSP-Routing (Matrix): 4x4
Frequenzgang: 20 Hz-20 kHz
Dynamikbereich: >120 dB
Fernsteuerung: RS-485 basiertes

Steuerungsnetzwerk, USB-C,
Leistungsaufnahme: Maximum (RMS) 65 W
Wärmeabgabe: max. 15 W
Abmessungen (B x H x T): 1 HE
Controller
Digitale Signalprozessoren: 1
Unabhängige Limiter: 20
Selektives 3-Band-Limiting: bass/mid/high
Eingang:  Digital - DanteT
FIR-Filter:  ja
Input Gain:  -80 dB - +12 dB
Routing Gain: -80 dB - +12 dB
Output Gain: -80 dB - +12 dB
EQ:  8 x je 10
vollparametrische
  Filter,
Systemlatenz: Dante +0,6 ms
Anschlüsse und Bedienelemente
Netzanschluss: 1 x Kaltgerätestecker
Schaltkontakt 1 und 2: 1 x Phoenix 3-pol
RS-485 basiertes
Steuerungsnetzwerk
Steuerung:  1x Phoenix 3-pol,
  1x USB-C config
Eingänge:  4 x DanteT Digitaleingang über 1
x RJ-45 100BASE-TX
  Ethernet, 1 x Eingang über

  RJ-45 für digitale
  AES/EBU-Signale und
  Steuersignale
Ausgänge:  4x Lautsprecherausgang über
  Phoenix 8-pol
liefern und montieren
Hersteller:
Typ:
Menge: 1,000 St

**04.0007 PTZ Kamera**
Es wird eine professionelle Schwenk-Neige-Zoom-Kamera
mit 1/2,3-Zoll CMOS-Sensor benötigt, damit eine hohe
4K UHD Videoqualität von bis zu 3840×2160/29.97P auch
bei ungünstigen Lichtverhältnissen gewährleistet
werden kann. Die Kamera soll über einen Bildprozessor
verfügen, der bei Bedarf auch eine hochwertige
Videoausgabe in geringerer Auflösung (Full HD
1920x1080) ermöglicht, um Bandbreite bei der
Übertragung oder Speicherplatz bei der Aufzeichnung zu
sparen. Ein mindestens 20fach optischer Zoom soll
horizontale Bildwinkel von 65,6° (Weitwinkel) bis 3,6°
(Tele-Zoom-Bereich) bzw. vertikale Bildwinkel von 39.
8° (Weitwinkel) bis 1,9° (Tele-Zoom-Bereich)
ermöglichen. Die Kamera muss zudem über
fortschrittliche und leise Antriebsmechanismen
verfügen, die eine reibungslose, gleichmässige und
präzise Steuerung der Schwenk- und Neigebewegungen
ermöglicht.
Zuverlässiger Autofokus: Damit Personen und Objekte
stets scharf abgebildet werden, soll die Kamera über
einen möglichst schnellen und zuverlässigen Autofokus
verfügen. Um zu vermeiden, dass die Kamera
versehentlich auf Objekte zwischen Sprecher und Kamera
fokussiert oder den Fokus auf eine Person verliert,
sollte die Kamera auch das Gesicht einer Person als
solches erkennen können und den Autofokus automatisch
nachführen (also auch wenn die Person sich im Raum
bewegt). Um bei Bedarf auch Nahaufnahmen von Objekten
zeigen zu können, sollte die Kamera auch im vollen
Zoombereich bei Abständen ab 60 cm automatisch
fokussieren können.
Automatische Verfolgung (Auto Tracking)1: Die Kamera
soll zudem die Möglichkeit bieten, die
Gesichtserkennung einzusetzen, um dem Hauptredner zu
folgen, während er sich auf der Bühne bewegt. Das
ideale Tracking-Setup lässt sich mit verschiedenen
Einstellungen, wie z.B. Kompositionsgröße, Tracking-
Empfindlichkeit, Ausschlusszonen, vorrangiger
Anzeigebereich und mehr erzielen.
Bildsensor
1/2,3-Zoll-Typ einlagiger CMOS-Sensor
Pixel effektiv
Ca. 8,29 MP (3.840 x 2.160)
Objektiv
f=3,67 -73,4 mm, F1.8 -2.8, 20fach optischer Zoom
8-Lamellen-Irisblende
Optischer Zoom
20fach optischer Zoom
Digitalzoom
20fach Digitalzoom
Brennweite
f=3,67 -73,4 mm, F1.8 -2.8, äquivalent KB-Vollformat:
4K UHD, ca. 29,3 (W) - 601 mm (T), Full HD, ca. 30,5
(W) -627 mm (T)
Bildwinkel
{4K UHD} Horizontal: 65,6 (W) -3,6°(T), Vertikal: 39,8
(W)-2,0°(T)
{Full HD} Horizontal: 63,5 (W) -3,4°(T), Vertikal: 38,
4°(W) -1,9°(T)
Verschlusszeiten
1/6 - 1/2.000 Sek. (die spezifischen Werte hängen von
der Bildfrequenz und Bildrate ab)
Irisblende
Manuelle/Automatische Blende
Gain
0,0 dB ¡« 33,0 dB
ND-Filter
Integriert (1/8 bei Maximum, Gradation ND)
Optischer Low Pass Filter
Weißabgleich
AUTO (AWB), Set A, Set B, Voreinstellungen (Tageslicht:
5.600 K*, Kunstlicht: 3.200 K*), Farbtemperatur-
Einstellung (2.000 K -15.000 K), manuell

Fokus
Fokus-Modus: Manuell, Kontinuierlicher AF
AF-Typ: Hybrid AF, Kontrast-AF
Gamma
Normal1 (Standard), Normal3 (BT.709)
Schwenken und Neigen
Schwenkbereich: Horizontal ±170°
Schwenkgeschwindigkeit: 0,2 - 300°/Sek.
Neigebereich: Vertikal -30° - +100°
Neigegeschwindigkeit: 0,2 - 170°/Sek.
Video-Ausgabeformat
HDMI
3.840 x 2.160: 29,97p, 25,00p, 23,98Pp (4:2:2 10 Bit)
1.920 x 1.080: 59,94p/59,94i, 50,00p/50,00i/25,00p, 29,
97p/23,98p (4:2:2 10 Bit) 1.280 x 720: 59,94p, 50,00p
(4:2:2 10 Bit)
1.280 x 720: 59,94p, 50,00p (4:2:2 10 Bit)
IP
3.840 x 2.160: 29,97 B/s, 14,99 B/s, 5,00 B/s (4:2:0 8
Bit)
1.920 x 1.080: 59,94 B/s, 29,97 B/s, 14,99 B/s, 5,00 B/
s (4:2:0 8 Bit)
1.280 x 720: 59,94 B/s, 29,97 B/s, 14,99 B/s, 5,00 B/s
(4:2:0 8 Bit)
640 x 360: 59,94 B/s, 29,97 B/s, 14,99 B/s, 5,00 B/s
(4:2:0 8 Bit)
-Wenn 59,94/50,00 Hz als Bildfrequenz gewählt wird,
kann das Format 3.840 x 2.160 nicht gewählt werden.
-Eine Bildrate, die die Bildfrequenz überschreitet,
kann nicht ausgewählt werden.
-JPEG hat ein festes Muster, das von der Bildfrequenz
abhängt (das Format ist fest und kann nicht ausgewählt
werden)
Auflösung: 1.280 x 720
Bei Bildfrequenz 59,94/50,00 Hz: 14,99 B/s, bei
Bildfrequenz 23,98 Hz: 11,99 B/s, bei Bildfrequenz 29,
97/25,00 Hz: 12,50 B/s
USB
Protokoll
XC (Original von Canon), RTSP/RTP, SRT, NDI|HX*, RTMP/
RTMPS, Standardkommunikation (seriell),
Standardkommunikation (IP)
*NDI ist ein Warenzeichen oder eingetragenes
Warenzeichen von NewTek, Inc. in den Vereinigten
Staaten und anderen Ländern.
Voreinstellung
Anzahl der Voreinstellungen: max. 100 (einschließlich
Grundstellung)

SCHNITTSTELLEN
Kommunikationssteuerung
LAN, Seriell, IR
Netzwerkanschluss
LAN x 1, RJ45, 1000Base-T
HDMI OUT Schnittstelle
HDMI Schnittstelle x 1, nur Ausgang
RS-422 Schnittstelle
RJ45 Schnittstelle x 1
MIC-Anschluss
ø 3,5-mm-Miniklinke (Stereo) (unsymmetrisch,
Steckernetzteil unterstützt)
Empfindlichkeit (MIC): -72 dBV (manuelle
Lautstärkemitte, Vollausschlag -18 dB)/1 kÙ oder mehr/
Att.: 20 dB
Empfindlichkeit (LINE): -10 dBV (manuelle
Lautstärkemitte, Vollausschlag -18 dB)/1 kÙ oder mehr
Versorgungsspannung: 2,4 V DC (Vorspannungswiderstand:
2,2 kÙ)
USB Anschluß
Typ-C (USB 3.1) x 1
Betriebsumgebung
Temperatur
0°C - 40°C
Relative Luftfeuchtigkeit
10% - 90% (ohne Kondensation)
Stromversorgung
PoE: PoE+ Stromversorgung über LAN-Anschluss (IEEE802.
3at kompatibel)
- PoE kann nicht verwendet werden
Externe Stromquelle: 24 V DC (unter Verwendung des
mitgelieferten AC-Adapters)
Stromverbrauch
PoE+ Eingang: ca.16,2 W* Max.
DC Eingang: ca. 15 W Max. (nur Gehäuse)
* Klasse 4 (25,5 W erforderlich) für
Stromversorgungsgeräte
Abmessungen (B x H x T)
Ca. 154 x 178 x 164 mm (ohne überstehende Teile)
Gewicht
Ca. 2,2 kg

liefern und montieren

Hersteller:
Typ:
Menge: 2,000 St

**04.0009 NDI/USB Interface**
Professioneller, hardwarebasierter Konverter und
Umschalter zur Integration von IP-basierten Kameras
(AVoIP)
und netzwerkbasierten Audiosignalen in USB- und HDMI-
Umgebungen.
Das Gerät ermöglicht die direkte Anbindung von
Netzwerk-Streams an Unified Communications (UC)
Systeme,
Videokonferenz-Laptops oder Hardware-Codecs, ohne dass
dedizierte USB-Extenderstrecken benötigt werden.
Video-Konvertierung & Streams: Konvertierung von IP-
Videostreams in standardisierte UVC-USB- und
HDMI-Signale.Unterstützung führender AVoIP-Standards:
NDI® / NDI® HX sowie RTSP.USB-Videoausgabe:
Bis zu 1080p bei 30 Hz (MJPEG).Audio-Integration
(Dante & UAC):Integriertes 2x2 Dante-Audio-Interface
zur nativen
Verarbeitung von Netzwerkaudio.Bidirektionale
Audioübertragung via USB (UAC - USB Audio Class) und
HDMI-Audioauskopplung.
Treiberloser Betrieb (Plug-and-Play) unter Windows,
macOS und Linux.
Kompatibel mit allen gängigen Webkonferenz-Plattformen
(Microsoft Teams, Zoom, Webex etc.).
Konvertiert IP in USB und HDMI
NDI, NDI HX, RTSP
USB 1080p30 MJPEG-Videoausgabe (UVC)
UAC-Audio-I/O und HDMI Audio
Dante Audio (2x2 Audio interface)
Kamerasteuerung: Visca, PTZ, vor eingestellte Befehle

liefern und montieren

Hersteller:
Typ:
Menge: 1,000 St

**04.0010 Deckenmikrofon**
Deckenmikrofon zum Festeinbau mit drei verschiedenen
Installationsvarianten.
28 verbaute, dauerpolarisierte Kondensatorkapseln
setzen Beamforming-Technologie um.
Keine Kabel, Taster oder Mikrofone auf dem
Konferenztisch.
Einfache Integration in Plattendecke durch Kantenlänge
von 590 mm.

TECHNISCHE DATEN:

Abmessungen (L x B x H): 590 x 590 x 43 mm
Gewicht: 5670 g
 Audioausgänge: 1 x 3-polige Anschlussbuchse (passend
für Phoenix Contact MCVW 1.5-3-ST-3.81) 2 x Digital
Dante Network Audio (RJ-45 Primary and Secondary)
 Power/Netzwerk/Steuerung: 1 x RJ-45 Ethernet-Buchse
für PoE-Spannungsversorgung und Daten/Steuerung
Versorgungsspannung: 44 - 57 V DC PoE IEEE 802.3af
Class 3
Leistungsaufnahme: 8,8 W
Brandprüfung: UL 2043 getestet
Wandlerprinzip: dauerpolarisiertes
Kondensatormikrofon
Empfindlichkeit: 0 dBV/Pa (988 mV/Pa)
Signal- Rauschabstand: 83 dB(A)
Latenz: 4ms
Äquivalenter Ersatzrauschpegel: 11 dB(A)
Anzahl KE 10-237 Mikrofonkapseln: 28
Richtcharakteristik: Beam Pattern
Max. Schalldruckpegel: 104 dB SPL
Dynamikumfang: 93 dB(A)

 Umgebungsbedingungen

Temperatur: Betrieb: 0 - 40 °C, Lagerung: -10 - 60
°C
Relative Luftfeuchte: 20 - 95 %, nicht kondensierend

liefern und montieren

zugrunde gelegtes Referenzprodukt: Sennheiser
Teamconnect Ceiling 2
Bei Angebot eines Alternativprodukts müssen oben
genannte Parameter
vollumfassend erfüllt sein.

Hersteller:
Typ:
Menge: 1,000 St

**04.0011 Deckenmikrofon Einbaurahmen**
Passender Deckeneinbaurahmen für das zuvor aufgeführte
Deckenmikrofon
zum Einbau in eine Rasterdecke

liefern und montieren

zugrunde gelegtes Referenzprodukt: Sennheiser SL CM EB
625
Bei Angebot eines Alternativprodukts müssen oben
genannte Parameter
vollumfassend erfüllt sein.

Hersteller:
Typ:
Menge: 1,000 St

**04.0012 Mediensteuerung mit integriertem Anschlussfeld**
Ethernetfähiger, 3 Gang großer Controller mit
Tastenfeld zur Steuerung, Überwachung und Wartung
angeschlossener AV-Geräte und AV-Systeme aus der Ferne
Tastenfeld
Zehn zweifarbige, hintergrundbeleuchtete LED-Tasten
Leuchten bei Aktivität weiß oder rot und können blinken
Die Tasten können sowohl hell als auch gedimmt leuchten
Die Tastenkappen können zur individuellen Beschriftung
abgenommen werden
Ein Drehregler zur Steuerung von Audiopegeln
Acht vertikal angeordnete weiße LEDS zur Anzeige des
Audiopegels
Öffnung für bis zu vier einfache AV-Anschlussmodule
für zusätzliche AV-Anschlüsse
Steuerungs-Anschlüsse
Zwei bidirektionale RS 232-Anschlüsse an 3-poligen 3,5
mm-Schraubklemmleisten
Ein IR-Anschluss an einer 2 poligen Schraubklemmleiste
Über diesen Anschluss können zwei Geräte mit einem
dualen IR-Emitter gesteuert werden
Ein Anschluss zur Fernsteuerung der Lautstärke an
einer 3-poligen Schraubklemmleiste mit einem
einstellbaren Ausgabebereich von 0-10 V Gleichstrom
Ein digitaler Anschluss an einer 2 poligen
Schraubklemmleiste
Zwei Niederspannungs-Relais an einer 3-poligen
Schraubklemmleiste
Eine 12 V-Schraubklemmleiste zur Stromversorgung des
Produkts mit einem optionalen Netzteil
Eine RJ-45-Buchse: 10/100/1000Base-T zur Verbindung
mit einem LAN oder WAN, Unterstützung für PoE (Power
over Ethernet) 802.3af
Speicher
SDRAM: 512 MB
Flash: 512 MB
Netzwerksicherheit
SSH
SFTP
HTTPS
Die Administrator- und Benutzer-Anmeldedaten können
geändert werden
Ein Secure Socket Layer (SSL)-Zertifikat gewährleistet
Systemvertraulichkeit und Datenintegrität
Software
Die Gerätekonfiguration erfolgt ausschließlich über
eine benutzerfreundliche, PC-basierte
Konfigurationssoftware, die Folgendes unterstützt:
Bis zu 4 / 8 über Ethernet steuerbare AV-Geräte
Erstellung von Zeitplänen und Überwachungskonditionen
Erstellung von E-Mail-Benachrichtigungen
Unterstützt eine webbasierte Anwendung für AV-
Bestandsmanagement zur Verwaltung, Überwachung und
Steuerung von AV-Geräten
Kann über einen Browser, der HTML5 und JavaScript oder
Silverlight unterstützt, oder ein iOS- oder Androidbasiertes Gerät als sekundäre Steuerungsstelle bedient
werden
Montage
Kann direkt in eine Wand, ein Pult oder eine andere
ebene Fläche montiert und mit dem mitgelieferten
Klemmrahmen und der Hardware gesichert werden
Kann mit einem optionalen Aufputzgehäuse an eine Wand
montiert werden
Allgemeines
Magnetisch befestigte Frontblenden in Schwarz und Weiß
im Lieferumfang enthalten
Konfiguriert mit folgenden Anschlüssen:
1x USB-C
1x HDMI
1x USB-A 3.0
2x Blindplatte

liefern und montieren

zugrunde gelegtes Referenzprodukt: Extron MLC Plus 200
AAP
Bei Angebot eines Alternativprodukts müssen oben
genannte Parameter
vollumfassend erfüllt sein.

Hersteller:
Typ:
Menge: 1,000 St

**04.0013 Auftischgehäuse**
Fünf Gang großer Montagerahmen mit einer Öffnung für
bis zu vier einfache AV Anschlussmodule.
Das schwarze Gehäuse kann passende US Gang-
Tastenfelder zum Umschalten und Steuern von AV-Geräten
aufnehmen. Diese können mit passenden AV-
Anschlussmodulen kombiniert werden. Es kann mit
Schrauben oder einem optionalen Tischmontageset in
Pulte oder Tischplatten montiert werden.
Gehäuse
Das Gehäuse kann auf Oberflächen oder Möbeln
einschließlich Pulten und Tischplatten montiert werden
Das Gehäuse besitzt 4 Löcher zur Montage in/an Möbeln
und kann mit Holzschrauben montiert werden
Das Gehäuse unterstützt kompatible (optionale) Adapter
zur Tischmontage
Das Gehäuse ist aus Metall mit Seitenabdeckungen aus
Kunststoff
Das Gehäuse ist in Schwarz erhältlich
Das Gehäuse hat Öffnungen zur Kabeldurchführung
Eine Öffnung zur Kabeldurchführung auf der Rückseite
Die Öffnung ist 10 mm hoch und reicht über die ganze
Breite des Gehäuses
Abgedeckt mit einem Kunststoffstreifen, der bei Bedarf
entfernt werden kann
Zugentlastungshülse aus Metall inklusive
Drei Öffnungen zur Kabeldurchführung auf der
Unterseite
Abmessung pro Öffnung: 32 mm x 33 mm
Allgemeines
Gehäuseabmessungen: 258 mm W x 112 mm H x 111 mm D
Das Gehäuse hat einen Frontwinkel von 25° horizontal
Das Gehäuse besitzt Reibbeläge aus Gummi, die die
Einheit während der Nutzung stabilisieren und die
Tischoberfläche schützen
Das Gehäuse entspricht folgenden Versandbestimmungen:
Produktgewicht 0,5 kg
Schwingung: ISTA 1A in Karton (Vorschrift der
International Safe Transit Association)
Entspricht folgenden Betriebsbestimmungen:
Erfüllt die entsprechenden Anforderungen der
Richtlinien RoHS, WEEE
CE-konform
Farbe schwaru oder weiß

liefern und montieren

zugrunde gelegtes Referenzprodukt: Extron SMB 115
Bei Angebot eines Alternativprodukts müssen oben
genannte Parameter
vollumfassend erfüllt sein.

Hersteller:
Typ:
Menge: 1,000 St

**04.0014 Dante Interface**
Mit dem Analog Input Adapter lassen sich Line/Aux-
Level Signale von 2 analogen Audiokanälen in ein Dante
Audio-Netzwerk integrieren
und zum Zuspielen verwenden.
Dabei unterstützt er 16, 24 und 32-Bit PCM Audio mit
Abtastraten bis zu 96 kHz.bei einem ausgezeichneten
Dynamikbereich,
Rauschabstand und Klirrfaktor.
Technische Daten
Eingangsstecker: 6-pin Euroblock, 3.5 mm Klemme
Max. Eingangspegel: +4 dBu, / 0 dBu / 0 dBV / -10 dBV
Dynamikbereich: 108.5 dBA bei 1 kHz und +4 dBu
Frequenzgang: 20 Hz bis 20 kHz (-/+ 0.2 dB)
Eingangsimpedanz: 20 kOhm symmetrisch, 10 kOhm
unsymmetrisch
Sample-Raten: 44.1, 48, 88.2, 96 kHz
Dante Latenzzeit: 1, 2 oder 5 ms
Stromverbrauch (PoE Class1, 802.3af): < 2 Watt
Abmessungen: 151 x 54 x 38 mm
Gewicht: 145 g

liefern und montieren

Hersteller:
Typ:
Menge: 1,000 St

**04.0015 Audio DSP**
Digitaler Audio-Matrixprozessor mit 6 analogen Mono-
Eingängen für Mikrofon- oder Linepegel-Signale und 4
analogen Mono-Linepegel-Ausgängen für Signalrouting
und management
Digitaler Audio-Matrixprozessor mit 6 Eingängen, 4
Ausgängen mit Acoustic Echo Cancellation, 32x16 Dante®-
Audiovernetzung, digitalem Audio-Erweiterungsanschluss,
Automixer-Funktion mit acht Gruppen, 64 Bit-
Fließkomma-DSP-System, USB-Audioschnittstelle, Makros,
konfigurierbaren 8x8 Aux-Eingängen/Ausgängen, 16
virtuellen Verarbeitungsschleifen, bis zu acht
Audiodatei-Playern, 24 Bit/48 kHz-Audio-Konvertern und
Unterstützung von Audiobedienfeldern
Eingänge
Sechs analoge Mono-Mikrofon/Line-Eingänge an 3,5 mm-
Schraubklemmleisten
Eingangsverstärkung von -18 dB bis +80 dB in 0,1 dB-
Schritten, einstellbar pro Eingang
48 V-Phantomspeisung an sechs analogen Eingängen
Alternativer Eingang vom Dante-Audionetzwerk oder
Erweiterungseingang an die Mikrofon/Line-Eingänge 1-6
Analog-Digital-Umwandlung mit 48 kHz/24 Bit
Ausgänge
Vier symmetrische/unsymmetrische Mono-Linepegel-
Ausgänge an 3,5 mm-Schraubklemmleisten
Ausgangsdämpfung von 0 dB bis -100 dB in 0,1 dB-
Schritten
Digital-Analog-Umwandlung mit 48 kHz/24 Bit
DSP-Prozessor
64-Bit-Fließkomma-DSP-System
Mit dem Matrix-Mischer können alle Eingänge und
virtuellen Busse (Returns) getrennt zu einem bzw.
allen Ausgängen oder virtuellen Bussen (Sends)
geleitet werden
6 Kanäle mit AEC (Acoustic Echo Cancellation)
Maximale, deterministische Latenz von 3,2 ms vom
Eingang zum Ausgang
Zusätzliche deterministische Latenz von 12 ms mit AEC
Audiogerät - Eingang zu Ausgang
Analog In zu Analog Out Signal-Rausch-Verhältnis > 107
dB, 20 Hz bis 20 kHz, bei max. symmetrischer
Ausgangsleistung, ungewichtet
Klirrfaktor von weniger als 0,01 %, 20 Hz - 20 kHz,
bei maximalem Ausgangspegel
Konfigurationssoftware
PC-basierte Konfigurations-Software
Live-Modus zur Steuerung der Parameter in Echtzeit
ohne Kompilierung
Emulationsmodus zur Offline-Konfiguration
Ein einziges, scrollbares Fenster zur Anzeige von:
allen Ein- und Ausgängen, Audioverarbeitungs-Blöcken,
Routing, Mischstellen sowie virtuellen Verbindungen
Einrichtung und Konfiguration digitaler
Audioverarbeitungsfunktionen, einschließlich, aber
nicht beschränkt auf: Filter (Hochpass, Tiefpass,
Tiefen, Höhen, dynamische Loudness, parametrischer und
Notch-EQ), Dynamikverarbeitung (AGC, Kompressor,
Limiter, Noise Gate), Verzögerungsverarbeitung,
Ducking- und adaptive Verstärkungsverarbeitung,
Unterdrückung von Rückkopplungen, Automixer und
mehrere Verstärkungsstufen
Ausschneiden-, Kopieren- und Einfügen-Funktion für die
Verarbeitungsblöcke
Matrix-Routing mit Verstärkungseinstellung pro
Koppelpunkt zwischen Eingängen, Ausgängen, Aux-
Eingängen, Aux-Ausgängen, virtuellen Sendepfaden,
virtuellen Rückpfaden sowie Erweiterungs-Eingängen und
-Ausgängen
Bibliothek mit vorgefertigten Prozessoreinstellungen
für Eingänge und Ausgänge mit benutzerdefinierbaren
Parametern
Mit Hauptgruppen können Verstärkungs- und
Stummschaltungs-Elemente desselben Typs in einer
einzigen Steuerungsschnittstelle zusammengelegt werden
Begrenzungseinstellungen zur Definition der oberen und
unteren Kontrollgrenzen der Hauptgruppen zur
Verwendung mit einer externen Steuerung
Voreinstellungen zum Abruf jeder Einstellung der
Verarbeitungsblöcke, Pegeleinstellung oder Audio-
Routing
Echtzeit-Messung der Pegel
Fenster mit Pegelskala (Meter Bridge) zur Echtzeit-
Messung aller Eingangs- und Ausgangskanäle mit
Übersteuerungsanzeige im Live-Modus
Navigation der Konfigurationssoftware über die Tastatur
Speichern von Dateien im Live- und Emulationsmodus
Hochladen der Konfigurationsdatei im Live-Modus
Konfiguration und Dateispeicherung von mehreren
miteinander verbundenen oder vernetzten Prozessoren in
einer einzigen Konfigurationssitzung
Aux-Eingänge/Ausgänge
8 Aux-Eingänge als File Player und USB-Audio
konfigurierbar
8 Aux-Ausgänge für USB-Audioverbindungen
Erweiterungsanschluss
Digitaler Audio-Erweiterungsanschluss zum
bidirektionalen Signalrouting
16 eingehende und 8 ausgehende Signale
Unkomprimiertes, digitales Audio mit 48 kHz und 24 Bit-
Auflösung
Automixer
Automixer-Gruppenauswahl in jede der acht Gruppen
Automixer mit Noise-Gate- und Gain-Sharing-Modus
Prioritätsmodi für das zuletzt aktive Mikrofon und das
Mikrofon des Vorsitzenden
Maximale Anzahl der offenen Mikrofone von 1 bis 12
Mikrofone
Gate-Schwellenwert und einstellbarer Abschalt-
Schwellenwert
Einstellbare Parameter für die Eingriffs-, Halte- und
Freigabezeit
Echtzeit-Messung von Signalpegeln, Gate-Status und
Gate-Ziel-Schwellenwert
Globale Übersicht mit Gate-Status-Anzeige
AEC(Acoustic Echo Cancellation)-Verarbeitung
Sechs unabhängige AEC-Kanäle
Bis zu 20 dB wählbare Rauschunterdrückung für jeden
AEC-Kanal
Erweiterte Steuerung für eine nichtlineare
Verarbeitung, Echo-Reduzierung bei zwei Sprechern und
Unterdrückung von Hintergrundgeräuschen für jeden AEC-
Kanal
AEC-Halllänge von über 200 ms
AEC-Konvergenzrate von bis zu 60 dB pro Sekunde
Dante-Audionetzwerk
32 eingehende und 16 ausgehende Kanäle über ein
lokales Netzwerk (LAN) mit Standard-Internetprotokollen
Primäre und redundante Dante-Audionetzwerke
Interner Gigabit-Switch mit zwei RJ-45-Anschlüssen zur
Unterstützung von Dante-Audionetzwerk-Verbindungen
Unkomprimiertes digitales Audio mit einer Abtastrate
von 48 kHz und 24 Bit-Auflösung
Wählbare deterministische Latenz von bis zu 5,0 ms
Steuerung
RJ-45-Buchse zur Fernüberwachung und -steuerung über
Ethernet
Support für bidirektionales RS-232 an 3,5 mm-
Schraubklemmleisten
Audio-Steuerungsanschluss für Audiobedienfelder
USB B-Minibuchse zur Softwaresteuerung (PC-Audio)
Fernsteuerung über externes Steuerungssystem via RS-
232, Ethernet oder USB
6 Sets von je 2 konfigurierbaren, digitalen E/A-
Anschlüssen an Schraubklemmleisten, die externe
Trigger erfassen und darauf reagieren können
Gerätevorderseite
Grüne LED-Leuchte zur Anzeige der Betriebsspannung
USB B-Minibuchse als Konfigurationsanschluss
Grüne LEDs zur Anzeige der Signalpräsenz am Eingang
und Ausgang
Rote LEDs warnen bei Eingangs- und Ausgangs-
Übersteuerung
Allgemeines
Internes Universalnetzteil mit IEC-Buchse und
internationalen 100 240 V Wechselstrom-Standards
Rackmontierbares, 1 HE hohes Metallgehäuse mit halber
Rackbreite
Betriebsbestimmungen
Sicherheitsbestimmungen CE, c-UL und UL
Konformität CE, C-Tick, FCC Klasse A, ICES und VCCI
RoHS und WEEE

liefern und montieren

zugrunde gelegtes Referenzprodukt: Extron DMP 64 Plus
C AT
Bei Angebot eines Alternativprodukts müssen oben
genannte Parameter
vollumfassend erfüllt sein.

Hersteller:
Typ:
Menge: 1,000 St

**04.0016 USB 2.0 CAT Extender**
Extender-Paar für USB-Verbindung mit CAT 5e/6-Kabeln
auf bis zu 50 m zu verlängern
Leistungsmerkmale:
USB 2.0-Protokollerweiterung auf bis zu 480Mbps
(abwärtskompatibel mit USB1.1)
Reichweite von bis zu 50m mit CAT5e/6-Kabeln
USB-B-Eingang bei TX, 2x USB-A 2.0 Geräteanschlüsse
bei RX
Unidirektionale Stromversorgung von der Empfängerseite
Kompaktes Profigehäuse
liefern und montieren

Hersteller:
Typ:
Menge: 2,000 St

**04.0017 Präsentationsumschalter**
Umschalter für Video, Audio und USB.
Technische Daten
A/V-Eingänge: 2x HDMI-Buchse
A/V-Ausgänge: 1x HDMI Buchse
Bidirektional: 1x USB-Typ C (A/V-Eingang, 60 W Laden,
  USB (Host))
  2x USB-Typ B-3.2-Buchse (Host)
  2x USB-Typ A-3.2-Buchse (Device)
Auflösung:  2160p60 @4:4:4-fähig für alle
  Eingänge, Ausgänge und die interne
  Verarbeitung
Steuerung:  1x RJ45(f), kompatibel zur Mediensteuerung
Funktionen:  automatisches EDID-Management;
  HDCP 2.3-kompatibel;
  Schalten von einem der 3 A/V- Eingänge auf
  den A/V-Ausgang;
  beliebige, vom aktiven HDMI-Eingang
  unabhängige Zuordnung der USB-Device-
  Anschlüsse zu einem Host-Anschluss
Spannungsvers.: 230VAC, 50 Hz
Abmessungen: max. 19", halbe Rackbreite, ca. 150 mm
tief

 liefern und montieren

zugrunde gelegtes Referenzprodukt: Extron UCS SW 313
Bei Angebot eines Alternativprodukts müssen oben
genannte Parameter
vollumfassend erfüllt sein.

Hersteller:
Typ:
Menge: 1,000 Stk

**04.0018 HDMI Sender**
HDMI-Twisted Pair-Sender zur Verteilung von Video-,
Audio- und Steuerungssignalen über ein geschirmtes
CATx-Kabel. Rackmontierbarer Sender für HDMI, Audio
und Steuerungssignale.
Videoeingänge
Ein (1) HDMI-Eingang für digitale Videosignale, der
Datenraten bis zu 10,2 Gbps, Deep Color bis zu 12 Bit,
3D, verlustfreie HD-Audioformate und CEC-Durchleitung
unterstützt
Audioeingänge
Digitales Audio am HDMI-Eingang
Separater Eingangsanschluss für analoges Stereo-Audio
Steuerung
Steuerung von AV-Geräten mit bidirektionaler RS-232-
und bidirektionaler IR-Durchleitung
Signalübertragung
Video, Audio und Steuerung über ein einziges
geschirmtes CATx-Kabel
Signalübertragungsdistanz von 100 m bei Auflösungen
bis zu 4K, UHD, 2560x1600 und 1080p bei 60 Hz
Unterstützt verlustfrei Embedded HD-Audioformate
Computer- und Videoauflösungen bis zu 4K
einschließlich 1080p/60
RGB und digitale YCbCr-Videoformate
Audio
 Durchleitung analoger Stereo-Audiosignale
Mehrere Audio- und verlustfreie Embedded HD-
Audioformate
HDCP
HDCP 2.3-konform mit Rückwärtskompatibilität
Kommunikation
Überträgt bidirektionale IR-Signale
Unterstützt die Übertragung von EDID und HDCP
Stromversorgung
Unterstützt Fernspeisung
Unterstützt ein lokales Netzteil
Allgemeines
Kompatibel mit geschirmtem CATx-Twisted Pair-Kabel und
speziell entwickeltem SF/UTP 24 AWG 475 MHz Twisted
Pair-Kabel
2,5 cm hohes Metallgehäuse mit 1/4 Rackbreite
Anzeige von Signalpräsenz und Betriebsspannung
Erfüllt die Betriebsbestimmungen CE, c-UL, UL, CE, C-
Tick, FCC Klasse A, ICES, VCCI und die entsprechenden
Anforderungen der Richtlinien RoHS und WEEE

liefern und montieren

zugrunde gelegtes Referenzprodukt: Extron DTP HDMI 4K
330 Tx
Bei Angebot eines Alternativprodukts müssen oben
genannte Parameter
vollumfassend erfüllt sein.

Hersteller:
Typ:
Menge: 1,000 St

**04.0019 HDMI Empfänger**
HDMI-Twisted Pair-Empfänger zur Verteilung von Video-,
Audio- und Steuerungssignalen über ein geschirmtes
CATx-Kabel. Rackmontierbarer Empfänger für HDMI,
Audio und Steuerungssignale.
Videoausgänge
Ein (1) HDMI-Ausgang für digitale Videosignale mit
oder ohne Embedded Audio, der Datenraten bis zu 10,2
Gbps, Deep Color bis zu 12 Bit, 3D, verlustfreie HD-
Audioformate und CEC-Durchleitung unterstützt
Audioausgänge
Digitales Audio am HDMI-Ausgang
Separater Ausgangsanschluss für analoges Stereo-Audio
Steuerungsausgänge
Steuerung von AV-Geräten mit bidirektionaler RS-232-
und bidirektionaler IR-Durchleitung
Signalübertragung
Video, Audio und Steuerung über ein einziges
geschirmtes CATx-Kabel
Übertragungsdistanz von 100 m bei Auflösungen bis zu
4K, UHD, 2560x1600 und 1080p bei 60 Hz
Unterstützt verlustfrei Embedded HD-Audioformate
Computer- und Videoauflösungen bis zu 4K
einschließlich 1080p/60
RGB und digitale YCbCr-Videoformate
Audio
Durchleitung analoger Stereo-Audiosignale
Mehrere Audio- und verlustfreie Embedded HD-
Audioformate
HDCP
HDCP 2.3-konform mit Rückwärtskompatibilität
Kommunikation
Bidirektionale Übertragung von RS-232 bis zu 115200
Baud
Überträgt bidirektionale IR-Signale
Unterstützt die Übertragung von EDID und HDCP
Stromversorgung
Unterstützt Fernspeisung
Unterstützt ein lokales Netzteil
Allgemeines
Kompatibel mit geschirmtem CATx-Twisted Pair-Kabel und
speziell entwickeltem SF/UTP 24 AWG 475 MHz Twisted
Pair-Kabel
Anzeige von Signalpräsenz und Betriebsspannung
Erfüllt die Betriebsbestimmungen CE, c-UL, UL, CE, C-
Tick, FCC Klasse A, ICES, VCCI und die entsprechenden
Anforderungen der Richtlinien RoHS und WEEE

liefern und montieren

zugrunde gelegtes Referenzprodukt: Extron DTP HDMI 4K
330 Rx
Bei Angebot eines Alternativprodukts müssen oben
genannte Parameter
vollumfassend erfüllt sein.

Hersteller:
Typ:
Menge: 1,000 St

**04.0020 Schwerhörigenanlage**
Schwerhörigenanlage mit Bluetooth 5.3
Auracast-Sender für Reichweiten über 100 m.
Symmetrische analoge Mikrofon-/Line-Eingänge,
die Mono-, Stereo- oder Dual-Mono-Konfigurationen
unterstützen.
PoE wird über eine Ethernet-Verbindung verwaltet.
Steuerung über Netzwerk von einem PC. Verwendet Audio
über IP und das Dante®-Protokoll. Symmetrischer Line-
Ausgang und USB-C
für eine optionale Stromversorgung. Programmierbar mit
einer Software über Ethernet.
Technische Daten:
Bluetooth-Version: 5.3
Arbeitsfrequenz: 2400 - 2482 MHz
Betriebsart: Auracast-kompatibel,nur Übertragung
Support-Codec: LC3
Maximale Ausgangsleistung: 10 dBm (Europa)
Verschlüsselung: 256 bit AES, AES128-CCM (4-16 Zeichen)
Unterstützte Formate: Mono oder Stereo
PoE: IEEE 802.3af
USB-C:5V PD-kompatibel
Energieverbrauch: USB-C: 5 V, 370 mA (1,85 W), PoE: 48
V, 53 mA (2,54 W)
Montage: Abnehmbare Wandhalterung
Audio-Eingänge: 2x Mic/Line, symmetrisch mit Phantom-
Power (Euroblock)
Digital-Audio: Dante mit PoE
Audio-Ausgang: 1x Line-Out, symmetrisch(Euroblock)
Reichweite: min.100 m
Repeater-Modus: zur Vergrößerung der
Reichweite und gleichzeitigen
Übertragung an mehrere Empfänger
liefern und montieren
Hersteller:
Typ:
Menge: 1,000 St

**04.0021 Integration Netzwerkswitch**
Bauseits beigestellten Netzwerk Switch Cisco Catalyst
C1200-24P-4X

montieren und anschließen.
Menge: 1,000 St

**04.0022 Patchfeld symm.,1HE, Kat.6A (Medienmöbel)**
19 Zoll Patchfeld, symmetrisch
 ·eine Höheneinheit
·24 x 8
·Kategorie 6 Index A tiefgestellt DIN EN 50173-1
·Link-Klasse E Index A tiefgestellt DIN EN 50173-1
·Potentialausgleich DIN EN 50310 (VDE 0800-2-310)
 Inkl. Schneiden und Auflegen von ca. 20 Stück Kat7
Kabeln.

Liefern und installieren.
Menge: 1,000 St

**04.0023 Integration beigestellter PC/Monitor**
Bauseits beigestellten PC/Monitor

montieren und anschließen.
Menge: 1,000 St

**04.0024 Seminarraumpult**
Seminarraumpult
Technische Daten:
ca. Maße (BxHxT): ca. 700 x 1050 x 600 mit Rollen
Korpus:  Auswahl nach Standard Dekor
Beschichtung: Standard HPL-Beschichtung, kein Ant-
Finger-Print
Farbe:  Abstimmung mit AG
Deckplatte:  abgeschrägt mit Abrutschstop an
  Vorderkante
Schubkasten: 1 Stück
Tür:  1 Stück unter Schubkasten mit Schloss
  (Typ: Häfele )
Revisionsöffnungen:  3 Stück mit Schloss (Typ: Häfele 0002) an
  Seitenwänden und Rückwand
Lüftungsgitter: 4 Stück
Rollen:  4 Stück, davon 2 Stück lenk- und arretierbar
  (Rednerseite) und 2 Stück starr
  (Publikumsseite) mit ausreichender
  Tragkraft
internes Rack: 2 Stück 19" Schienen in Höhe der Tür, 10
  cm zurückgesetzt (Bezug: Türinnenseite),
  verfügbare HE: 8
Taster:  1 Stück Resettaster hinter Tür frei
  zugänglich
Aussparungen: 1 Stück für Durchführung "Anschlusskabelsatz Seminarraumpult" in der rechten,
  hinteren Ecke des Bodens (Draufsicht,
  "hinten" entspricht der Rtg. Publikum) mit
  Gummitülle zum Kabelschutz, Ø max.
  30mm;
  1 Stück, passend für "19" Anschlussfeld
  Seminarraumpult" in der rechten, hinteren
  Ecke der Deckplatte (Draufsicht, "hinten"
  entspricht der Rtg. Publikum) rechteckig;
  1 Stück, passend für "Tischtank
  Seminarraumpult" in der linken, hinteren
  Ecke der Deckplatte (Draufsicht, "hinten"
  entspricht der Rtg. Publikum) rechteckig;
Folgende Leistungen sind innerhalb dieser Position
anzubieten:
 ·Integration aller Technik gemäß WMP
·Abfangen aller in Phönix-Steckern eingeschraubten
Adern mit Kabelbindern an den Phönix-Steckern
·Verkabelung aller Technik
·permanente Beschriftung aller Netzteile
·wartungsfreundliche Kabelverlegung des
"Systemkabelsatz Seminarraumpult"
·Anschluss und Abfangen des "Anschlusskabelsatz
Seminarraumpult" im "Seminarraumpult"
·Realisierung der Spannungsversorgung, sodass Teile
der Medientechnik bei Bedarf über die Mediensteuerung
mit einem zu liefernden Stromschütz stromlos
geschaltet werden können; Dauerhafte Stromversorgung
des "Mediensteuerungscontroller", "Switch" und
"Anschlussfeld Seminarraumpult"
·Zuleitung der Spannungsversorgung des Pultes über
einen "Reset-Taster" (Öffner, 230V), sodass im
Bedarfsfall die gesamte Technik des "Seminarraumpult"
stromlos geschaltet werden kann
·Lieferung des "Seminarraumpult" nach vollständiger
Vormontage
·Funktionstest der verbauten Technik

Diese Position beinhaltet jegliches für die Ausführung
der Leistungen dieser Position benötigte Material.
Die Freigabe der Werkplanung des "Seminarraumpult"
durch den Medientechnikplaner ist vor der Ausführung
einzuholen.
Hierfür ist ein Zeichungsunterlage zur Prüfung zu
erstellen.

 liefern und montieren

 Hersteller:
Typ:
Menge: 1,000 Stk

**04.0025 Netzeinschaltgerät**
Remote steuerbares und messendes Netzeinschaltgerät
mit 8 Schutzkontakt-Anschlüssen.
Das Gerät ermöglicht das Schalten und die Strommessung
von angeschlossenen Geräten,
deren Daten über ein TCP/IP-Netzwerk zugreifbar sind.
Das Netzeinschaltgerät ist in IT-Infrastrukturen
und insbesondere in 19 Zoll-Serverschränken einsetzbar.
Zur Überwachung der Umgebung können
kombinierte Sensoren (Temperatur, relative Luftfeuchte
und Luftdruck) an die beiden vorhandenen
RJ45-Sensoranschlüsse angeschlossen werden. Das Gerät
kann dank standardisierter Protokolle
wie HTTP/HTTPS, Telnet, MQTT, RADIUS und Modbus TCP
mit einer Mediensteuerung bzw. einem
Server gesteuert werden oder in eine Monitoring-
Software integriert werden.

Auf der Geräterückseite befinden sich 8 Lastausgänge
mit Schutzkontaktanschluss (max. 16 A),
die jeweils separat mit einer Schaltleistung von 3,68
kW schaltbar sind. Die Ausgänge lassen sich
ereignis-basiert durch voreingestellte Sensor-
Schwellenwerte sowie durch programmierte Zeitpläne
schalten.
Der Schaltzustand und Einschaltverzögerungen (0.9999
Sekunden) sind für jeden Power Port frei einstellbar.
Ein automatisierter Reboot kann durch die integrierte
Watchdog-Funktion (ICMP/TCP) individuell
pro Ausgang eingestellt werden.

Stromspitzen werden durch automatische Latenzzeiten
von einer Sekunde zwischen dem Schalten
mehrerer Ausgänge verhindert. Zudem beugen spezielle
High-Inrush-Relais dem Verschweißen der
Relaiskontakte bei Einschaltstromspitzen vor, in dem
sie kurzfristig Ströme von bis zu 80 A aushalten.
Der integrierte Überspannungsschutz (OVP, Overvoltage
Protection) verhindert eine Beschädigung des
Geräts und angeschlossener Verbraucher (max. L-N, N/L-
PE 10 kA).

Über helle LED-Displays können die relevanten
Zustandsinformationen und der Status der Ausgänge
(on/off) direkt am Gerät abgelesen werden. Dies
erlaubt einen schnellen Überblick über Gesamtstrom,
IP-Adressen und Sensorwerte.

Über einen RJ45-Netzwerkanschluss ist ein Fernzugriff
auf den Webserver des Gerätes möglich.
Darüber hinaus lässt sich das Netzeinschaltgerät über
eine kostenlos verfügbare Mobilgeräte-App von
unterwegs kontrollieren und steuern. Des Weiteren
werden gängige Sicherheitsstandards unterstützt (IPv6,
SSL, SNMPv3).

Anschlüsse
 1 Netzanschluss (IEC C20, max. 16 A, 230 V)
 8x Lastausgänge (Schutzkontakt Typ F, max. 16 A)
 1 Netzwerkanschluss RJ45 (10/100 Mbit/s)
 1 serielle Schnittstelle RS232 (Sub-D, 9-polig)
 2 Sensoreingänge (RJ45) für optionale Sensoren

Technische Daten
 19 Zoll Einbau mittels integrierter
Befestigungslaschen, 1 HE
 Abmessungen (LxHxT): 43,9 x 4,4 x 17,8 cm (ohne
Befestigungslaschen)
 Gewicht: ca. 2.2 kg
 Maximaler Strom (gesamt): 16 A
 Maximaler Strom (je Port): 16 A
 Betriebstemperatur: 0-50 °C
 Lagertemperatur: -20 - 70 °C
 Relative Luftfeuchtigkeit: 0 - 95 % (nicht
kondensierend)
 High-Inrush Relais: Typ. 16 A, 30 A bis zu 4s und 80A
bis zu 20ms
 Schaltleistung pro Lastausgang: 3,68 kW
 Überspannungsschutz: Typ 3, max. L-N, N/L-PE 10 kA

Schaltfunktion: Pro Lastausgang
Messfunktion: Gesamtmessung am Eingang des Geräts
Messgrößen: Spannung (V), Strom (A), Frequenz (Hz),
Phasenwinkel (°), Wirkleistung (W), Blindleistung (Var)
, Scheinleistung (VA), Powerfaktor (PF), Energie (kWh)
Display / Anzeige: 4-stelliges rotes LED-Display zur
Anzeige von Gesamtstrom, IP-Adresse, Sensorwerten und
Fehlermeldungen; Klartextanzeigen (on/off) für den
Zustand der Ausgänge; drei LED-Indikatoren für den
Zustand von Gerät, Stromversorgung und
Überspannungsschutz
Unterstützte Protokolle: SNMPv1, v2c, v3; HTTP, HTTPS;
SSL, STARTTLS; TLS 1.1, 1.2, 1.3; Syslog; TCP/IP v4,
IPv6; DHCP, Telnet, Radius, Modbus TCP, MQTT 3.1.1
Gehäusematerial: Stahlblech verzinkt und
pulverbeschichtet, schwarz,
Materialstärke: 1,25 mm

liefern und montieren

Hersteller:
Typ:
Menge: 1,000 St

### Bereich 05 Leistungen, Installation

**05.0005 Patchkabel**
Konf. Datenkabel Stecker Stecker Kat.6A L 1 m

Konfektioniertes Datenkabel, Stecker/Stecker, DIN EN
50173-1,
Kategorie 6 Index A tiefgestellt geprüft DIN EN
61935-2 (VDE
819-935-2),
Länge Kabel '1' m, Kabelenden bestückt mit

Steckerverbindung
RJ45 DIN EN 60603-7-51, mit Zugentlastung,
Adernquerschnitt
AWG 24, geeignet für PoE und PoEplus.

Farbe: orange

liefern und montieren
Menge: 50,000 St

**05.0006 HDMI-Kabel kurz**
HDMI-Kabel

mit beidseitigem Stecker Typ A als Nutzergerätekabel
zum
Einbau in ein Anschlussfeld.
Das Kabel soll eine Länge von 2 m haben.
Das Kabel muss 4K/60 unterstützen. Die Stecker müssen
mit
vergoldeten Kontakten ausgeführt sein.

liefern und montieren
Menge: 30,000 St

**05.0007 HDMI-Kabel lang**
HDMI-Kabel

mit beidseitigem Stecker Typ A als Nutzergerätekabel
zum
Einbau in ein Anschlussfeld.
Das Kabel soll eine Länge von 5 m haben.
Das Kabel muss 4K/60 unterstützen. Die Stecker müssen
mit
vergoldeten Kontakten ausgeführt sein.

liefern und montieren
Menge: 10,000 St

**05.0008 Pflichtenheft Touchpaneloberflächen**
Erstellung eines Pflichtenheftes

in Abstimmung mit dem AG/Fachplaner.
Festlegung und Dokumentation aller Leistungsmerkmale
sowie
Entwurf der Touchpanel-Layouts und Tastenfeld-Layouts
der Mediensteuerung und
der Funktionen inkl. der Anzeige der Rückmeldungen.
Layouts als Hardprint zur Freigabe.
Menge: 1,000 St

**05.0009 Programmierung**
Programmierung Mediensteuerung, Videotechnik und
Audiomatrix

nach bestätigtem Pflichtenheft mit folgenden Punkten:
- bidirektionale Kommunikation zwischen allen
  angeschlossenen Geräten mit allen Parametern laut LV
- Anbindung an Hausnetzwerk in Abstimmung mit dem
Nutzer  (IP-Adressen, KNX, etc.)
- diverse Audiosteuerfunktionen
- Programmierung von 2 Stück Oberflächen für
  Techniker- und
  Nutzerbedienung für alle Bedienteile
- Programmierung einer vereinfachten Oberfläche für
  Nutzerbedienung des Touchpanel und der Tastenfelder
- Programmierung des gesamten Signalmanagements für
  mehrere Nutzungsszenarien
- Programmierung der Feedback-Synchronisation unter den
 Touchpaneln
- Programmierung einer Audio-Mix Funktionalität
- Steuerung von zwei Stück PTZ Kameras mittels Presets
- Matrix-Schaltungen aller Videoquellen auf alle
  Videosenken
- weitere A/V Funktionen

programmieren, testen, in Betrieb nehmen
Menge: 1,000 St

**05.0010 Dokumenation**
Dokumentation

für die gesamte Technik sowie alle geleisteten
Arbeiten laut LV

Aufgrund der spezifizierten Technik sind die
Dokumentationsunterlagen wichtiger Bestandteil der
Anlage.

Dokumentation der Anlage in 2-facher
Papierausfertigung.
Alle Unterlagen sind zusätzlich auf einem Datenträger
zu liefern
der ein späteres Ändern und Fortschreiben zulässt.

In gleicher Form ist auch die
Wiederherstellungssoftware
(Maschinencode o. ä.) für alle programmierten
Komponenten
der Medientechnik zu übergeben, um eine
Wiederherstellung
des aktuell gültigen Zustandes bei Hardware-Ausfall zu
ermöglichen.

Folgende Unterlagen sind, sofern für Anlagenteil
zutreffend, zu liefern:

Installationspläne mit eingezeichneten Kabelwegen,
Geräten, Anschlusseinheiten und den Zentralen
Kabelspinne
Blockschaltbild der Anlage
Stückliste der eingesetzten Bauelemente mit Angabe
Fabrikat, Typ, Seriennummer und Einbauort
Aufbauzeichnung der 19"-Racks mit Kennzeichnung der
Bauelemente gemäß der Stückliste
Klemmpläne für alle Verteiler und Anschlussfelder
Funktionsbeschreibung der Anlage - ausführlich anhand
des Pflichtenheftes
Kurzanleitungen für die Bedienung der Anlagen
(laminiert
als DIN A4 Seite,
ausführliche Bedienungsanleitungen der einzelnen
Geräte auf Deutsch (nur auf Datenträger)
Technische Datenblätter, Gerätebeschreibungen,
Handbücher in deutscher Sprache (nur auf Datenträger)
Pflege- und Wartungsanweisungen für sämtliche
Anlagenteile und eingesetzten Geräte in deutscher
Sprache
Protokoll der Inbetriebnahme
Protokoll der Schulung

Alle Unterlagen sind sowohl in Papierform als auch auf
Datenträger zu erstellen. Für Dateien sind die
üblichen Formate
wie DWG, PDF, DOCX, XLSX ect. zu verwenden.

Die Kurzanleitungen sind im DIN-A4-Format (max. zwei
Seiten)
laminiert auszuführen und im Rahmen der Schulung dem
Nutzer zu übergeben.

Die Dokumentation ist vor Fertigstellung dem
Fachplaner zur
Prüfung digital vorzulegen. Nach Freigabe kann die
Dokumentation für den Nutzer wie oben beschrieben
zusammengestellt und übergeben werden.

Die Dokumentation ist spätestens 14 Tage vor
VOB-Abnahmetermin zu übergeben!

Dokumentation erstellen und übergeben
Menge: 1,000 St

**05.0011 Schulung Nutzer/Techniker**
Durchführung einer Einweisung / Schulung

Die Schulung erfolgt für die Nutzer mit begrenzter
Teilnehmerzahl nach Festlegung des AG.

Vorführung und Erläuterung aller wichtigen
Bedienfunktionen und Handlungen.

Erstellen eines Protokoll über die Schulung mit
Unterzeichnung
der Schulungsteilnehmer als Bestätigung.
Das Protokoll ist als Bestandteil der Dokumentation
dieser hinzuzufügen.

Jeweilige An- und Abfahrt ist einzukalkulieren.
Voraussichtliche Schulungsdauer: 8 Stunden

Nebenkosten werden nicht extra vergütet und sind in
diese Position ebenfalls einzurechnen.
Menge: 1,000 St

**05.0012 Inbetriebnahme / Funktionstest**
Inbetriebnahme / Funktionstestder kompletten
AnlageÜberprüfung und Inbetriebnahme der Video-, Audio-
,Steuerungs- und Installationstechnik. Einstellung
allerBetriebsparameter und
Konfigurationen.Funktionsprüfung der Anlage
einschließlich der Erstprüfung nach DIN VDE 0100-600
und Protokllierung, .Ein Protokoll mit allen
eingestelltenBetriebsparametern istanzufertigen und
deren Funktionsweise zu bestätigen.Das Protokoll ist
als Bestandteil der
Dokumentationdieserhinzuzufügen.durchführen und
protokollieren
Menge: 1,000 St

**05.0013 Programmierer**
Inanspruchnahme dieser Leistungsposition nur nach
Aufforderung durch den AG !
Menge: 10,000 StD

**05.0014 Facharbeiter Medientechnik**
Inanspruchnahme dieser Leistungsposition nur nach
Aufforderung durch den AG !
Menge: 10,000 StD

USt %: 19,00
